# generalsanierung dreifachturnhalle fürstenstein
Angebotsaufforderung (GAEB DA XML 3.2, DA83)
Projekt: 210201
Währung: EUR
Vergabeart: Offenes Verfahren
Eröffnung: 06.03.2026 12:00:00
Ende der Zuschlagsfrist: 05.05.2026
Abgabeort: elektronisch auf Vergabeplattform; ;
Ausführungsbeginn: 21.05.2026
Ausführungsende: 14.08.2026
Erstellt mit: GXML Toolbox V3.3 R20210630, ORCA AVA 24.1.3 - Professional Edition 24.01.03, 28.01.2026

## Hinweise zur Ausschreibung
Hinweise zur Ausschreibung
Die Maßnahme wird aus verschiedenen Förderprogrammen finanziert. Aus diesem Grund ist die Ausschreibung in die nachfolgenden Förderbereiche gegliedert:
Los 01 - Bundesförderung (Turnhalle C)
Los 02 - Städtebauförderung (Kulturzentrum, Jugendräume)
Los 03 - FAG (Turnhallen A und B, Sanitärbereiche, Umkleiden)
Los 04 - FAG + 15 % (Nachmittagsbetreuung)
Los 05 - Übergeordneter Bereich
Infolge dieser Gliederung ist es erforderlich, inhaltlich gleiche Leistungspositionen mehrfach, jeweils zugeordnet zu unterschiedlichen Förderbereichen, auszuweisen.
Die ausgewiesenen Mengen sind jedoch insgesamt zu betrachten, da die Maßnahme in einem einheitlichen und zusammenhängenden Ausführungsvorgang realisiert wird.
Entsprechend sind Mindermengenzuschläge nicht anzusetzen, auch wenn in einzelnen Förderbereichen geringere Mengen ausgewiesen sind, die isoliert betrachtet eine solche Zuschlagskalkulation zulassen würden.
Im Titel 05 werden die allgemeinen Leistungspositionen aufgeführt, die den Förderbereichen jeweils anteilig zugeordnet werden können.
Die Maßnahme wird in einem Bauabschnitt durchgeführt und im Gesamten vergeben. Die Abrechnung erfolgt jedoch nach Teillosen mit einzelnen Rechnungen pro Los.

## Baubeschreibung Allgemein
Baubeschreibung
Lage der Baustelle
Die Gemeinde Fürstenstein im Landkreis Passau plant die Generalsanierung der Dreifachturnhalle mit der Anschrift Jahnweg 6 in Fürstenstein. Die Dreifachturnhalle wird im Norden über die Dreiburgenstraße, bwz. die Jahnstraße erschlossen. Alle zugängl. Flächen sind asphaltiert. In Anspruch genommene Verkehrsfllächen und Erschließungswege sind nach Abschluss der Baumaßnahme in den ursprünglichen Zustand zurückzuversetzen. Verunreinigungen sind zu beseitigen.
Art der baul. Anlage
Das bestehende Bauwerk wurde in den 70er Jahren errichtet. Neben der Dreifachturnhalle mit den dazugehörigen Geräte-, Umkleide- und Sanitärräumen befindet sich im Erdgeschoss auch ein Veranstaltungssaal mit Nebenräumen. Im Untergeschoss wird in Zukunft die Mittagsbetreuung der benachbarten Grundschule stattfinden, außerdem sind hier Jugendräume sowie Technik- und Lagerflächen angeordnet. Es handelt sich um einen Massivbau mit Dachkonstruktionen aus Doppel-T-Platten in Stahlbeton. Die Außenwände sind in Mauerwerk und Stahlbeton errichtet und im Bestand teilweise ungedämmt. Große Teile der Fassade sind mit einer dunkelbraunen Holzschalung verkleidet. Die Dächer in Satteldach- und Pultform sind mit Ziegeln gedeckt.
Gegenstand der Baumaßnahme sind Umbauarbeiten im Rahmen des neuen Nutzungskonzeptes sowie die energetische Sanierung der Gebäudehülle. Die Fassaden erhalten eine Außendämmung mit hinterlüfteter Holzverschalung. Die Dachflächen werden wärmegedämmt und mit einer neuen Metalldacheindeckung aus Blechelementen ausgeführt. Sämtliche vorhandenen Fenster- und Türelemente werden durch neue Elemente ersetzt.
Bestandteil der Maßnahme sind ferner die Erneuerung der Drainage- und Erdungseinrichtungen, der kompletten Dachentwässerungsanlage sowie die teilweise Erneuerung der Grundleitungen. Die gesamte Haustechnik wird erneuert.
Im Zuge der Sanierung werden die Brandschutzvorkehrungen ertüchtigt. Gemäß aktuellem Brandschutzkonzept werden u.a. neue Brandschutzelemente vorgesehen, die RWA-Anlagen in der Turnhalle auf ein ausreichendes Maß vergrößert und die erforderlichen Fluchtwege hergestellt.
Der Gebäudekomplex ist der Gebäudeklasse 3 zugeordnet, als Sonderbau eingestuft und als Versammlungsstätte definiert. Die Ausführung hat unter Einhaltung der einschlägigen technischen Regeln, Normen, Richtlinien sowie der brandschutztechnischen Anforderungen gemäß dem vorliegenden Brandschutzkonzept zu erfolgen.
Durch einen Zwischenbau, welcher im Zuge der Baumaßnahme erweitert wird, ist das Gebäude mit der benachbarten Grundschule verbunden. Die Grundschule bleibt während der gesamten Bauphase durchgehend in Betrieb. Unmittelbar neben der Schule befindet sich ein Kindergarten mit Kinderkrippe.
Bei den Bauarbeiten ist auf den alltäglichen Betrieb dieser Einrichtungen besondere Rücksicht zu nehmen. Lärm-, Staub- und Erschütterungsbelastungen sind auf ein Mindestmaß zu reduzieren. Sicherheitsrelevante Maßnahmen sind so umzusetzen, dass Kinder, Eltern und Personal zu keiner Zeit gefährdet werden. Die dafür notwendigen Aufwendungen sind, wenn nicht gesondert aufgeführt, in die Einheitspreise der Positionen miteinzukalkulieren.
An der Nordseite befindet sich auf Straßenniveau ein allgemeiner Stromkasten, sowie ein Verteilerkasten der Telekom (siehe Baustelleneinrichtungsplan). Dies ist bei sämtlichen Arbeiten in diesem Bereich zu berücksichtigen.
Zur Begutachtung des Gebäudebestandes sowie der topographischen Situation (Hanglage!) empfiehlt sich eine Ortsbesichtigung vor Angebotslegung.

## Baubeschreibung Dachdeckerausschreibung
Dachdeckerauschreibung
Angaben zur Baustelle
Der Leistungsumfang umfasst sämtliche Dachdecker- und Spenglerarbeiten auf den Dachflächen der Turnhalle sowie der angrenzenden Nebengebäude gemäß Dachaufsichtsplan A1 einschließlich aller erforderlichen Nebenleistungen gemäß VOB/C.
Außengerüste, sowie die Benutzung der bauseitigen Krananlage, sowie Strom- und Wasseranschlüsse, werden für die im folgenden beschriebenen Arbeiten bauseits zur Verfügung gestellt. Die Lage ist dem beigefügtend Baustelleneinrichtungsplan zu entnehmen. Der AN hat für die Benutzung der Krananalge  entsprechend geschultes Personal zur Verfügung zu stellen.
Es sind Anschlussmöglichkeiten für Strom (230/400 V, 63 A) und Wasser im Baufeld vorhanden. Erforderliche Verteilereinrichtungen sind bei Bedarf durch den AN herzustellen, vorzuhalten und zu räumen. Das Heranführen an die Verbrauchsstelle ist somit Sache des AN und ist mit den Einheitspreisen abgegolten.
Durch den Abbruch- bzw. Bauprozess belastete Abwässer sind vom AN zu entsorgen. Eine Einleitung in vorhandene Entwässerungsleitungen ist nicht zulässig. Dies gilt insbesondere für Abwasser aus der Reinigung von Werkzeugen und Maschinen.
Vom AG zur Verfügung gestellte Lagerplätze, Arbeitsplätze und Zufahrtswege sind dem früheren Zustand entsprechend wiederherzustellen, soweit die Zustandsveränderung vom AN zu vertreten ist. Vor Beginn der Arbeiten ist eine Zustandsfeststellung gemeinsam mit der Objektüberwachung bzw. dem AG zu veranlassen.
Ein Anspuch auf Vergütung entsteht hierdurch nicht (Nebenleistung).
Angaben zur Ausführung
Die Tragkonstruktion der Dachflächen besteht überwiegend aus Stahlbetonrippendecken mit TT-Dachelementträgern. Das Dach B ist als Holzdachstuhlkonstruktion ausgeführt.
Alle Dachflächen sind gemäß den bauordnungsrechtlichen Vorgaben als harte Bedachung auszuführen. Sämtliche Dämmstoffe sind in nichtbrennbarer Ausführung (Baustoffklasse A) vorzusehen.
Alle Leistungen sind als fix fertige Leistung anzubieten.
Die Arbeiten erfolgen in mehren Bauetappen.Die Ausführung der Baumaßnahme erfolgt in mehreren Bauetappen. Sämtliche im Zusammenhang mit bauseitigen Gerüst-Ab- und Umbauarbeiten stehenden Aufwendungen, einschließlich der hierbei entstehenden üblichen Wartezeiten, sind in die Einheitspreise einzurechnen und werden nicht gesondert vergütet.
vorgesehene Bauablauf:
- 1. Dach Turnhalle (Abbruch und Neubauaufbau)
- 2. bauseitger Abbau gerüst aud Dächern Südseite
- 2. Nebendächer (Abbruch und Neuaufbau)
Im Vorfeld fanden Materialbeprobungen statt. Samtliche beprobte Bauteile, die die Leistungen der Dachdeckungsarbeitne betreffen, sind schadstoffrechtlich unkritisch und konnen ohne aufwendige
Separierung und ohne Sonderabfallbehandlung entsorgt bzw. verwertet werden.
Anlage zum Leistungsverzeichnis
Die im folgenden beschriebenen Arbeiten gelten in Verbindung mit den beigefügten Anlagen zum Leistungsverzeichnis
- Fotodokumentation Außen
- Baustelleneinrichtungsplan
- Brandschutzkonzept (BSK) und Brandschutzpläne (BSP) vom Ing. büro Kaupa
- Bauteilübersicht mit Bauteilkennwerten vom Ing. büro Davoplan vom 19.12.2025
- Planunterlagen gem. Planliste

## 02 Dachdeckungsarbeiten

### Los 01 1 Bundesförderung (Turnhalle C)

#### Bereich 01.01 Abbruch

*Hinweis: Hinweis*
Die im folg. beschriebenen Arbeiten beschreiben die Abbrucharbeiten der gesamten Dachdeckung sämtlicher Dächer gem. Dachaufsichtsplan A 1.

Die unterste Lage Dachpappe auf den bestehenden Dachtragkonstruktionen bleiben bestehen.

Zu jedem Zeitpunkt der Arbeiten ist das Eindringen von Wasser in das Bauwerk zu verhindern. Die dafür erforderlichen geeigneten Schutz- bzw. täglichen Abdeckmaßnahmen sind in die Einheitspreise der Positionen miteinzukalkulieren.

**01.01.1 Abbruch Ziegeldacheindeckung**
Ziegeleindeckung auf den Sattel- und Pultdächer entfernen inkl. First- und Ortgangziegel, sowie aller Befestigungsmittel, Abbruch inkl. anfallender Entsorgungskosten.

Firsthöhen gem. beigefügter Planung.

Dacheindeckung gem. beigefügter Fotodokumentation A 4
Menge: 553,000 m²

**01.01.2 Abbruch und Entsorgung Dachlattung**
bestehende Holz- Dachlattung inkl. Konterlattung, sowie Hilfskonstruktionen im First- , Organg- oder Kehlenbereich, inkl. aller Befestigungsmittel entfernen und fachgerecht entsorgen inkl. anfallender Entsorgungskosten

35mm Lattung, Achsabstand ca. 32cm
20mm Konterlattung, Achsabstand ca. 75cm

Die angegebene Fläche bezieht sich auf die gesamten Dachflächen.
Planung: A 4 und A 2
Menge: 553,000 m²

**01.01.3 Abbruch und Entsorgung Bitumenbahn**
oberseitige Bitumenbahn geklebt auf Dämmung, einlagig, entfernen und fachgerecht entsorgen inkl. der anfallenden Entsorgungskosten.

Stärke ca. 2mm

Planung: A 4
Menge: 553,000 m²

**01.01.4 Abbruch und Entsorgung Dämmung**
bestehende Styropordachdämmung entfernen und fachgerecht entsorgen inkl. anfallender Entsorgungskosten.

Dämmung Stärke: 60mm
Planung: A 4
Menge: 553,000 m²

**01.01.5 Abbruch und Entsorgung Unterspannbahn, PE-Folie**
Unterspannbahn am Dachrand, PE-Folie, ausbauen und
entsorgen, inkl. anfallender Entsorgungskosten.
Menge: 33,300 m2

**01.01.6 Abbruch und Entsorgung Spenglerkonstruktionen**
betehenden aus Fallrohren, Dachrinnen, in unterschiedlichen Dimensionierungen, inkl.sämllicher Befestigungsmittel, sowie Rinnennendstücken, Rinnenwinkeln, Rinnenkessel, Befestigungsschellen, Dachrinnenhaken und Lüftungsgitter etc. inkl. der anfallenden Entsorgungskosten.

Material: Kupfer
Menge: 124,400 m

**01.01.7 Blitzableiter entfernen u. entsorgen**
Blitzableiter inkl. Befestigungen auf
Dächern und Wandflächen demontieren und
entsorgen.
Menge: 124,100 m

**01.01.8 Blechteile entfernen, bis Z 600**
*** Bezugsbeschreibung
Bleche wie Winkelkehle, Wandanschluss, Brustblech,
Traufblech, Verwahrung, Kamineinfassungen,  bis 600 mm
Zuschnitt entfernen und entsorgen, inkl. anfallender Entsorgungskosten.

Material: Kupfer
Menge: 77,500 m

**01.01.9 Blechteile entfernen, bis Z 600**
*** wie Position 01.01.8
Material: Titanzink
Menge: 8,300 m

**01.01.10 Abbruch und Entsorgung Ortgangausbildungen**
aus Holzwerkstoffen gem. beigefügter Plandarstellung in unterschiedlichen Abmessungen inkl. anfallender Entsorgungskosten.
Menge: 66,600 m

**01.01.11 Abbruch und Entsorgung Holzschneefangbohlen**
bestehende Holzbohlen als Schneefang abbrechen und entsorgen inkl. Schneefanghaken inkl. anfallender Abbruchkosten.

Durchmesser ca. 120mm
Planung: A4
Menge: 36,800 m

**01.01.12 Standrohr entfernen, entsorgen**
*** Bezugsbeschreibung
Standrohr inkl. Standrohrkappe der Dachentwässerung samt
Anschlüssen an Fallrohr bis Übergang ins Grundleistungsrohr und entfernen, Erdarebiten bauseits.
Entsorgung.
Nenngröße : bis DN 125
Material : Gusseisen
Länge: bis 150cm
Menge: 2,000 St

**01.01.13 Standohr entfernen, entsorgen**
*** wie Position 01.01.12
Material: PVC
Planung: A4
Menge: 7,000 St

**01.01.14 Kehlrinne abschneiden**
bestehende Kehlrinne bis OK Rohdachebene- Betonträger- abschneiden gem. beigefügter Planung A2, h= bis 20cm, Abfall fachgerecht entsorgen, inkl. aller Befestigungsmittel, sowie Abkantungen und anfallender Entsorgungskosten.

Menge. pro Kehlrinne 2 x Lauflänge der Kehlrinne
Menge: 58,300 m

**01.01.15 Fensterblech demontieren, entsorgen**
Fensterblech inkl. Befestigungsmittel
demontieren und entsorgen.
Breite : bis 40cm
Material :Kupfer
Menge: 15,700 m

**01.01.16 Fallrohr, behelfsmäßig**
Fallrohr, behelfsmäßig während der
Bauzeit, einbauen, inkl. Vorhaltung und
Abbau.
Menge: 38,100 m

#### Bereich 01.02 Metalldach

*Hinweis: Hinweis*
Die im folgenden beschrieben Arbeiten beschreiben die Ausführung eines Meatlldachsystems aus Profilbahnen.

Produkt der Ausschreibung: RIB-ROOF Speed 500, Farbe 7037, od. glw.

Alle Dächer bis auf das Dach E2 werden als Warmdach ausgeführt.

Die bestehden Tragkonstruktion aller Dächer -außer Dach B- ist einer Stahlbetonrippendecke aus TT Dachelementträgern, welche im Bestand mit eriner Abdichtung versehen ist.

Beim Dach B ist die Unterkonstruktion eine bestehende Holzdachschalung eines darunterliegenden Holzdachstuhls.

Sämtlich Befestigsmittel und -größen sind in die Einheitspreise miteinzukalkulieren.

Alle fertigen Dachöberflächen müssen die Anforderungen an eine harte Bedachung erfüllen. Entsprechende Nachweise sind vorzulegen.

##### Abschnitt 01.02.01 Vorarbeiten

**01.02.01.1 Dachfläche reinigen/Untergrund vorbereiten**
bestenden Dachfläche/Bitumenschweißbahn reinigen und für die nachfolgenden beschriebenen Arbeiten vorbereiten, inkl. aller Materialien und Abdeckungen.
Menge: 553,000 m²

**01.02.01.2 Untergrundvorbereitung Putzfassade**
im Bereich der Wandanschlüsse Pultdächer E-G, bestehende Fassade prüfen und Untergrundvorbereitung für die erforderlichen Wandanschlüsse herstellen,Säubern, Fehlstellen ergänzenbis 0,3m²,  inkl. aller Materialien und Nebenleistungen.

Höhe ca.: 50cm
Menge: 3,100 m²

**01.02.01.3 Bitumenvoranstrich**
Bitumenvoranstrich Verbrauch ca. 0,3 kg/m2, einschließlich Abkehren und besenreines Säubern der Unterkonstruktion und der An- und Abschlußbereiche.

Untergrund: Mauerwerk/Stahlbeton
Ort:Auflagerbereiche TT Dachträger
Menge: 15,100 m²

**01.02.01.4 Bitumenschweißbahn V 60 S 4 + Al 01**
Dampfsperre bestehend aus einer Bitumenschweißbahn V 60 S 4 + Al 01, nach DIN 52131, geeignet für vollflächigen Untergrund praktisch dampfdicht, 4 mm Gesamtdicke mit Metallbandeinlage, auf die Unterkonstruktion entsprechend den Vorschriften des Herstellerwerkes und den Regeln des DDH aufkleben. Stöße und Nähte mit der Flamme verschweißt.
Das Anarbeiten an angrenzende und aufgehende Bauteile und Fixieren mit Aluminium-Klemmleiste ist einzurechnen.

angebotenes Fabrikat: '.........'
Menge: 553,000 m²

**01.02.01.5 Bitumenschweißbahn, selbstklebend**
in allen Traufbereichenauf Stahlblech geklebt oberseitier Anschluss an zuvor genannte Bitumenschweißbahn unterseitiger Anschluss auf vorbereitetes Mauerwerk, inkl. aller Materialien und Nebenleistungen, sowie Endabschlüssen.

Zuschnitt/Abwicklungslänge: 65cm
Planung A 7

Das Stahlbelch in in einer gesonderten Postion zu kalkulieren.
Menge: 29,000 m

**01.02.01.6 Aluminiumverbundfolie**
Dampfsperre bestehend aus einer Aluminiumverbundfolie.
diffusionsäquivalente Luftschichtdicke Sd > 1500 m, Materialdicke ca. 1,2 mm,
an den Stoßstellen mindestens 100 mm überlappt und mit doppelseitigem Klebeband verklebt.
Das Anarbeiten an angrenzende und aufgehende Bauteile und Fixieren mit Aluminium-Klemmleiste oder geeignetem Klebeband ist einzurechnen.

Ort: Dach B und E2
Untergrund: Holzschalung mit Dachpappe Bestand bzw. Holzschalung

angebotenes Fabrikat: '.........'
Menge: 41,900 m²

**01.02.01.7 Wärmedämmung 240mm, liefern und verlegen**
*** Bezugsbeschreibung
Wärmedämmung druckbelastbar,einlagig oder zweilagig, Gesamtstärke 240mm, bestehend aus:
trittfesten Steinwolledämmplatten nach DIN EN 13162,
Anwendungsgebiet DAD-dm mittlere Druckbelastbarkeit nach DIN 4108-10,
mit folgenden Mindestanforderungen:
- Punktlast bei 5 mm Stauchung PL(5) >= 500 N und Druckspannung bei 10% Stauchung CS(10) >= 50 kPa,
- Materialdicke 260  mm,
- Wärmeleitfähigkeitsgruppe 037,
- nicht brennbar, Baustoffklasse A1 nach DIN 4102 / Euroklasse A1 nach DIN EN 13501-1,
einschließlich bauaufsichtlich zugelassenem Befestigungsmaterial aus nichtrostendem Werkstoff für die vorhandene Unterkonstruktion
Die erhöhte Windsogbelastung im Dachrand- und Eckbereich nach DIN EN 1991-1-4 ist zu beachten,vollflächig auf den Dachbereichen verlegen.

Untergrund: Bitumenschweißbahn Pos. 01.02.01.4

angebotenes Fabrikat: '.........'

inkl. Auffüllen der Dämmung im Firstbereich.
Menge: 553,000 m²

**01.02.01.8 Wärmedämmung 180+60mm Traufausbildung**
*** wie Position 01.02.01.7
jedoch zweilagig entlang der Traufe zwischen den Z-Profilen, Materialdicke 180+60mm liefern und fachgerecht montieren.
Menge: 36,800 m²

**01.02.01.9 Wärmedämmung 180mm Kehlrinne**
*** wie Position 01.02.01.7
beidseitig der Kehlrinnenbereiche ausführen.

Planung: A8
Menge: 22,700 m²

**01.02.01.10 Zulage Schrägschnitte**
Zulage für Ausbildung Schrägschnitte 45° der Wärmedämmung der  01.02.01.9 im Bereich der Kehlrinenausbildung.

Planung: A8
Menge: 34,700 m

**01.02.01.11 Auffüllen Firstbereich Dachträger**
fachgerechter Verschluss der Fuge der bestehenden Dachträgerplatten aus Stahlbeton im Firstbereich mit nicht brennbarer Wärmedämmung zur Herstellung eines F30 Verschlusses, inkl. aller Zuschnittarbeiten.

Planung: A6
Menge: 30,200 m

**01.02.01.12 Kanthölzer Wandanschlüsse, 12/6**
liefern und montieren von Kanthölzern in unterschiedlichen Dimensionierung zur Herstellung  sämtlicher Wand und Fensterbankanschlüsse an aufgehenden Wänden, inkl. aller Befestigungsmaterialien und- winkel.

Untergrund: Mauerwerk/Stahlbeton
Abmessungen: 12/6
Planung A12-14
Menge: 6,300 m

**01.02.01.13 Rückstausicherung im Traufbereich**
Rückstausicherung mind. 3 m parallel zur Traufe durch hochdiffusionsoffene Schutzbahn, die sowohl dampfdurchlässig und auch wind- sowie wasserdicht ist, wasserdampfdiffusionsäquivalente Luftschichtdicke Sd ≤ 0,03 m, nach den Richtlinien des ZVSHK auf die Wärmedämmung oder die Unterkonstruktion mit verklebten Stößen verlegen und mit korrosionsgeschützten Befestigungsmitteln im nichtsichtbaren Bereich fixieren. Das Anarbeiten an angrenzende und aufgehende Bauteile ist einzurechnen.

angebotenes Fabrikat: '.........'
Menge: 200,800 m²

**01.02.01.14 Stahbelch gekantet,1m**
liefern und montieren Stahlblech,verzinkt, Stärke 1mm, in allen Traufbereich/Auflagerberich Dachträger Bestand gem. Planung A 7 montieren, inl. aller Befestigungsmittel.

Zuschnitt: 45cm (Abwicklungslänge)
Menge: 30,200 m

##### Abschnitt 01.02.02 Metalldach

**01.02.02.1 Z Profile 240mm**
*** Bezugsbeschreibung
Z-Profil als Distanzkonstruktion, gelocht für reduzierte Wärmebrückenwirkung, aus Stahlblech, Höhe 240mm,
Zuschnitt 407 mm, 3 Kantungen Materialdicke 2,00 mm, mit einem Überzug aus Aluminium-Zink oder Zink-Magnesium, ohne thermische Trennstreifen, als Distanzkonstruktion in Höhe der Wärmedämmung, Abstand Profile 160cm

Die Installation erfolgt einlagig, Verlegung 90°/45° zur Gefällerichtung auf die Unterkonstruktion bestehend aus Stahlbeton im  Abstand ca. 1,8 m zur Aufnahme der (gedrehten) Richtclips bzw. Richtprofile.

Die Befestigung der Z Profile und Richtclips oder Richtprofile erfolgt mit bauaufsichtlich zugelassenen in für die Anwendung notwendiger Länge, selbstbohrenden Schrauben mit Vollgewinde aus nichtrostendem Werkstoff. Die erhöhte Windsogbelastung im Dachrand- und Eckbereich nach DIN EN 1991-1-4 ist zu beachten.

Untergrund: TT Trägerdecke
d=8cm im Trägerplattenbereich
d=38cm im Stegbereich

angebotenes Produkt: '.........'

Wählt der AG die Wärmedämmung der Pos. 01.02.01.7 zweilagig ist diese Postion entprechend anzupassen und alle zustzl. Befestigungsmittel sind in diese Pos. miteinzukalkulieren.
Menge: 350,000 m

**01.02.02.2 Z Profilie 180mm**
*** wie Position 01.02.02.1
H=180mm

Ort: Kehlrinne
Menge: 60,500 m

**01.02.02.3 Z Profile Traufe 180**
Z Distanzprofil,gelocht für reduzierte Wärmebrückenwirkung, als Distanzkonstruktion an der Traufe Höhe 180mm,
als auskragende Unterkonstruktion zur Befestigung der Traufbohle, aus Stahlblech, Zuschnitt 510 mm,
Länge ca. 1,25m
3 Kantungen Materialdicke 2,00 mm, mit einem Überzug aus Aluminium-Zink oder Zink-Magnesium, ohne thermische Trennstreifen, als Distanzkonstruktion in Höhe der Wärmedämmung.

Unterkonstruktion: Stahlbeton

Die Installation erfolgt einlagig, Verlegung 90°/45° zur Gefällerichtung auf die Unterkonstruktion bestehend aus Stahlbeton zur Aufnahme der Richtclips oder Richtprofile der Dacheindeckung.

Die Befestigung der Z Distanzprofile und Richtclips oder Richtprofile erfolgt mit bauaufsichtlich zugelassenen, selbstbohrenden Schrauben mit Vollgewinde aus nichtrostendem Werkstoff. Die erhöhte Windsogbelastung im Dachrand- und Eckbereich nach DIN EN 1991-1-4 ist zu beachten.
Menge: 63,200 m

**01.02.02.4 Zulage Dichtband unter Thermo-Z**
Zulage Nageldichtungsband für Unterdeckbahnen auf die Thermo-Z Profile,
um dauerhaft wasser-und wetterfest das Eindringen von Feuchtigkeit bei den Schraubstellen zu vermeiden.
Menge: 473,600 m

**01.02.02.5 Metalldachsystem liefern und montieren**
Metalldachsystem, als Gleit-Falzprofildach, mit Profilbahnen,
CE-Kennzeichen* gemäß Europäische Technische Bewertung ETA durch das Deutsche Institut für Bautechnik, Berlin,
selbsttragend, begehbar, gegen Flugfeuer und strahlende Wärme widerstandsfähige "harte" Bedachung nach DIN 4102-4,
Standardbaubreite 500 mm, Profilhöhe 65 mm,
Bahnenlänge bis 10 m ohne Querstoß,
mit werkseitig vorgefertigten trapezförmigen Gleit-Falzverbindungen.
Die Montage der Profilbahnen erfolgt ausschließlich durch Klemmwirkung, ohne zusätzliches maschinelles Verfalzen oder Verbördeln der einzelnen Elemente am Bau.

Dachneigung: 13,5°-15°
Gebäudehöhe bis 20 m

angebotenes Produkt: '.........'

Material bestehend aus

- Aluminium glatt und farbbeschichtet
  Oberseite 25 µm Polyesterlack in RAL-7034, Rückseite schutzlackiert,
  Materialdicke  1,0 mm
  CE-Kennzeichen gemäß Europäische Technische Bewertung ETA-18/0035

Befestigung durchdringungsfrei nach Herstellerrichtlinien mit
- Richtclips 200mm lang aus Stahlblech 1,00 mm mit einem Überzug aus Aluminium-Zink oder Zink-Magnesium
  Anzahl 1,25 St./m2 oder nach statischer Berechnung

Die erhöhte Windsogbelastung im Dachrand- und Eckbereich nach DIN EN 1991-1-4 ist zu beachten.

inkl. Aufkanten der Profilbahnen am First, Abkanten an der Traufe und Festpunktausbildung. inkl. aller  Befestigungsmittel in den erforderlichen Abmessungen aus nichtrostendem Werkstoff nach Zulassung bzw. statischer Erfordernis.
Menge: 553,000 m²
Produkt:
  Artikel:
    Artikelnummer: 500410; 500310; 500263
    Artikelkurztext: Metalldachsystem liefern und montieren

**01.02.02.6 Festpunktausbildung Hutprofil Höhe 240mm**
Zulage Festpunktausbildung mit Richtprofil 750 mm -
bei langen Profilbahnlängen oder steilen Dächern oder bei hohen Schneelasten einschließlich Unterkonstruktion aus
- Stahl-Hutprofilen h=240mm verzinkt und beschichtet,
  Zuschnitt 1000 mm, Materialdicke 3,0 mm
  einschl. Ausfüllen des Hohlraumes mit Mineralwolle,
  und 2 Thermischer Trennstreifen mit hoher Stauchhärte am Auflager und unter dem Richtprofil aus geschlossenzelligem PE-oder PP-Schaumstoff 3 x 60 mm
Höhe entsprechend der Dicke der Wärmedämmung.

Die Festpunkte werden durch Vernieten oder Verschrauben (8 St./Profilbahn) ausgeführt.

Hinweis:
Die Anzahl der Hutprofile und deren Abstand sind abhängig von Bahnenlänge und Statik und mit dem Hersteller abzustimmen.
Menge: 71,100 m

**01.02.02.7 Traufwinkel liefern und montieren**
Traufwinkel für Profilbahnen aus Aluminium der Pos. 01.02.02.5, Abmessung 40 x 20 x 2 mm
mit Alu-Blindnieten mit Edelstahlstift bzw. Bohrschrauben aus nichtrostendem Werkstoff durchgehend an den Profilbahnuntergurten befestigt, einschl. der erforderlichen Dehnungselemente, sowie Befestigungselementen liefern und fachgerecht montieren.

Planung : A7
Menge: 34,400 m

**01.02.02.8 Satteldachfirst liefern und montieren**
Satteldach-Firstabdeckung für die Metall-Profilbahnen,
Material und Oberfläche wie die Dacheindeckung, bestehend aus:
- Satteldachfirstabdeckung Zuschnitt 416 mm 3 Kantungen
- Sturmsicherung Zuschitt .264/100mm 5 Kantungen
  aus Stahlblech Aluzink/ZM, Materialdicke 1,30 mm im Abstand von 1,0m
- 2 Zahnleisten, Zuschnitt 223 mm
- 2 Profilfüller für Profilbahnoberseite

einschl. der erforderlichen Dehnungselemente, sowie Befestigungselementen liefern und fachgerecht montieren.

Plan: A6
Menge: 34,400 m

**01.02.02.9 Ortgang, schmal**
Metalldach-Abschlussprofilbahn ohne Querstoßausbildung mit integrierter Ortgangblende, Höhe 100 mm, einschl. Wasserleitkante.
Material und Oberfläche wie die Dacheindeckung Hauptdach,
Befestigung mit Clip-Systeme und/oder Sondervorstoßblech aus Stahlblech 1,0mm verzinkt und farbbeschichtet.
Zur passgenauen, projektbezogenen Aufteilung und Verlegung der gesamten Metalldach-  Deckfläche in individueller Pass-Bahnbreite

Plan: A 10
Menge: 66,600 m

**01.02.02.10 Zulage Ausklinken Z Profile**
Ausklinken der Z Profile im Bereich der Ortgangaufkantungen aus dem Bestand, Abmessungen gem. Planung A 10.
Abmessungen Ausschnitt
Länge 35cm
Höhe 12cm
Menge: 83,000 Stk

**01.02.02.11 Wandanschluss seitlich**
Wandanschluss seitlich (Ortgang-Wandanschluß) für die Metall-Profilbahnen, Material und Oberfläche wie die Dacheindeckung, bestehend aus:
- Einhangprofil, Zuschnitt 223 mm
- Anschlußblech, Zuschnitt 312 mm, 3 Kantungen

einschl. der erforderlichen Dehnungselemente, sowie Befestigungselementen liefern und fachgerecht montieren.
Menge: 7,280 m

**01.02.02.12 Wärmedämmung Wandanschluss, d=120mm**
Wärmedämmung des Wandanschlusses bestehend aus
Mineralwollematten nach DIN EN 13162 Dicke 120 mm,
Wärmeleitfähtigkeitsgruppe 038,
nicht brennbar nach DIN 4102, wasserabweisend hydrophobiert,
Höhe Wandanshclüsse bis ca. 200 mm, inkl. aller Zuschnittarbeiten.

Stärke: 120mm
Planung: A12-14

angebotenes Fabrikat: '.........'
Menge: 7,300 m

**01.02.02.13 Schwanenhals**
Zulage Schwanenhals zur Einfassung Rundrohr 100mm,
als tiefgezogener 120° Bogen DN 80
Material: Aluminium walzblank/mill finish
einschl. Reduzierung DN 100 auf DN 80, konzentrisch Regenkragen aus Edelstahl V2A walzblank 0,50 mm
Menge: 1,000 St

**01.02.02.14 Eindichten Rohrdurchführung**
Liefern und Montieren von geeeigenten Manschetten
aus dauerelastischen EPDM zur Einbindung von runden Dachdurchführungen durch die Dachträgerplatten auf der Bitumenschweißbahn.
Die Verlegerichtlinien des Herstellers sind einzuhalten.

Durchmesser: 100 - 130 mm Ø

angebotenes Fabrikat: ‘.........‘
Menge: 1,000 St

**01.02.02.15 Schneefang 1-Rohr liefern und montieren**
Schneefangvorrichtung für die Profilbahnen,
bestehend aus:
- einem Schneefangrohr mit Nut gegen Verdrehen 32 x 2 mm mit Rohrverbinder
- Schneefanghalter mit Edelstahl-Maschinenschrauben M 8 x 40 und Edelstahl-Muttern Verbrauch: -  2,0 St./m
  mit allgemeiner bauaufsichtlichen Zulassung Nr. Z-14.4-774 durch das Deutsche Institut für Bautechnik, Berlin
Material: - Aluminium walzblank -
Die Befestigung erfolgt auf dem Obergurt ohne Durchdringung der Profilbahnen.
Menge: 138,800 m

**01.02.02.16 Schneefang 3-Rohr RR500/ walzblank**
Schneefang mit Aufstockelement für die Profilbahnen, Höhe ca. 215mm
z.B. bei Photovoltaikanlagen, bestehend aus
- Aufstockelement Verbrauch - 2,0St./m
- 3 Schneefangrohre 32 x 2 mm mit Rohrverbinder
  Verbrauch  3,00m/lfm
- 2 x Schneefanghalter mit Edelstahl-Maschinenschrauben M 8 x 40 und Edelstahl-Muttern
  Verbrauch 4,00 St./m
  mit allgemeiner bauaufsichtlichen Zulassung Nr. Z-14.4-774 durch das Deutsche Institut für Bautechnik, Berlin
Material: - Aluminium walzblank -
Die Befestigung erfolgt auf dem Obergurt ohne Durchdringung der Profilbahnen
Menge: 1,900 m

**01.02.02.17 Eishalter zum Einrasten**
Eishalter zum Einrasten gegen Verdrehen für die Metall-Profilbahnen als Zulage zur Schneefangvorrichtung bestehend aus
einem Metallbügel, Breite ca. 50 mm, der in die Untergurte der Profilbahnen eingreift.
- Verbrauch: 4.0 St./m

Die Befestigung erfolgt durch Einrasten in die Schneefangrohre mit Nut ohne Durchdringung der Profilbahnen.
Material: - Aluminium walzblank -
Menge: 289,000 St

**01.02.02.18 Blitzschutzklemme liefern und montieren**
Blitzschutzklemme für die Metall-Profilbahnen,
geprüft für Blitzstromtragfähigkeit von Verbindungsbauteilen nach DIN EN 50164-1, Prüfklasse N / VDE 0185 Teil 201 zum Anschluß an das gemäß DIN EN 62305-3 / VDE 0185 Teil 305-3 als Auffangeinrichtung geltende RIB-ROOF Metalldach
bestehend aus
- Klemmlaschen mit Edelstahl-Maschinenschrauben M 8 x 40 und Edelstahl-Muttern
  Material: Aluminium walzblank
-
Die Befestigung erfolgt auf dem Obergurt ohne Durchdringung der Profilbahnen, inkl. aller Befestigungsmittel.
Menge: 7,000 St

##### Abschnitt 01.02.03 Kehlrinne- Folienausführung

**01.02.03.1 Wasser absaugen**
Vorhandenes stehendes Wasser mit geeignetem Gerät
absaugen und abführen.

Abrechnung erfolgt gegen Nachweis für den tatsächlich entstandenen Aufwand, welche nur nach ausdrücklicher Beauftragung des Bauherrn und / oder der Bauleitung, mit täglich zu erbringendem Nachweis der erbrachten Leistungen ausgeführt werden dürfen.
Menge: 4,000 Std

**01.02.03.2 Wärmedämmung Bestandskehle**
Wärmedämmung aus Mineralwolle liefern und bestehende, trapezförmige Rinne ausdämmen, inkl. Zuschnittarbeiten.

Wärmedämmung:  MW
Brandverhalten:  nicht brennbar, Euroklasse A1
Wärmeleitfähigkeit: 037 W/(mK)
Abmessungen: 38 cm x 18 cm x 28 cm (l x b x h)

Planung: A 8

Angebotenes Fabrikat: '...............................'
Menge: 30,200 m

**01.02.03.3 Tragblech innenliegende Rinne**
Tragblech inkl. geeignetem Befestigungsmaterial und Stützkonstruktion liefern und entlang der Kehlline über der innenliegenden Rinne einseitig montieren.

Material: verz. Stahl 2 mm
Zuschnitt: 600 mm
Kantung: 1
Untergrund: Betonrippendecke
Menge: 30,200 m

*Hinweis: Hinweis*
Die im folgenden beschriebene Postionen beschreiben die Ausführung der Kehlrinnen auf dem Dach A.
Planung A 8

**01.02.03.4 Dämmung Rinnenlauf**
Ausbilden einer Entwässerungsrinne vom Gully bis zum Rinnenhochpunkt, gem. Planung A8  Rinnengefälle mit Schüttung herstellen, Gesamtaufbau Anfangsgefälle 120mm bis 65mm, oberseitig Dämmungsauflage inkl. aller Befestigungsmittel und benötigeter Unterkosntruktionen in fix und fertiger Arbeit.

Gefälle: ca. 4 mm/m nach Absprache Bauleitung
Breite Kehlrinne:  ca. 46cm

Wärmedämmung:  PU 024 DAA, beidseitig aluminiumkaschiert
Dicke:  40mm

Angebotenes Fabrikat: '...............................'
Menge: 30,200 m

**01.02.03.5 Stahlunterkonstruktion**
U- Profil im Übergang zu Dämmung h=240mm des Metalldachaufbaus gem. Planung A8 anfertigen liefern und montieren.

Material: verz. Stahl 2 mm
Zuschnitt: 450 mm

Untergrund: Stahlbetonrippendecke
Menge: 60,500 m

**01.02.03.6 Dachabdichtung**
Dachabdichtung, schrumpffrei, auf Basis flexibler Polyolefine (FPO) mit Glasvlies und Polyestergewebe liefern und lose zur nachfolgenden Befestigung verlegen. Die Naht- und Stoßüberdeckungen sind nach Herstellervorschrift vorzubehandeln und thermisch zu verschweißen.

Eigenschaften nach DIN EN 13956 / DIN TS 20000-201 /
DIN 18531-2CE EN 13956 06 1213-CPR-6909

Dicke:  2,0 mm
Oberflächenfarbe:  grau nach Wahl AG

Material: DE / E1 FPO - BV - V - PG - GV - 2,0

Kunststoffbahn nach DIN EN 13956 anerkannt von der Zertifizierungsstelle 1213-CPR-6909, DIN 18531-2,
DIN EN 13956 und CE-Kennzeichen.

Material: - frei von Bitumen, Chlor, PVC, Weichmachern,
  Halogenen, Schwermetallen

Widerstandsfähigkeit gegen Flugfeuer und strahlende Wärme, DIN V ENV 1187 / DIN 4102-7: erfüllt für Dachneigungen < 20 Grad.

- Widerstand gegen stoßartige Belastung, EN 12691:
  (Perforationsfestigkeit)
  starre Unterlage:  > 1.750 mm
  flexible Unterlage: > 2.750 mm

- Widerstand gegen Hagelschlag, EN 13583:
  starre Unterlage:  > 29 m/s
  flexible Unterlage: > 42m/s

- Widerstand gegen Durchwurzelung nach FLL

- Bitumenbeständigkeit nach DIN EN 1548: bestanden

angebotenes Fabrikat: '.........'
Menge: 83,800 m²

**01.02.03.7 Endabschluss Dachabdichtung**
Endabschluss der Dachabdichtung zum Dachrand inkl. aller Unterkonstruktionen und Befestigungsmittel fachgerecht ausbilden.

Pro Kehle an der Ortgangseite ist ein Endabschluss herzustellen.
Menge: 3,000 St

**01.02.03.8 Kehlfixierung**
Kehlfixierung mit Befestigungsprofilen und Systembefestigern in der Gefällekehle montieren, inkl. einem 20 cm breiten Überdeckungsband (Dicke analog Flächenbahn) beidseitig mit der Dachabdichtung thermisch verschweißen.

Bei Sanierungen sind vor Beginn der Arbeiten mit dem vorgesehenen Befestiger vom Befestigungshersteller Auszugsversuche durchzuführen, dies ist in in die EP dieser Postion miteinzukalkulieren.

Befestigerlänge:  nach Klemmlänge Rinnenlauf
Befestigerabstand:  200 mm

Bei Gefälledämmung ist der Mehraufwand für unterschiedliche Befestigerlängen mit einzukalkulieren.
Menge: 60,500 m

**01.02.03.9 Verbundblech**
Verbundblech liefern und mit zugelassenen Nieten nach Herstellervorschrift montieren, inkl. aller Stoßüberdeckungen. Zwischen Untergrund und Blech ist ein Abdichtungsband einzulegen. Flächenabdichtung auf dem Traufblech mit einer mind. 30 mm breiten Automatennaht unmittelbar über der ersten Befestigerreihe thermisch verschweißen.

Zuschnitt:  200 mm
Kantung:  2 Stück
Unterkonstruktion aus:  Metallblech
Abdichtungsband:  10 mm x 10 mm
Durchmesser Niete:  5,1 mm
Klemmlänge:  mind. 32 mm
Material:  Edelstahlniete
Anzahl Nieten je Meter:  10 Stück
Befestigeranordnung:  versetzt genietet
Menge: 60,500 m

**01.02.03.10 Endabschluss Verbundblech**
Endabschluss der Verbundbleche fachgerecht inkl. aller Befestigungsmittel ausbilden.

Pro Kehle an der Ortgangseite sind zwei Endabschlüsse herzustellen.
Menge: 6,000 St

**01.02.03.11 Ablauf mit Auslaufrohr**
geeigneten Ablauf für Kehlrinnenentwässerung liefern, komplett einbauen und rückstausicher anschließen, nach Herstellervorschrift mit der Dachabdichtung thermisch verschweißen, inkl. Berechnung Abflussmengen.

Durchmesser:  70 mm
Gully-Abgang:  waagerecht

Anschlussrohr für o. g. Grundkörper liefern und in der Wärmedämmung fachgerecht einbauen sowie durch die bauseits bestehende Attikaöffnung verlegen.

Länge:  max.: 1,50 m
Material:  HT Rohr
Durchmesser:  70 mm

angebotenes Fabrikat: '.........'
Menge: 3,000 St

**01.02.03.12 Fallrohrbogen**
Zulage zu vor beschriebenem Fallrohr für liefern und fachgerecht montieren von Rohrbogen.
Menge: 3,000 St

**01.02.03.13 Fallrohr mit Rohrschellen**
*** Bezugsbeschreibung
Fallrohre einschl. den erforderlichen Rohrschellen liefern und fachgerecht montieren. Der Abstand der Rohrschellen beträgt maximal 2,00 m.

Material:  Titanzink
Regenfallrohr rund

Durchmesser:  DN 70mm
Menge: 3,000 m

**01.02.03.14 Standrohr Stahl verzinkt**
*** wie Position 01.02.03.13
Standrohr Stahl verzinkt passend zum Fallrohr liefern und fachgerecht montieren. Mit Reinigungsöffnung, Dichtgummi, Abdeckring und passender korrosionsgeschützter Schelle.

Länge:  1,00m

Angebotenes Fabrikat: '.........'
Menge: 2,000 St

**01.02.03.15 Kontergefälleplatte Notentwässerung**
Kontergefälledachplatte aus Mineralwolle-Dachdämmplatten liefern und als Gegengefälle zu den Dachwasserabläufen entlang der Attika dicht gestoßen lose verlegen. Die Dämmplatten sind gemäß Herstellervorschrift mechanisch zu befestigen fachgerecht aufzukleben.

Gefälle 10 %, Gefällelänge 400mm, Dicke 5 / 51mm

Wärmedämmung:  MW DAA
Brandverhalten:  nicht brennbar, Euroklasse A1  nach DIN EN 13501-1
Wärmeleitfähigkeit: 035 W/(mK)
Anwendungstyp:  DAA
Druckfestigkeit:  mind. 60 kPa
Punktlast:  mind. 650 N

Angebotenes Fabrikat: '.........'
Menge: 3,100 m

**01.02.03.16 Speier**
Speier rechteckig, Tablett abgewinkelt, mit angeschweißter Anschlussfolie liefern mit geeigneter Unterkonstruktion fachgerecht am Dachrand montieren, Dachabdichtung bzw. Anschlussbahn mit der Anschlussfolie thermisch verschweißen, inkl. aller Befestigungsmittel.

Abmessung:  500 x 100 mm
Länge:  600 mm
Menge: 3,000 St

**01.02.03.17 Notüberlauf- / Speierverkleidung**
Blechverkleidung für den zuvor beschriebenen  Speier/Notüberlauf anfertigen, liefern und fachgerecht montieren. Zwischenräume in der Attikakonstruktion mit geeignetem Material ausdämmen., inkl. seitlicher Anschluss an die aufgehenden ortgangausbildungen des Hauptdaches.

Material wie Ortgangausbildung Hauptdach.
Menge: 3,000 St

##### Abschnitt 01.02.04 Absturzsicherung

*Hinweis: Hinweis*
Das im folgenden beschriebene Absturzsystem wird als dauerhaftes überfahrbares Seilsicherungssystem zur Befestigung der persönlichen Schutzausrüstung gegen Abstutz (PSAgA) vorgesehen. Das System ist kompatibel mit der zuvor im Titel der Metaldacheindeckung beschriebenen Dacheindeckung auszuführen.

Produkt der Wahl: LUX top Seilsicherungssystem od. glw.

Es kann vom Bieter ein alternatives zugeleassenes Absturzsischerungssystem in einer separaten Position und dem LOS 05 gewählt werden. In dieser Postion ist das gesamte System als Pauschale inkl. aller Befestigungsmittel anzubieten.
Die entsprechenden Zulassungen sind mit dem Angebot vorzulegen,

**01.02.04.1 Horizontalseilsicherung überfahrbar**
Edelstahl-Seilsystem - überfahrbar,
Dauerhaft auf der Dachfläche verbleibendes horizontales Seilsicherungssystem mit flexibler Führung. Komplett aus rostfreiem Edelstahl zur Befestigung der persönlichen Schutzausrüstung gegen Absturz.
Korrosionsbeständigkeitsklasse CRC II nach DIN EN 1993-1-4
Geprüft und zertifiziert nach DIN EN 795:2012 - Typ C und DIN CEN/TS 16415:2017,
mit allgemeiner bauaufsichtlicher Zulassung des DIBt Z-14.9-789, gekennzeichnet mit Ü-Zeichen
Erfüllt außerdem die Anforderungen der:
- DIN 4426:2017 (Einrichtungen zur Instandhaltung baulicher Anlagen)
- DGUV I 201-056 ( Planungsgrundlagen von Anschlageinrichtungen auf Dächern)
- ASR A2.1 (Technische Regel für Arbeitsstätten - Schutz vor Absturz)

Edelstahlseile zur Befestigung auf Anfangs-, End- und Eckpunkten, mit frei überfahrbarer Seilführungen an den Zwischenpunkten.
Das Edelstahlseil wird dauerhaft mit Spannelement und Endterminal verpresst und mit Seilkrafterhaltern zur Reduzierung der Krafteinleitung in den Untergrund ausgestattet.
Die unter Berücksichtigung der Absorption maximal auftretende Bemessungseinwirkung am Endpunkt im Seilsystem beträgt bei max. 3 Benutzern: max. 8,2 kN.
Als Komplettsystem liefern und nach Vorgabe des Herstellers fachgerecht montieren.

angebotenes Produkt: '.........'
Menge: 90,700 m

**01.02.04.2 Anfangangspunkt Seilsicherung**
Zulage Anfangspunkt in der Horizontalseilsicherung bestehend aus: Anschlagpunkt, Spannelement, Seilkrafterhalter, Hinweisschild

Material: Edelstahl

angebotenes Produkt: '.........'
Menge: 1,000 St

**01.02.04.3 Eckumfahrung 90 Grad**
Zulage Eckumfahrung 90 Grad im Edelstahlseilsystem mit frei überfahrbarer Seilführung
bestehend aus
Anschlagpunkt, Seilführung 90 Grad, Seilkrafterhalter am Seilende, kann als Innenecke und Außenecke eingesetzt werden.

Material: Edelstahl

angebotenes Produkt: '.........'

Hinweis: max 1 Eckumfahrung je Seilstrecke
Menge: 3,000 St

**01.02.04.4 Zwischenpunkt traufseitig**
Zulage Zwischenpunkt im Edelstahlseilsystem mit frei überfahrbarer Seilführung entlang der Traufe
bestehend aus:
Zwischenanschlagpunkt und Seilführung gerade

Material: Edelstahl

angebotenes Produkt: '.........'
Menge: 3,000 St

**01.02.04.5 Zwischenpunkt ortgangseitig**
Zulage Zwischenpunkt im Edelstahlseilsystem mit frei überfahrbarer Seilführung ,entlang des Ortgangs
bestehend aus Anschlagpunkt und Seilführung gerade

Material: Edelstahl

angebotenes Produkt: '.........'
Menge: 14,000 St

**01.02.04.6 Überfahrung Grat Seilsicherung**
Zulage für die Überfahrung am Grat oder First im Edelstahlseilsystem mit frei überfahrbarer Seilführung
bestehend aus:
Distanzhalter mit Klemmbefestigung und Seilführung

Material: Edelstahl

angebotenes Produkt: '.........'
Menge: 14,000 St

**01.02.04.7 Zulage Stop-Punkt**
Zulage zum Edelstahlseilsystem für einen Stop-Punkt
bei Neigungen der Seillinie größer 10 %
für Not-Haltepunkte bei ungebremsten Seilgleitern
Menge: 3,000 St

##### Abschnitt 01.02.05 Dachrinnenheizung

**01.02.05.1 Selbstregelndes Heizband Dach A**
Selbstregelndes Heizband für innenliegende Kastenrinne
bestehend aus:
-  Zwei parallelen, verzinkten Kupferlitzen, dem dazwischenliegenden molekularvernetzten, selbstregelnden Heizelement, einer Isolierhülle aus modifiziertem Polyolefin, einem Schutzgeflecht aus verzinkter Kupferlitze gemäß VDE-Bestimmungen und einem Schutzmantel aus modifiziertem, UV-beständigem Polyolefin.
-  selbstregelndem Heizband

Gesamtlänge32 m Kehlrinne gemäß den Herstellervorschriften verlegen  einschließlich jeweilige Verlegung des Heizbandes ca. 1,0 m in die Regenfallrohre

angebotenes Fabrikat: '.........'

Nennleistung: 18 W/m bei 0°C in Luft, 36 W/m in Eiswasser
-  Heizbandanschlüssen, Abschluß- und Abzweiggarnituren, aufgeteilt in 2 Heizkreise.
Verkabelung vom Thermostat bzw. Regelgerät zum Heizband
muß bauseits vorhanden sein.

1Stück= 1Stk Kehlrinne vom Dach C
Menge: 1,000 St

**01.02.05.2 Elektronische Steuerung**
Elektronischer Feuchtigkeits- und Temperaturregler für das Heizband.
Elektronische Steuerung für 2 Steuerkreise mitTemperatur und Feuchtefühler.
FI-Schalter und Automaten Komplett montiert und verdrahtet
Schutzart IP-54 einschließlich Elektroverkabelung vom Regelgerät zum Heizband.
Die Steuerung muß in unmittelbarer Nähe des Heizbandes angebracht werden und die Zuleitung bauseits vorhanden sein.
Menge: 1,000 St

#### Bereich 01.03 Spenglerarbeiten

**01.03.1 Traufbohle 6/30cm**
Traufbohle zur Aufnahme der Dachrinnenhaken und der Halteclips, Güteklasse II, Fichte/Tanne nach DIN 4074, allseitig imprägniert,
Höhe 60 mm (entsprechend der Dicke der Wärmedämmung), Breite 200 mm liefern und fachgerecht montieren.
Menge: 36,800 m

**01.03.2 Traufbohlenbekleidung**
Traufbohlenbekleidung,
bestehend aus einem Abdeckblech,
U-förmig gekantet, Material wie
- Dacheindeckung
Zuschnitt 223 mm, 3 Kantungen,
einschließlich Haftstreifen und Befestigungsmaterial,
Menge: 36,800 m

**01.03.3 Kastendachrinne, Z 400**
Dachrinne kastenförmig, inkl. Innegefälle, vorgehängt nach DIN EN 612,
einschl. Rinnenhaken verzinkt, inkl. erforderlicher Dehnungselemente, sowie aller Befestigungsmittel

Material: Titanzink walzblank nach DIN EN 988
Zuschnitt: 400-500

angebotenes Fabrikat: '.........'
Menge: 36,800 m

**01.03.4 Laubschutzkorb**
Laubshcutzkorb über Rinnenablauf,  bestehend aus einem Gittereinkorb verzinkt, einschl. Befestigungsbügeln.
geeeignet für zuvor genannte Kastenrinne.
Menge: 4,000 St

**01.03.5 Rinnen-Dillatation**
Rinnen-Dilatation, passend zu
vorgenannter Dachrinne,
aus gleichem Werkstoff wie vor,

- Nenngröße: 400 mm,
- Metalldicke: 0,80 mm,
- Länge: 260 mm,

liefern und fachgerecht montieren.
Menge: 2,000 St

**01.03.6 Rinnenboden 400 eckig**
Rinnenboden - eckig hergestellt aus Material wie Dachrinne der Pos. 01.03.3, passend zu vorgenannter Rinne, liefern und montieren inkl. aller Befestigungsmittel

Nenngröße: 400

angebotenes Fabrikat: '.........'
Menge: 4,000 St

**01.03.7 Rinnenablaufstutzen,zylindr.,Ti-Zinkbl.**
Rinnenablaufstutzen, zylindrisch, für
Dachrinnen der Pos. 01.03.3, als Zulage.

Abgang : gerade
Material : Titan-Zinkblech
Nenngröße : DN 100
Menge: 6,000 St

**01.03.8 Fallrohrbogen,einf.,rund,Ti-Zn**
*** Bezugsbeschreibung
Fallrohrbogen, einfach, rund, als Teil
der Verbindung zwischen der Dachrinne/Rinnenablaufstutzen
und dem runden Fallrohr, als Zulage.

Bogenwinkel :72°Grad
Material : Titan-Zinkblech
Nenngröße : bis DN 150
Menge: 6,000 St

**01.03.9 Fallrohrbögen angepasst auf Dachneigung der Pultdächer**
*** wie Position 01.03.8
Fallrohrbögen angepasst auf Dachneigung der Pultdächer
Dachneigung- 13-15° für den weiteren Verlauf des Fallrohrs auf der Dachfläche, siehe Pos. 01.03.11
Menge: 2,000 St

**01.03.10 Rinneneinlaufblech**
Rinneneinlaufblech Material wie
- Dacheindeckung
Zuschnitt 333 mm, 3 Kantungen, einschließlich Befestigungsmaterial
Menge: 36,800 m

**01.03.11 Fallrohr, rund, Titan-Zinkblech,DN120**
*** Bezugsbeschreibung
Fallrohr, rund, für
Dachentwässerungsanlagen, Dachrinnen
etc., inkl. der Rohrschellen mit
doppeltem Scharnier, sowie aller
Zubehör- und Befestigungsteile, in
Mauerwerk, Beton o.dgl.
Material : Titan-Zinkblech
Blechdicke : 0,65 mm
Nenngröße : DN 80
Ausführung : Klasse Y
Menge: 28,300 m

**01.03.12 Fallrohr, rund, Titan-Zinkblech, D150**
*** wie Position 01.03.11
DN 150
Menge: 3,600 m

**01.03.13 Standrohr, Titan-Zink-Rohr,bis DN 120**
*** Bezugsbeschreibung
Standrohr mit Standdohrkappe und Reinigungsöffnung,  mit lösbaren Rohrschellen aus
verzinktem Bandstahl, in Beton oder
Mauerwerk mit Gewindestangen für wärmegedämmte Holzfassade Gesamtaufbau 25cm

Länge : 1000 mm
Material : Titan-Zink-Rohr
Nenngröße : 120
Menge: 5,000 St

**01.03.14 Standrohr, Titanzink, DN 150**
*** wie Position 01.03.13
DN 150
Menge: 1,000 St

**01.03.15 Zulage Fallrohr auf Dachfläche**
Zulage für durchdringungsfreie Befestigung der Fallrohre auf der Dachfläche inkl. Rohrschellen auf  60 cm langen Auflager-Traversen aus Aluminium und 2 Solarhaltern im Abstand von ca 1,50m montiert, inkl. aller Befestigungsmittel.
Menge: 9,760 m

**01.03.16 Wasserfangkasten**
Wasserfangkasten als Zulage zur Dachrinne, Ausführung quadratisch; im Auslaufbereich der Kehle vom Dach A Abmessungen in erforderlicher Größe inkl. aller Abkantungen und Anschlussformteile, untere Übergang in rundes Fallrohr bzw. Fallrohrbogen bis DN 120, inkl. aller Befestigungsmittel.

Material: Titanzink

angebotenes Fabrikat: '.........'
Menge: 3,000 St

*Hinweis: Fensterbänke*

**01.03.17 Abdichtung Fensterbankbereiche**
fachgerechte waagerechte Abdichtung der Fensterbankbereiche nach Einbau der bauseitigen Fensteranlagen, inkl. seitlich Hochzüge bis ca. 8cm und vorderseitige Überlappung der Außenwand inkl. aller Materialien

Einzellängen: 705cm
Tiefe: bis 30cm
Untergrund: Mauerwerk
Menge: 15,600 m

**01.03.18 Fensterbankdämmkeil**
Lieferung und Montage Fensterbankdämmkeil im Bereich der Fenster, Neigung ca. 4% für Fensterbank Pos. 01.03.20 geeignet.

Untergrund: Mauerwerk abgedichtet
Fensterbanktiefe: 45cm

Planung A9
Menge: 15,600 m

**01.03.19 Ausführung 2. Dichtebene unter Fensterbank**
Ausführung einer fachgerechten 2. Dichtebene unterhalb der baus. Natursteinfensterbank auf dem fensterbankdämmkeil inkl. der seitlichen Hochzüge  als Wannenausführung inkl. aller Materialien und Einarbeitung des Tropfkantenprofils.
Menge: 15,600 m

**01.03.20 Fensterbankabdeckung,Ti-Zinkblech**
Fensterbankabdeckung inkl. aller
Anschlüsse, Falze, Ausschnitte und
Abkantungen sowie der elastischen
Verfugung an Fenster und WDVS,
Befestigungsart : verdeckte Befestigung

Material : Titan-Zinkblech
Blechdicke : 0,7 mm
Fensterbank Tiefe bis 45cm
Planung A9
Menge: 15,600 m

### Los 02 2 Städtebauförderung (Kulturzentrum, Jugendräume)

#### Bereich 02.01 Abbruch

*Hinweis: Hinweis*
Die im folg. beschriebenen Arbeiten beschreiben die Abbrucharbeiten der gesamten Dachdeckung sämtlicher Dächer gem. Dachaufsichtsplan A 1.

Die unterste Lage Dachpappe auf den bestehenden Dachtragkonstruktionen bleiben bestehen.

Zu jedem Zeitpunkt der Arbeiten ist das Eindringen von Wasser in das Bauwerk zu verhindern. Die dafür erforderlichen geeigneten Schutz- bzw. täglichen Abdeckmaßnahmen sind in die Einheitspreise der Positionen miteinzukalkulieren.

**02.01.1 Abbruch Ziegeldacheindeckung**
Ziegeleindeckung auf den Sattel- und Pultdächer entfernen inkl. First- und Ortgangziegel, sowie aller Befestigungsmittel, Abbruch inkl. anfallender Entsorgungskosten.

Firsthöhen gem. beigefügter Planung.

Dacheindeckung gem. beigefügter Fotodokumentation A 4
Menge: 340,400 m²

**02.01.2 Abbruch und Entsorgung Dachlattung**
bestehende Holz- Dachlattung inkl. Konterlattung, sowie Hilfskonstruktionen im First- , Organg- oder Kehlenbereich, inkl. aller Befestigungsmittel entfernen und fachgerecht entsorgen inkl. anfallender Entsorgungskosten

35mm Lattung, Achsabstand ca. 32cm
20mm Konterlattung, Achsabstand ca. 75cm

Die angegebene Fläche bezieht sich auf die gesamten Dachflächen.
Planung: A 4 und A 2
Menge: 340,400 m²

**02.01.3 Abbruch und Entsorgung Bitumenbahn**
oberseitige Bitumenbahn geklebt auf Dämmung, einlagig, entfernen und fachgerecht entsorgen inkl. der anfallenden Entsorgungskosten.

Stärke ca. 2mm

Planung: A 4
Menge: 340,400 m²

**02.01.4 Abbruch und Entsorgung Dämmung**
bestehende Styropordachdämmung entfernen und fachgerecht entsorgen inkl. anfallender Entsorgungskosten.

Dämmung Stärke: 60mm
Planung: A 4
Menge: 340,400 m²

**02.01.5 Abbruch und Entsorgung Unterspannbahn, PE-Folie**
Unterspannbahn am Dachrand, PE-Folie, ausbauen und
entsorgen, inkl. anfallender Entsorgungskosten.
Menge: 13,700 m2

**02.01.6 Abbruch und Entsorgung Spenglerkonstruktionen**
betehenden aus Fallrohren, Dachrinnen, in unterschiedlichen Dimensionierungen, inkl.sämllicher Befestigungsmittel, sowie Rinnennendstücken, Rinnenwinkeln, Rinnenkessel, Befestigungsschellen, Dachrinnenhaken und Lüftungsgitter etc. inkl. der anfallenden Entsorgungskosten.

Material: Kupfer
Menge: 63,300 m

**02.01.7 Blitzableiter entfernen u. entsorgen**
Blitzableiter inkl. Befestigungen auf
Dächern und Wandflächen demontieren und
entsorgen.
Menge: 51,800 m

**02.01.8 Blechteile entfernen, bis Z 600**
Bleche wie Winkelkehle, Wandanschluss, Brustblech,
Traufblech, Verwahrung, Kamineinfassungen,  bis 600 mm
Zuschnitt entfernen und entsorgen, inkl. anfallender Entsorgungskosten.

Material: Kupfer
Menge: 109,200 m

**02.01.9 Abbruch und Entsorgung Ortgangausbildungen**
aus Holzwerkstoffen gem. beigefügter Plandarstellung in unterschiedlichen Abmessungen inkl. anfallender Entsorgungskosten.
Menge: 36,700 m

**02.01.10 Abbruch und Entsorgung Holzschneefangbohlen**
bestehende Holzbohlen als Schneefang abbrechen und entsorgen inkl. Schneefanghaken inkl. anfallender Abbruchkosten.

Durchmesser ca. 120mm
Planung: A4
Menge: 48,900 m

**02.01.11 Abbruch Sanitärdurchdringungen**
Abbruch und Entsorgung Sanitärentlüftungsstränge aus Kupfer
bis DN 100, inkl. Entsorgungskosten, sowie Befestigungsmittel.
Menge: 1,000 St

**02.01.12 Standrohr entfernen, entsorgen**
*** Bezugsbeschreibung
Standrohr inkl. Standrohrkappe der Dachentwässerung samt
Anschlüssen an Fallrohr bis Übergang ins Grundleistungsrohr und entfernen, Erdarebiten bauseits.
Entsorgung.
Nenngröße : bis DN 125
Material : Gusseisen
Länge: bis 150cm
Menge: 1,000 St

**02.01.13 Standohr entfernen, entsorgen**
*** wie Position 02.01.12
Material: PVC
Planung: A4
Menge: 4,000 St

**02.01.14 Kehlrinne abbrechen**
Gesamte Kehlrinne inkl. aller Kantungen und Hochzüge, sowie Unterkonstruktionen und Befestigungsmittel entfernen und fachgerecht entsorgen, inkl. Abbruchkosten.

Tiefe: ca. 32cm
Ort: Dach F
Menge: 5,100 m

**02.01.15 Fallrohr, behelfsmäßig**
Fallrohr, behelfsmäßig während der
Bauzeit, einbauen, inkl. Vorhaltung und
Abbau.
Menge: 30,500 m

#### Bereich 02.02 Metalldach

*Hinweis: Hinweis*
Die im folgenden beschrieben Arbeiten beschreiben die Ausführung eines Meatlldachsystems aus Profilbahnen.

Produkt der Ausschreibung: RIB-ROOF Speed 500, Farbe 7037, od. glw.

Alle Dächer bis auf das Dach E2 werden als Warmdach ausgeführt.

Die bestehden Tragkonstruktion aller Dächer -außer Dach B- ist einer Stahlbetonrippendecke aus TT Dachelementträgern, welche im Bestand mit eriner Abdichtung versehen ist.

Beim Dach B ist die Unterkonstruktion eine bestehende Holzdachschalung eines darunterliegenden Holzdachstuhls.

Sämtlich Befestigsmittel und -größen sind in die Einheitspreise miteinzukalkulieren.

Alle fertigen Dachöberflächen müssen die Anforderungen an eine harte Bedachung erfüllen. Entsprechende Nachweise sind vorzulegen.

##### Abschnitt 02.02.01 Vorarbeiten

**02.02.01.1 Dachfläche reinigen/Untergrund vorbereiten**
bestenden Dachfläche/Bitumenschweißbahn reinigen und für die nachfolgenden beschriebenen Arbeiten vorbereiten, inkl. aller Materialien und Abdeckungen.
Menge: 340,400 m²

**02.02.01.2 Untergrundvorbereitung Putzfassade**
im Bereich der Wandanschlüsse Pultdächer E-G, bestehende Fassade prüfen und Untergrundvorbereitung für die erforderlichen Wandanschlüsse herstellen,Säubern, Fehlstellen ergänzenbis 0,3m²,  inkl. aller Materialien und Nebenleistungen.

Höhe ca.: 50cm
Menge: 17,200 m²

**02.02.01.3 Bitumenvoranstrich**
Bitumenvoranstrich Verbrauch ca. 0,3 kg/m2, einschließlich Abkehren und besenreines Säubern der Unterkonstruktion und der An- und Abschlußbereiche.

Untergrund: Mauerwerk/Stahlbeton
Ort:Auflagerbereiche TT Dachträger
Menge: 13,100 m²

**02.02.01.4 Bitumenschweißbahn V 60 S 4 + Al 01**
Dampfsperre bestehend aus einer Bitumenschweißbahn V 60 S 4 + Al 01, nach DIN 52131, geeignet für vollflächigen Untergrund praktisch dampfdicht, 4 mm Gesamtdicke mit Metallbandeinlage, auf die Unterkonstruktion entsprechend den Vorschriften des Herstellerwerkes und den Regeln des DDH aufkleben. Stöße und Nähte mit der Flamme verschweißt.
Das Anarbeiten an angrenzende und aufgehende Bauteile und Fixieren mit Aluminium-Klemmleiste ist einzurechnen.

angebotenes Fabrikat: '.........'
Menge: 340,400 m²

**02.02.01.5 Bitumenschweißbahn, selbstklebend**
in allen Traufbereichenauf Stahlblech geklebt oberseitier Anschluss an zuvor genannte Bitumenschweißbahn unterseitiger Anschluss auf vorbereitetes Mauerwerk, inkl. aller Materialien und Nebenleistungen, sowie Endabschlüssen.

Zuschnitt/Abwicklungslänge: 65cm
Planung A 7

Das Stahlbelch in in einer gesonderten Postion zu kalkulieren.
Menge: 26,180 m

**02.02.01.6 Aluminiumverbundfolie**
Dampfsperre bestehend aus einer Aluminiumverbundfolie.
diffusionsäquivalente Luftschichtdicke Sd > 1500 m, Materialdicke ca. 1,2 mm,
an den Stoßstellen mindestens 100 mm überlappt und mit doppelseitigem Klebeband verklebt.
Das Anarbeiten an angrenzende und aufgehende Bauteile und Fixieren mit Aluminium-Klemmleiste oder geeignetem Klebeband ist einzurechnen.

Ort: Dach B und E2
Untergrund: Holzschalung mit Dachpappe Bestand bzw. Holzschalung

angebotenes Fabrikat: '.........'
Menge: 130,300 m²

**02.02.01.7 Wärmedämmung 240mm, liefern und verlegen**
*** Bezugsbeschreibung
Wärmedämmung druckbelastbar,einlagig oder zweilagig, Gesamtstärke 240mm, bestehend aus:
trittfesten Steinwolledämmplatten nach DIN EN 13162,
Anwendungsgebiet DAD-dm mittlere Druckbelastbarkeit nach DIN 4108-10,
mit folgenden Mindestanforderungen:
- Punktlast bei 5 mm Stauchung PL(5) >= 500 N und Druckspannung bei 10% Stauchung CS(10) >= 50 kPa,
- Materialdicke 260  mm,
- Wärmeleitfähigkeitsgruppe 037,
- nicht brennbar, Baustoffklasse A1 nach DIN 4102 / Euroklasse A1 nach DIN EN 13501-1,
einschließlich bauaufsichtlich zugelassenem Befestigungsmaterial aus nichtrostendem Werkstoff für die vorhandene Unterkonstruktion
Die erhöhte Windsogbelastung im Dachrand- und Eckbereich nach DIN EN 1991-1-4 ist zu beachten,vollflächig auf den Dachbereichen verlegen.

Untergrund: Bitumenschweißbahn Pos. 02.02.01.4

angebotenes Fabrikat: '.........'

inkl. Auffüllen der Dämmung im Firstbereich.
Menge: 340,400 m²

**02.02.01.8 Wärmedämmung 180+60mm Traufausbildung**
*** wie Position 02.02.01.7
jedoch zweilagig entlang der Traufe zwischen den Z-Profilen, Materialdicke 180+60mm liefern und fachgerecht montieren.
Menge: 57,200 m²

**02.02.01.9 Wärmedämmung 180mm Kehlrinne**
*** wie Position 02.02.01.7
beidseitig der Kehlrinnenbereiche ausführen.

Planung: A8
Menge: 15,200 m²

**02.02.01.10 Zulage Schrägschnitte**
Zulage für Ausbildung Schrägschnitte 45° der Wärmedämmung der  02.02.01.9 im Bereich der Kehlrinenausbildung.

Planung: A8
Menge: 7,700 m

**02.02.01.11 Auffüllen Firstbereich Dachträger**
fachgerechter Verschluss der Fuge der bestehenden Dachträgerplatten aus Stahlbeton im Firstbereich mit nicht brennbarer Wärmedämmung zur Herstellung eines F30 Verschlusses, inkl. aller Zuschnittarbeiten.

Planung: A6
Menge: 4,600 m

**02.02.01.12 Holzschalung 30mm**
Holzschalung Brettdicke 30 mm
als Unterkonstruktion im Sinne der Lastabtragung als nicht tragendes Bauteil nach DIN EN 1995-1-1 Eurocode 5,
imprägnierte Ausführung, aus Fichte/Tanne nach DIN 4074-1,
nach DIN 68800-1 für die unter Dach ungünstigste Gebrauchsklasse 2 mit insektenvorbeugenden und pilzwidrigen Holzschutzmitteln gemäß DIN 68800-3 / NP1 ohne Eindringtiefeanforderung behandelt, trockensortiert mit Holzfeuchte höchstens 20 %, auf die Unterkonstruktion bestehend aus Holzbohlen der Pos. 02.02.01.14
zur Aufnahme der Halteclip einschließlich bauaufsichtlich zugelassenem Befestigungsmaterial aus nichtrostendem Werkstoff.
Die erhöhte Windsogbelastung im Rand- und Eckbereich nach DIN EN 1991-1-4 ist bei der Befestigung zu berücksichtigen.

Dachfläche: E2
Menge: 72,200 m²

**02.02.01.13 Holzfaserplatte, d=60mm**
Holzfaserplatte, inkl. Befestigungswinkel liefern und fachgerecht montieren gem. Planung A 16, inkl. aller Befestigungsmittel, h= 22cm, im Bereich der Dachaufdopplung Dach E2, die Platte muss zugelassen sein, für die Verwendung als Untergrund zur Befestigung eines mineralischen Wärmedämmverbundsystems aus Steinwolle bzw. Mineralwolle.
Menge: 1,100 m²

**02.02.01.14 Holzbohlen 20x10 FI/Ta liefern und montieren**
Bauschnittholz aus Kantholz für Aufdopplung
Dachkonstruktion liefern, abbinden, aufstellen
und verlegen, inkl. aller Befestigungselemente und
Kleineisenteile

Art der Konstruktion : zweilagig Dach gem.Dach E2
Holzart : Fichte / Tanne / Kiefer
Sortierklasse : S 10 nach DIN 4074-1
Holzfeuchte : trocken
Festigkeitsklasse : C 18
Querschnitte :20/10
Abstand: 80cm

Die erforderlichen Schrägschnitt an First bzw. Traufe sind in den Einheitspreis miteinzukalkulieren.

Untergrund: Dachträger Stahlbetonträger
Plan: A15/A16
Menge: 6,000 m³

**02.02.01.15 Kanthölzer Wandanschlüsse, 12/6**
*** Bezugsbeschreibung
liefern und montieren von Kanthölzern in unterschiedlichen Dimensionierung zur Herstellung  sämtlicher Wand und Fensterbankanschlüsse an aufgehenden Wänden, inkl. aller Befestigungsmaterialien und- winkel.

Untergrund: Mauerwerk/Stahlbeton
Abmessungen: 12/6
Planung A12-14
Menge: 20,900 m

**02.02.01.16 Kanthölzer Wandanschluss, 18/8**
*** wie Position 02.02.01.15
Abmessungen: 18/8
Menge: 7,300 m

**02.02.01.17 Kanthölzer Wandanschluss,8/6**
*** wie Position 02.02.01.15
Abmessungen: 8/6
Menge: 1,000 m

**02.02.01.18 Kanthölzer Wandanschluss, 10/8**
*** wie Position 02.02.01.15
Abmessungen: 10/8
Menge: 5,400 m

**02.02.01.19 Brettschichtholz, Balken, b.10/22 cm**
Brettschichtholz-Bauteil, geeignet für Ausbildung Traufbereich gem. Planung A 16,allseitig gehobelt, liefern und einbauen, inkl. aller Befestigungsmittel,untere Abschluss auf Mauerwerkswand.

Holzart : Fichte
Festigkeitsklasse : BS 11
Oberfläche : allseitig gehobelt
Konstruktionsteil : Balken, nicht sichtbar
Querschnitte : bis 10/22 cm 2 lagig
Einzellängen : Länge bis 5m
Menge: 5,700 m

**02.02.01.20 Materialpauschale**
*** Pauschalposition
für Befestigungsmaterialiender Holzbauteile, welche nciht im rahmen der Nebenleistungen erbracht werdne müssen.

Pauschale ist mit Nachweis des Materials zu belegen.
Menge: 1,000 psch

**02.02.01.21 Rückstausicherung im Traufbereich**
Rückstausicherung mind. 3 m parallel zur Traufe durch hochdiffusionsoffene Schutzbahn, die sowohl dampfdurchlässig und auch wind- sowie wasserdicht ist, wasserdampfdiffusionsäquivalente Luftschichtdicke Sd ≤ 0,03 m, nach den Richtlinien des ZVSHK auf die Wärmedämmung oder die Unterkonstruktion mit verklebten Stößen verlegen und mit korrosionsgeschützten Befestigungsmitteln im nichtsichtbaren Bereich fixieren. Das Anarbeiten an angrenzende und aufgehende Bauteile ist einzurechnen.

angebotenes Fabrikat: '.........'
Menge: 114,500 m²

**02.02.01.22 Stahlblech gekantet,1mm**
liefern und montieren Stahlblech,verzinkt, Stärke 1mm, in allen Traufbereich/Auflagerberich Dachträger Bestand gem. Planung A 7 montieren, inl. aller Befestigungsmittel.

Zuschnitt: 45cm (Abwicklungslänge)
Menge: 25,700 m

##### Abschnitt 02.02.02 Metalldach

**02.02.02.1 Z Profile 240mm**
Z-Profil als Distanzkonstruktion, gelocht für reduzierte Wärmebrückenwirkung, aus Stahlblech, Höhe 240mm,
Zuschnitt 407 mm, 3 Kantungen Materialdicke 2,00 mm, mit einem Überzug aus Aluminium-Zink oder Zink-Magnesium, ohne thermische Trennstreifen, als Distanzkonstruktion in Höhe der Wärmedämmung, Abstand Profile 160cm

Die Installation erfolgt einlagig, Verlegung 90°/45° zur Gefällerichtung auf die Unterkonstruktion bestehend aus Stahlbeton im  Abstand ca. 1,8 m zur Aufnahme der (gedrehten) Richtclips bzw. Richtprofile.

Die Befestigung der Z Profile und Richtclips oder Richtprofile erfolgt mit bauaufsichtlich zugelassenen in für die Anwendung notwendiger Länge, selbstbohrenden Schrauben mit Vollgewinde aus nichtrostendem Werkstoff. Die erhöhte Windsogbelastung im Dachrand- und Eckbereich nach DIN EN 1991-1-4 ist zu beachten.

Untergrund: TT Trägerdecke
d=8cm im Trägerplattenbereich
d=38cm im Stegbereich

angebotenes Produkt: '.........'

Wählt der AG die Wärmedämmung der Pos. 02.02.01.7 zweilagig ist diese Postion entprechend anzupassen und alle zustzl. Befestigungsmittel sind in diese Pos. miteinzukalkulieren.
Menge: 162,000 m

**02.02.02.2 Z Profile Traufe 180**
Z Distanzprofil,gelocht für reduzierte Wärmebrückenwirkung, als Distanzkonstruktion an der Traufe Höhe 180mm,
als auskragende Unterkonstruktion zur Befestigung der Traufbohle, aus Stahlblech, Zuschnitt 510 mm,
Länge ca. 1,25m
3 Kantungen Materialdicke 2,00 mm, mit einem Überzug aus Aluminium-Zink oder Zink-Magnesium, ohne thermische Trennstreifen, als Distanzkonstruktion in Höhe der Wärmedämmung.

Unterkonstruktion: Stahlbeton

Die Installation erfolgt einlagig, Verlegung 90°/45° zur Gefällerichtung auf die Unterkonstruktion bestehend aus Stahlbeton zur Aufnahme der Richtclips oder Richtprofile der Dacheindeckung.

Die Befestigung der Z Distanzprofile und Richtclips oder Richtprofile erfolgt mit bauaufsichtlich zugelassenen, selbstbohrenden Schrauben mit Vollgewinde aus nichtrostendem Werkstoff. Die erhöhte Windsogbelastung im Dachrand- und Eckbereich nach DIN EN 1991-1-4 ist zu beachten.
Menge: 55,500 m

**02.02.02.3 Zulage Dichtband unter Thermo-Z**
Zulage Nageldichtungsband für Unterdeckbahnen auf die Thermo-Z Profile,
um dauerhaft wasser-und wetterfest das Eindringen von Feuchtigkeit bei den Schraubstellen zu vermeiden.
Menge: 217,600 m

**02.02.02.4 Metalldachsystem liefern und montieren**
Metalldachsystem, als Gleit-Falzprofildach, mit Profilbahnen,
CE-Kennzeichen* gemäß Europäische Technische Bewertung ETA durch das Deutsche Institut für Bautechnik, Berlin,
selbsttragend, begehbar, gegen Flugfeuer und strahlende Wärme widerstandsfähige "harte" Bedachung nach DIN 4102-4,
Standardbaubreite 500 mm, Profilhöhe 65 mm,
Bahnenlänge bis 10 m ohne Querstoß,
mit werkseitig vorgefertigten trapezförmigen Gleit-Falzverbindungen.
Die Montage der Profilbahnen erfolgt ausschließlich durch Klemmwirkung, ohne zusätzliches maschinelles Verfalzen oder Verbördeln der einzelnen Elemente am Bau.

Dachneigung: 13,5°-15°
Gebäudehöhe bis 20 m

angebotenes Produkt: '.........'

Material bestehend aus

- Aluminium glatt und farbbeschichtet
  Oberseite 25 µm Polyesterlack in RAL-7034, Rückseite schutzlackiert,
  Materialdicke  1,0 mm
  CE-Kennzeichen gemäß Europäische Technische Bewertung ETA-18/0035

Befestigung durchdringungsfrei nach Herstellerrichtlinien mit
- Richtclips 200mm lang aus Stahlblech 1,00 mm mit einem Überzug aus Aluminium-Zink oder Zink-Magnesium
  Anzahl 1,25 St./m2 oder nach statischer Berechnung

Die erhöhte Windsogbelastung im Dachrand- und Eckbereich nach DIN EN 1991-1-4 ist zu beachten.

inkl. Aufkanten der Profilbahnen am First, Abkanten an der Traufe und Festpunktausbildung. inkl. aller  Befestigungsmittel in den erforderlichen Abmessungen aus nichtrostendem Werkstoff nach Zulassung bzw. statischer Erfordernis.
Menge: 340,400 m²
Produkt:
  Artikel:
    Artikelnummer: 500410; 500310; 500263
    Artikelkurztext: Metalldachsystem liefern und montieren

**02.02.02.5 Festpunktausbildung Hutprofil Höhe 240mm**
*** Bezugsbeschreibung
Zulage Festpunktausbildung mit Richtprofil 750 mm -
bei langen Profilbahnlängen oder steilen Dächern oder bei hohen Schneelasten einschließlich Unterkonstruktion aus
- Stahl-Hutprofilen h=240mm verzinkt und beschichtet,
  Zuschnitt 1000 mm, Materialdicke 3,0 mm
  einschl. Ausfüllen des Hohlraumes mit Mineralwolle,
  und 2 Thermischer Trennstreifen mit hoher Stauchhärte am Auflager und unter dem Richtprofil aus geschlossenzelligem PE-oder PP-Schaumstoff 3 x 60 mm
Höhe entsprechend der Dicke der Wärmedämmung.

Die Festpunkte werden durch Vernieten oder Verschrauben (8 St./Profilbahn) ausgeführt.

Hinweis:
Die Anzahl der Hutprofile und deren Abstand sind abhängig von Bahnenlänge und Statik und mit dem Hersteller abzustimmen.
Menge: 9,500 m

**02.02.02.6 Festpunktausbildung mit Hutprofil Höhe 60mm**
*** wie Position 02.02.02.5
Stahl-Hutprofilen verzinkt und beschichtet,h=60mm im Bereich der Pultfirstausbildungen

Ort: Dach D + F
Menge: 8,100 m

**02.02.02.7 Traufwinkel liefern und montieren**
Traufwinkel für Profilbahnen aus Aluminium der Pos. 02.02.02.4, Abmessung 40 x 20 x 2 mm
mit Alu-Blindnieten mit Edelstahlstift bzw. Bohrschrauben aus nichtrostendem Werkstoff durchgehend an den Profilbahnuntergurten befestigt, einschl. der erforderlichen Dehnungselemente, sowie Befestigungselementen liefern und fachgerecht montieren.

Planung : A7
Menge: 45,000 m

**02.02.02.8 Satteldachfirst liefern und montieren**
Satteldach-Firstabdeckung für die Metall-Profilbahnen,
Material und Oberfläche wie die Dacheindeckung, bestehend aus:
- Satteldachfirstabdeckung Zuschnitt 416 mm 3 Kantungen
- Sturmsicherung Zuschitt .264/100mm 5 Kantungen
  aus Stahlblech Aluzink/ZM, Materialdicke 1,30 mm im Abstand von 1,0m
- 2 Zahnleisten, Zuschnitt 223 mm
- 2 Profilfüller für Profilbahnoberseite

einschl. der erforderlichen Dehnungselemente, sowie Befestigungselementen liefern und fachgerecht montieren.

Plan: A6
Menge: 4,600 m

**02.02.02.9 Pultdachfirstabdeckung**
Pultdachfirstabdeckung gem. beigefügtem Detail, für die Metall-Profilbahnen, Material und Oberfläche wie die Dacheindeckung, bestehend aus:
- Zahnleiste, Zuschnitt 223 mm
- Profilfüller für Profilbahnoberseite
- Vorstoßblech/Vorstoßwinkel, Zuschnitt 125 mm, 2 Kantungen
- Firstblech Material wie Dacheindeckung Zuschnitt - 416 mm, 5 Kantungen

einschl. der erforderlichen Dehnungselemente, sowie Befestigugnselementen liefern und fachgerecht montieren.

Plan: A 12
Menge: 7,800 m

**02.02.02.10 Ortgang, schmal**
Metalldach-Abschlussprofilbahn ohne Querstoßausbildung mit integrierter Ortgangblende, Höhe 100 mm, einschl. Wasserleitkante.
Material und Oberfläche wie die Dacheindeckung Hauptdach,
Befestigung mit Clip-Systeme und/oder Sondervorstoßblech aus Stahlblech 1,0mm verzinkt und farbbeschichtet.
Zur passgenauen, projektbezogenen Aufteilung und Verlegung der gesamten Metalldach-  Deckfläche in individueller Pass-Bahnbreite

Plan: A 10
Menge: 17,600 m

**02.02.02.11 Ortgangabdeckung**
Ortgangabdeckung für die Metall-Profilbahnen,
Material und Oberfläche wie die Dacheindeckung,bestehend aus:
- Vorstoßblech, Zuschnitt 125 mm, 2 Kantungen
- Ortgangeinhangprofil, Zuschnitt - 223 mm
- Ortgangblech, Zuschnitt  416 mm -, 5 Kantungen

einschl. der erforderlichen Dehnungselemente, sowie Befestigungselementen liefern und fachgerecht montieren.
Menge: 19,100 m

**02.02.02.12 Zulage Ausklinken Z Profile**
Ausklinken der Z Profile der Pos. 02.02.02.1 im Bereich der Ortgangaufkantungen aus dem Bestand gem. Planung A 10.

Abmessungen Ausschnitt
Länge 35cm
Höhe 12cm
Menge: 12,000 St

**02.02.02.13 Wandanschluss seitlich**
Wandanschluss seitlich (Ortgang-Wandanschluß) für die Metall-Profilbahnen, Material und Oberfläche wie die Dacheindeckung, bestehend aus:
- Einhangprofil, Zuschnitt 223 mm
- Anschlußblech, Zuschnitt 312 mm, 3 Kantungen

einschl. der erforderlichen Dehnungselemente, sowie Befestigungselementen liefern und fachgerecht montieren.
Menge: 15,390 m

**02.02.02.14 Wandanschluß firstseitig**
Wandanschluß firstseitig (Pultdach-Wandanschluß) für die Metall-Profilbahnen, Material und Oberfläche wie die Dacheindeckung, bestehend aus:
- Zahnleiste, Zuschnitt 223 mm
- Profilfüller für Profilbahnoberseite
- Anschlußblech Zuschnitt 312 mm, 3 Kantungen

einschl. der erforderlichen Dehnungselemente, sowie Befestigungselementen liefern und fachgerecht montieren.
Menge: 20,200 m

**02.02.02.15 Wärmedämmung Wandanschluss, d=120mm**
*** Bezugsbeschreibung
Wärmedämmung des Wandanschlusses bestehend aus
Mineralwollematten nach DIN EN 13162 Dicke 120 mm,
Wärmeleitfähtigkeitsgruppe 038,
nicht brennbar nach DIN 4102, wasserabweisend hydrophobiert,
Höhe Wandanshclüsse bis ca. 200 mm, inkl. aller Zuschnittarbeiten.

Stärke: 120mm
Planung: A12-14

angebotenes Fabrikat: '.........'
Menge: 20,900 m

**02.02.02.16 Wärmedämmung Wandanschluss, d=180mm**
*** wie Position 02.02.02.15
d=18cm
Menge: 7,300 m

**02.02.02.17 Wärmedämmung Wandanschluss, d=80mm**
*** wie Position 02.02.02.15
d=8cm
Menge: 1,000 m

**02.02.02.18 Wärmedämmung Wandanschluss, d=100mm**
*** wie Position 02.02.02.15
d=10cm
Menge: 5,000 m

**02.02.02.19 Einfassung Rundrohr**
Einfassung für - Rundrohr - Raumentlüftung - Antenne -Sanitärentlüftung -
Durchmesser bis 100 mm, bestehend aus:
- Ausschneiden der Metall-Profilbahnen
- Rohrummantelung als Kegelstumpf, Material und Oberfläche wie Dacheindeckung, Mindesthöhe 150 mm, mit Bördelrand
  in der Metalldachhaut fachgerecht eingeschweißt

Achtung:
Bei Schweißarbeiten sind vor deren Ausführung die Unterkonstruktion mit geeigneten Brandschutzmatten zu sichern und die gesetzlichen Vorschriften zu beachten.
Menge: 7,000 St

**02.02.02.20 Abdeckhaube für Rundrohr**
Abdeckhaube für Rundrohr DN 100 mm als Zulage,
aus Edelstahl V2A walzblank, Nippelmaß DN 100  mm,
einschl. passendem Regenkragen aus Edelstahl V2A walzblank
Menge: 7,000 St

**02.02.02.21 Wärmedämmung Rohreinfassung**
Wärmedämmung der Rohreinfassung als Zulage
bestehend aus Mineralwollefilz, die den Hohlraum von bauseitigem Rundrohr und Mantelblech ausfüllt.
Menge: 7,000 St

**02.02.02.22 Eindichten Rohrdurchführung**
Liefern und Montieren von geeeigenten Manschetten
aus dauerelastischen EPDM zur Einbindung von runden Dachdurchführungen durch die Dachträgerplatten auf der Bitumenschweißbahn.
Die Verlegerichtlinien des Herstellers sind einzuhalten.

Durchmesser: 100 - 130 mm Ø

angebotenes Fabrikat: ‘.........‘
Menge: 7,000 St

**02.02.02.23 Schneefang 1-Rohr liefern und montieren**
Schneefangvorrichtung für die Profilbahnen,
bestehend aus:
- einem Schneefangrohr mit Nut gegen Verdrehen 32 x 2 mm mit Rohrverbinder
- Schneefanghalter mit Edelstahl-Maschinenschrauben M 8 x 40 und Edelstahl-Muttern Verbrauch: -  2,0 St./m
  mit allgemeiner bauaufsichtlichen Zulassung Nr. Z-14.4-774 durch das Deutsche Institut für Bautechnik, Berlin
Material: - Aluminium walzblank -
Die Befestigung erfolgt auf dem Obergurt ohne Durchdringung der Profilbahnen.
Menge: 44,000 m

**02.02.02.24 Schneefang 3-Rohr RR500/ walzblank**
Schneefang mit Aufstockelement für die Profilbahnen, Höhe ca. 215mm
z.B. bei Photovoltaikanlagen, bestehend aus
- Aufstockelement Verbrauch - 2,0St./m
- 3 Schneefangrohre 32 x 2 mm mit Rohrverbinder
  Verbrauch  3,00m/lfm
- 2 x Schneefanghalter mit Edelstahl-Maschinenschrauben M 8 x 40 und Edelstahl-Muttern
  Verbrauch 4,00 St./m
  mit allgemeiner bauaufsichtlichen Zulassung Nr. Z-14.4-774 durch das Deutsche Institut für Bautechnik, Berlin
Material: - Aluminium walzblank -
Die Befestigung erfolgt auf dem Obergurt ohne Durchdringung der Profilbahnen
Menge: 39,400 m

**02.02.02.25 Eishalter zum Einrasten**
Eishalter zum Einrasten gegen Verdrehen für die Metall-Profilbahnen als Zulage zur Schneefangvorrichtung bestehend aus
einem Metallbügel, Breite ca. 50 mm, der in die Untergurte der Profilbahnen eingreift.
- Verbrauch: 4.0 St./m

Die Befestigung erfolgt durch Einrasten in die Schneefangrohre mit Nut ohne Durchdringung der Profilbahnen.
Material: - Aluminium walzblank -
Menge: 172,000 St

**02.02.02.26 Blitzschutzklemme liefern undmontieren**
Blitzschutzklemme für die Metall-Profilbahnen,
geprüft für Blitzstromtragfähigkeit von Verbindungsbauteilen nach DIN EN 50164-1, Prüfklasse N / VDE 0185 Teil 201 zum Anschluß an das gemäß DIN EN 62305-3 / VDE 0185 Teil 305-3 als Auffangeinrichtung geltende RIB-ROOF Metalldach
bestehend aus
- Klemmlaschen mit Edelstahl-Maschinenschrauben M 8 x 40 und Edelstahl-Muttern
  Material: Aluminium walzblank
-
Die Befestigung erfolgt auf dem Obergurt ohne Durchdringung der Profilbahnen, inkl. aller Befestigungsmittel.
Menge: 4,000 St

##### Abschnitt 02.02.03 Kehlrinne- Dach C

**02.02.03.1 Wärmedämmung Bestandskehle**
Wärmedämmung aus Mineralwolle liefern und bestehende, trapezförmige Rinne ausdämmen, inkl. Zuschnittarbeiten.

Wärmedämmung:  MW
Brandverhalten:  nicht brennbar, Euroklasse A1
Wärmeleitfähigkeit: 037 W/(mK)
Abmessungen: 38 cm x 18 cm x 28 cm (l x b x h)

Angebotenes Fabrikat: '...............................'
Menge: 5,200 m

**02.02.03.2 Dämmung Rinnenlauf**
Ausbilden einer Entwässerungsrinne vom Gully bis zum Rinnenhochpunkt, gem. Planung A8  Rinnengefälle mit Schüttung herstellen, Gesamtaufbau Anfangsgefälle 120mm bis 65mm, oberseitig Dämmungsauflage inkl. aller Befestigungsmittel und benötigeter Unterkosntruktionen in fix und fertiger Arbeit.

Gefälle: ca. 4 mm/m nach Absprache Bauleitung
Breite Kehlrinne:  ca. 46cm

Wärmedämmung:  PU 024 DAA, beidseitig aluminiumkaschiert
Dicke:  40mm

Angebotenes Fabrikat: '...............................'
Menge: 5,200 m

**02.02.03.3 Ablauf mit Auslaufrohr**
geeigneten Ablauf für Kehlrinnenentwässerung liefern, komplett einbauen und rückstausicher anschließen, nach Herstellervorschrift mit der Dachabdichtung thermisch verschweißen, inkl. Berechnung Abflussmengen.

Durchmesser:  70 mm
Gully-Abgang:  waagerecht

Anschlussrohr für o. g. Grundkörper liefern und in der Wärmedämmung fachgerecht einbauen sowie durch die bauseits bestehende Attikaöffnung verlegen.

Länge:  max.: 1,50 m
Material:  HT Rohr
Durchmesser:  70 mm

angebotenes Fabrikat: '.........'
Menge: 1,000 St

**02.02.03.4 Fallrohrbogen**
Zulage zu vor beschriebenem Fallrohr für liefern und fachgerecht montieren von Rohrbogen.
Menge: 1,000 St

**02.02.03.5 Fallrohr mit Rohrschellen**
*** Bezugsbeschreibung
Fallrohre einschl. den erforderlichen Rohrschellen liefern und fachgerecht montieren. Der Abstand der Rohrschellen beträgt maximal 2,00 m.

Material:  Titanzink
Regenfallrohr rund

Durchmesser:  DN 70mm
Menge: 3,000 m

**02.02.03.6 Standrohr Stahl verzinkt**
*** wie Position 02.02.03.5
Standrohr Stahl verzinkt passend zum Fallrohr liefern und fachgerecht montieren. Mit Reinigungsöffnung, Dichtgummi, Abdeckring und passender korrosionsgeschützter Schelle.

Länge:  1,00m

Angebotenes Fabrikat: '.........'
Menge: 1,000 St

##### Abschnitt 02.02.04 Absturzsicherung

*Hinweis: Hinweis*
Das im folgenden beschriebene Absturzsystem wird als dauerhaftes überfahrbares Seilsicherungssystem zur Befestigung der persönlichen Schutzausrüstung gegen Abstutz (PSAgA) vorgesehen. Das System ist kompatibel mit der zuvor im Titel der Metaldacheindeckung beschriebenen Dacheindeckung auszuführen.

Produkt der Wahl: LUX top Seilsicherungssystem od. glw.

Es kann vom Bieter ein alternatives zugeleassenes Absturzsischerungssystem in einer separaten Position und dem LOS 05 gewählt werden. In dieser Postion ist das gesamte System als Pauschale inkl. aller Befestigungsmittel anzubieten.
Die entsprechenden Zulassungen sind mit dem Angebot vorzulegen,

**02.02.04.1 Horizontalseilsicherung überfahrbar**
Edelstahl-Seilsystem - überfahrbar,
Dauerhaft auf der Dachfläche verbleibendes horizontales Seilsicherungssystem mit flexibler Führung. Komplett aus rostfreiem Edelstahl zur Befestigung der persönlichen Schutzausrüstung gegen Absturz.
Korrosionsbeständigkeitsklasse CRC II nach DIN EN 1993-1-4
Geprüft und zertifiziert nach DIN EN 795:2012 - Typ C und DIN CEN/TS 16415:2017,
mit allgemeiner bauaufsichtlicher Zulassung des DIBt Z-14.9-789, gekennzeichnet mit Ü-Zeichen
Erfüllt außerdem die Anforderungen der:
- DIN 4426:2017 (Einrichtungen zur Instandhaltung baulicher Anlagen)
- DGUV I 201-056 ( Planungsgrundlagen von Anschlageinrichtungen auf Dächern)
- ASR A2.1 (Technische Regel für Arbeitsstätten - Schutz vor Absturz)

Edelstahlseile zur Befestigung auf Anfangs-, End- und Eckpunkten, mit frei überfahrbarer Seilführungen an den Zwischenpunkten.
Das Edelstahlseil wird dauerhaft mit Spannelement und Endterminal verpresst und mit Seilkrafterhaltern zur Reduzierung der Krafteinleitung in den Untergrund ausgestattet.
Die unter Berücksichtigung der Absorption maximal auftretende Bemessungseinwirkung am Endpunkt im Seilsystem beträgt bei max. 3 Benutzern: max. 8,2 kN.
Als Komplettsystem liefern und nach Vorgabe des Herstellers fachgerecht montieren.

angebotenes Produkt: '.........'
Menge: 54,000 m

**02.02.04.2 Anfangangspunkt Seilsicherung**
Zulage Anfangspunkt in der Horizontalseilsicherung bestehend aus: Anschlagpunkt, Spannelement, Seilkrafterhalter, Hinweisschild

Material: Edelstahl

angebotenes Produkt: '.........'
Menge: 2,000 St

**02.02.04.3 Endpunkt Seilsicherung**
Zulage Endpunkt in der Horizontalseilsicherung bestehend aus:
Anschlagpunkt mit Endterminal
Material: Edelstahl

angebotenes Produkt: '.........'
Menge: 2,000 St

**02.02.04.4 Anfang- und Endverbindung über Eck**
Zulage für Anfang- und Endverbindung über Eck im Edelstahlseilsystem
bestehend aus:
Anschlagpunkt, Eckverbindung 90°, Endverbindung bzw. Endterminal, Spannelement, Seilkrafterhalter, Hinweisschild
Material: Edelstahl

angebotenes Produkt: '.........'
Menge: 2,000 St

**02.02.04.5 Eckumfahrung 90 Grad**
Zulage Eckumfahrung 90 Grad im Edelstahlseilsystem mit frei überfahrbarer Seilführung
bestehend aus
Anschlagpunkt, Seilführung 90 Grad, Seilkrafterhalter am Seilende, kann als Innenecke und Außenecke eingesetzt werden.

Material: Edelstahl

angebotenes Produkt: '.........'

Hinweis: max 1 Eckumfahrung je Seilstrecke
Menge: 2,000 St

**02.02.04.6 Zwischenpunkt traufseitig**
Zulage Zwischenpunkt im Edelstahlseilsystem mit frei überfahrbarer Seilführung entlang der Traufe
bestehend aus:
Zwischenanschlagpunkt und Seilführung gerade

Material: Edelstahl

angebotenes Produkt: '.........'
Menge: 3,000 St

**02.02.04.7 Zwischenpunkt ortgangseitig**
Zulage Zwischenpunkt im Edelstahlseilsystem mit frei überfahrbarer Seilführung ,entlang des Ortgangs
bestehend aus Anschlagpunkt und Seilführung gerade

Material: Edelstahl

angebotenes Produkt: '.........'
Menge: 3,000 St

**02.02.04.8 Überfahrung Grat Seilsicherung**
Zulage für die Überfahrung am Grat oder First im Edelstahlseilsystem mit frei überfahrbarer Seilführung
bestehend aus:
Distanzhalter mit Klemmbefestigung und Seilführung

Material: Edelstahl

angebotenes Produkt: '.........'
Menge: 3,000 St

**02.02.04.9 Zugangsseil Seilsicherung**
Zulage Zugansseil zur Horizontalseilsicherung
bestehend aus:
3m Edelstahlseil mit Endterminal und Klemmbefestigung

Material: Edelstahl

angebotenes Produkt: '.........'
Menge: 1,000 St

##### Abschnitt 02.02.05 Dachrinnenheizung

**02.02.05.1 Selbstregelndes Heizband Dach C**
Selbstregelndes Heizband für innenliegende Kastenrinne
bestehend aus:
-  Zwei parallelen, verzinkten Kupferlitzen, dem dazwischenliegenden molekularvernetzten, selbstregelnden Heizelement, einer Isolierhülle aus modifiziertem Polyolefin, einem Schutzgeflecht aus verzinkter Kupferlitze gemäß VDE-Bestimmungen und einem Schutzmantel aus modifiziertem, UV-beständigem Polyolefin.
-  selbstregelndem Heizband

Gesamtlänge 6m Kehlrinne gemäß den Herstellervorschriften verlegen  einschließlich jeweilige Verlegung des Heizbandes ca. 1,0 m in die Regenfallrohre

angebotenes Fabrikat: '.........'

Nennleistung: 18 W/m bei 0°C in Luft, 36 W/m in Eiswasser
-  Heizbandanschlüssen, Abschluß- und Abzweiggarnituren, aufgeteilt in 2 Heizkreise.
Verkabelung vom Thermostat bzw. Regelgerät zum Heizband
muß bauseits vorhanden sein.

1Stück= 1Stk Kehlrinne vom Dach C
Menge: 1,000 St

**02.02.05.2 Elektronische Steuerung**
Elektronischer Feuchtigkeits- und Temperaturregler für das Heizband.
Elektronische Steuerung für 2 Steuerkreise mitTemperatur und Feuchtefühler.
FI-Schalter und Automaten Komplett montiert und verdrahtet
Schutzart IP-54 einschließlich Elektroverkabelung vom Regelgerät zum Heizband.
Die Steuerung muß in unmittelbarer Nähe des Heizbandes angebracht werden und die Zuleitung bauseits vorhanden sein.
Menge: 1,000 St

#### Bereich 02.03 Flachdach

*Hinweis: Hinweis*
Die nachfolgenden Postionen beschrieben die Ausfürhungen auf dem Dach H, dem Verbundunggebäude zwischen Grundschule und Turnhalle. Dieses  Dach wird auf eine Stahlbetonkonstruktion als Flachdachausführung vorgesehen.

**02.03.1 Dachfläche reinigen**
Dachfläche besenrein abkehren und den
anfallenden Schutt aufnehmen, abräumen und entsorgen.

Untergrund: Stahlbetondecke
Menge: 41,400 m²

**02.03.2 Wasser absaugen**
Vorhandenes stehendes Wasser mit geeignetem Gerät
absaugen und abführen.

Abrechnung erfolgt gegen Nachweis für den tatsächlich entstandenen Aufwand, welche nur nach ausdrücklicher Beauftragung des Bauherrn und / oder der Bauleitung, mit täglich zu erbringendem Nachweis der erbrachten Leistungen ausgeführt werden dürfen.
Menge: 8,300 Std

**02.03.3 Bitumenvoranstrich**
Bitumenvoranstrich liefern und die gesamte Dachfläche fachgerecht nach Herstellervorschrift vorstreichen. Der Bitumenvoranstrich muss ausreichend ablüften.
Menge: 41,400 m²

**02.03.4 Bitumenvoranstrich an Anschluss**
Bitumenvoranstrich an allen Anschlüssen, mindestens bis zur Oberkante der Wärmedämmung fachgerecht aufbringen.

Anschlusshöhen bis: 30cm
Menge: 44,900 m

**02.03.5 Elastomerbitumen Dampfsperrbahn**
Elastomerbitumen Dampfsperrbahn nach DIN EN 13970 mit Glasvlieseinlage/Aluminiumverbund liefern und fachgerecht auf den sauberen und vorbehandelten Untergrund aufschweißen. Die Naht- und Stoßbereiche sind mindestens 8 cm breit zu überdecken und zu verschweißen.

Oberseite:  feine Abstreuung mit Quarzsand
Unterseite:  folienkaschiert, PE-Folie
Dicke:  3,5 mm
Abmessung:  1,00 x 7,50 m
Brandverhalten:  Klasse E
Sd = Wert:  1.500 m

Untergrund:  Stahlbetondecke

angebotenes Fabrikat: '.........'
Menge: 41,400 m²

**02.03.6 Bitumen Dampfsperre an Anschluss anschließen / AK Attika**
Bitumenhaltige Dampfsperre bis Außenkante Attika führen und fachgerecht an die Unterkonstruktion anschließen.

Anschlusshöhe: ca. 30cm
Menge: 44,900 m

**02.03.7 Eckausbildung Innen/Außeneck**
Eckausbildung nach Verlegeanleitung fachgerecht ausbilden.

Außeneck: 1Stk
Inneneck: 5Stk
Menge: 6,000 St

**02.03.8 Grunddämmung, d=80mm, WLG 035**
Wärmedämmung aus Mineralwolle-Dachdämmplatten nach
DIN EN 13162 und DIN 4108-10 liefern und dicht gestoßen im Verband lose verlegen. Die Dämmplatten sind gemäß Herstellervorschrift mechanisch zu befestigen oder aufzukleben.

Wärmedämmung:  MW DAA
Brandverhalten:  nicht brennbar, Euroklasse A1  nach DIN EN 13501-1
Wärmeleitfähigkeit: 035 W/(mK)
Anwendungstyp:  DAA
Druckfestigkeit:  mind. 70 kPa
Punktlast:  mind. 800 N
Dicke:  10cm

angebotenes Fabrikat: '...............................'
Menge: 41,400 m²

**02.03.9 Dickenänderung der Wärmedämmung**
*** Bedarfsposition ohne GB
Mehr- oder Minderpreis bei Dickenänderung der Wärmedämmung pro 10 mm.
Menge: 41,400 m²

**02.03.10 Gefälledämmung 18/2, WLG 035**
Wärmedämmung als Punktentwässerung aus Mineralwolle-Dachdämmplatten nach
DIN EN 13162 und DIN 4108-10 liefern und dicht gestoßen im Verband lose entsprechend Verlegeplan verlegen. Die Dämmplatten sind gemäß Herstellervorschrift mechanisch zu befestigen oder aufzukleben.

Wärmedämmung:  MW DAA
Brandverhalten:  nicht brennbar, Euroklasse A1  nach DIN EN 13501-1
Wärmeleitfähigkeit: 035W/(mK)
Anwendungstyp:  DAA nach DIN 4108-10
Druckspannung:  min. 60 kPa
Punktlast:  mind. 650 N
Gefälle:  2 %
Kehlgefälle:  1 %
Mindestdicke:  20 mm
Mittlere Dicke:  100mm
Maximale Dicke:  180 mm

Angebotenes Fabrikat: '...............................'
Menge: 41,400 m²

**02.03.11 Balkongully inkl. Anschlussrohr liefern und einbauen**
Balkongully liefern, komplett einbauen und rückstausicher anschließen, nach Herstellervorschrift mit der Dachabdichtung der Pos. 02.03.17 thermisch verschweißen, Gully Abgang waagerecht; inkl. Anschlussrohr für o. g. Grundkörper liefern und in der Wärmedämmung fachgerecht einbauen sowie durch die bauseits bestehende Attikaöffnung verlegen,inkl. fachgerechtes Ausfüllen der bauseitigen Aussparung.

Durchmesser Gully:  70 mm
Anstauhöhe:  13 mm (nach Entwässerungsberechnung)
Ablaufleistung: 1,39 l/s (nach Entwässerungsberechnung)

Länge Anschlussrohr:  max.: 1,50 m
Material:  HT Rohr
Durchmesser:  70 mm

angebotenes Fabrikat: '.........'
Menge: 1,000 St

**02.03.12 Flachdachabzweig**
Flachdachabzweig / T Stück mit dem vorhanden Zulaufrohr der Pos. 02.03.11 fachgerecht rückstausicher verbinden, inkl. Fallrohranschluss.

Material:  Titanzink
Menge: 1,000 St

**02.03.13 Fallrohr, rund, Titan-Zinkblech,DN 80,Y**
Fallrohr, rund, für
Dachentwässerungsanlagen, Anschluss an Flachdachabzweig der Pos. 02.03.12 inkl. der Rohrschellen mit
doppeltem Scharnier, sowie aller
Zubehör- und Befestigungsteile, Befestigung  in
Mauerwerk, Beton o.dgl.

Material : Titan-Zinkblech
Blechdicke : 0,65 mm
Nenngröße : bis DN 100
Menge: 4,300 m

**02.03.14 Fallrohrbogen**
*** Bedarfsposition ohne GB
Zulage zu vor beschriebenem Fallrohr für liefern und fachgerecht montieren von Rohrbogen.
Menge: 1,000 St

**02.03.15 Notüberlauf**
Notüberlauf in erforderlichen Abmessungen rechteckig, Tablett gerade, mit angeschweißter Anschlussfolie liefern und in bauseits vorhandener Öffnung einbauen. Dachabdichtung bzw. Anschlussbahn mit der Anschlussfolie thermisch verschweißen, inkl. fachgerechtes Ausfüllen der bauseitigen Aussparung,

Abmessung:  180 x 80 mm
Gesamtaufbau Attika: d= 52cm

angebotenes Fabrikat: '.........'

Anstauhöhe:  33 mm (nach Entwässerungsberechnung)
Ablaufleistung: 1,78 l/s (nach Entwässerungsberechnung)
Menge: 1,000 St

**02.03.16 Notüberlauf- / Speierverkleidung**
Blechverkleidung für den zuvor beschriebenen Notüberlauf anfertigen, liefern und fachgerecht montieren. Zwischenräume in der Attikakonstruktion mit geeignetem Material ausdämmen.

Material:  Titanzink
Länge:  600mm
Menge: 1,000 St

**02.03.17 Dachabdichtung**
Dachabdichtung, schrumpffrei, auf Basis flexibler Polyolefine (FPO) mit Glasvlies und Polyestergelege liefern und lose  verlegen. Die Naht- und Stoßüberdeckungen sind nach Herstellervorschrift vorzubehandeln und thermisch zu verschweißen.

Eigenschaften nach DIN EN 13956 / DIN TS 20000-201 / DIN 18531-2CE EN 13956 06 1213-CPD-3915

Dicke:  2,0 mm
Oberflächenfarbe: Grauton nach Grundkollektion des Herstellers

Material: DE / E1 FPO - BV - V - PG - GV - 2,0

Kunststoffbahn nach DIN EN 13956 anerkannt von der Zertifizierungsstelle 1213-CPD-3915, DIN 18531-2,
DIN EN 13956 und CE-Kennzeichen.

Material: - frei von Bitumen, Chlor, PVC, Weichmachern,
  Halogenen, Schwermetallen

Widerstandsfähigkeit gegen Flugfeuer und strahlende Wärme, DIN V ENV 1187 / DIN 4102-7: erfüllt für Dachneigungen < 20 Grad.

angebotenes Fabrikat: '.........'
Menge: 63,600 m²

**02.03.18 Zusatzbefestigung bei zu geringer Auflast**
*** Bedarfsposition ohne GB
Mechanische Befestigung der Dachabdichtung bei zu geringer Auflast mit geeigneten Befestigungsprofilen und Systembefestigern liefern und nach Herstellervorschrift montieren, inkl. aller notwendigne Vorabeiten udn Prüfverfahren (Auszugsversuche etc.) zur fachgerechten Montage inkl. aller Befestigungsmaterialien. Der Mehraufwand für unterschiedliche Befestigerlängen aufgrund der Gefälledämmung sind in den EP dieser Postion miteinzukalkulieren.

Unterkonstruktion:  Stahlbetondecke
Menge: 41,300 m²

**02.03.19 Wärmedämmung senkrecht Attika, d=100mm**
*** Bezugsbeschreibung
Wärmedämmung aus Steinwolle-Dachdämmplatten, mit oberseitiger Mineralvlieskaschierung zur Kaltverklebung der Dachabdichtung liefern und an vorhandenen senkrechten Anschluss anpassen. Die Dämmplatten sind gemäß Herstellervorschrift mechanisch zu befestigen oder aufzukleben.

Wärmedämmung:  MW DAA
Brandverhalten:  nicht brennbar, Euroklasse A2  -s1, d0 nach DIN EN 13501-1
Wärmeleitfähigkeit: 035W/(mK)
Anwendungstyp:  DAA
Druckfestigkeit:  mind. 70 kPa
Punktlast:  mind. 800 N
Dicke:  100mm
Anschlusshöhe:  bis 50cm

Angebotenes Fabrikat: '...............................'
Menge: 29,000 m

**02.03.20 Wärmedämmung senkrecht, d=10cm**
*** wie Position 02.03.19
entlang der Brandwand
h=80cm
Menge: 13,000 m

**02.03.21 Wärmedämmung d= 80mm, horizontal Attikabadeckung**
*** wie Position 02.03.19
oberseitig auf Attikamauer anbringen
Breite Attika inkl. Dämmung bis 55cm

Wärmedämmung: d=80mm ansonsten wie vor
Menge: 21,000 m

**02.03.22 Attikaanschluss**
Anschlussbahn liefern, an der Attika hochführen bis Außenkante nach Herstellervorschrift flächig aufkleben und mit der Dachabdichtung thermisch verschweißen. Anschlussbahn an der Attikaaußenkante mit einem Abdichtungsband 10 x 10 mm unterlegen und mit einem verzinkten Winkelblech (Z = 100 mm, 1 x gekantet), im Abstand von maximal 25 cm befestigt, verpressen.

Befestigungsuntergrund:  Stahlbetonattika

angebotenes Fabrikat: '.........'
Menge: 21,100 m

**02.03.23 Eckausbildung**
Formteilecken liefern und die Bauteilecke nach Herstellervorschrift ausbilden.

Formteile:

Inneneck:  5 Stck
Ausseneck:  1 Stck
Menge: 6,000 St

**02.03.24 Holzunterkonstruktion Attikakrone**
geeignete Holzwerkstoffplatte, mit geeignetem Befestigungsmaterial liefern und fachgerecht auf der Attikakrone montieren.
Die Holzwerstoffplatte ist während der Bauzeit gegen Feuchtigkeit zu schützen.

Plattenbreite:  55cm
Plattenstärke:  22 mm

Inkl. Behelfsabdichtung während der Bauzeit.
Menge: 9,200 m

**02.03.25 Metallunterkonstruktion Attika Brandwand**
Stützblech anfertigen, liefern und  fachgerecht an der Attikakonstruktion montieren. Zwischen Untergrund und Blech ist ein Abdichtungsband einzulegen.

Blechdicke:  mind. 1,5 mm
Material:  verzinktes Stahlblech
Menge: 12,800 m

**02.03.26 Attikaabdeckung, für Mauerbreite b=45cm**
*** Bezugsbeschreibung
Attikaabdeckung  inkl. Halter im Gefälle liefern und inkl. aller Befestigungsmaterialien und den erforderlichen Schiebeeinrichtungen fachgerecht  montieren.

Material:  Titazinkabdeckung
Attikaabdeckung geeignet für Attikamauerstärke inkl. Dämmung 45cm

Gesamtbreite Attikaverblechung ca. 52cm
Menge: 13,000 m

**02.03.27 Attikaabdeckung, für Mauerbreite b= 55cm**
*** wie Position 02.03.26
Attikaabdeckung für Mauerbreite inkl. Dämmung 55cm

Gesamtbreite Attikaverblechung: 60cm
Menge: 9,200 m

**02.03.28 Eckausbildung / Endabschluss**
Eck- und Endausbildung der Attikabdeckung liefern und fachgerecht ausbilden.
Menge: 6,000 St

**02.03.29 Wandanschluss Verbundblech**
Verbundblech als Z-Profil, einschl. aller Befestigungsmaterialien liefern und als oberen Abschluss über der Dämmung  fachgerecht montieren, inkl. aller Stoßüberdeckungen. Zwischen Untergrund und Blech ist ein Dichtband einzulegen.

Zuschnitt:  300 mm
Kantung:  2 Stück
Unterkonstruktion aus:  Stahlbetonwand
Menge: 14,000 m

**02.03.30 Anschlussbahn Wandanschluss**
Anschlussbahn liefern, an der gedämmten Aufkantung/Wandanschluss hochführen, nach Herstellervorschrift flächig aufkleben und mit der Dachabdichtung und dem Sarnafil Verbundblech thermisch verschweißen, unterer Verlauf schräg an die Gefälledämmung angepasst, inkl. Eckausbildung.

Höhe Tiefpunkt:  25cm
Höhe Hochpunkt: 15cm
Menge: 2,400 m²

**02.03.31 Zulage Befestigung Abdichtungsbahn**
Zulage Randbefestigung der Dachabdichtungsbahn auf Gefälledämmung  im Übergang zur Aufgehenden Wand inkl. aller Befestigungsmaterialien und Schweißverbindungen je anch gewählen System vom AN.
Menge: 24,700 m

**02.03.32 Eckausbildung / Endabschluss**
Eck- und Endausbildung liefern und fachgerecht ausbilden.
Menge: 6,000 St

**02.03.33 Schutzlage**
Polyestervlies liefern und mit 10 cm Überdeckung als Schutzlage lose verlegen.

Typ:  Polyestervlies, 300 g/m²
  verrottungsfest, bitumenverträglich,  bohrfest,  frei bewitterbar, UV beständig

Dicke:  2,5 mm

angebotenes Fabrikat: '.........'
Menge: 43,400 m²

**02.03.34 Kiesschüttung**
Kiesschüttung als Auflast für lose verlegte Dach- und Dichtungsbahnen liefern und gleichmäßig verteilt auf den vorbereiteten Untergrund aufbringen.

Korngröße:  16/32 mm

Dicke:  5 cm
Menge: 41,400 m²

**02.03.35 Anarbeiten an Bestand**
Anarbeiten vg. Postionen- Vornastrich, Dampfsperre, senkrechte Dämmung, Dachabdichtung an das Bestandsfoliendach der Grundschule.
Anschlussbereich ca. in einer Tiefe von 50cm aufnehmen, Dämmung und vorhandenen Abdichtungsbahnen wenn nötig abbrechen und fachgerecht entsorgen. Neue Flachdämmung ergänzen, Anschlussbahnen an bestehden Abdichutngsbahnen fachgerecht ergänzen, inkl. aller Eckausbildungen.

Herstellen fachgerechter Folienverbund inkl. aller Befestigungsmaterialien und - schienen in fix und fertiger Arbeit.

Länge: 12,50m
Menge: 50,000 h

**02.03.36 Zulage Attikabschluss Wand**
*** Bezugsbeschreibung
Zulage für horizontaler Metallanschluss an Gebäudekante,  Aussführung Attikaabschluss an aufgehende verputzte Außenwände, inkl. Rückkantung dreiseitig und Kappleiste mit Dichtsstoffanschluss, inkl. geeignetem Befestigungsmaterial als fix und fertige Arbeit.

Breite: 55cm

Darstellung A in Dachaufsicht Flachdach
Menge: 3,000 St

**02.03.37 Zulage Attikabschluss Wand**
*** wie Position 02.03.36
Aittkaabschluss ohne Gebäudeeck, dreiseitige gerade Anschluss an Brandwand.

Breite: 55cm

Darstellung B in Dachaufsicht Flachdach
Menge: 1,000 St

#### Bereich 02.04 Spenglerarbeiten

**02.04.1 Traufbohle 6/30cm**
Traufbohle zur Aufnahme der Dachrinnenhaken und der Halteclips, Güteklasse II, Fichte/Tanne nach DIN 4074, allseitig imprägniert,
Höhe 60 mm (entsprechend der Dicke der Wärmedämmung), Breite 200 mm liefern und fachgerecht montieren.
Menge: 44,900 m

**02.04.2 Traufbohlenbekleidung**
Traufbohlenbekleidung,
bestehend aus einem Abdeckblech,
U-förmig gekantet, Material wie
- Dacheindeckung
Zuschnitt 223 mm, 3 Kantungen,
einschließlich Haftstreifen und Befestigungsmaterial,
Menge: 44,900 m

**02.04.3 Kastendachrinne, Z 400**
Dachrinne kastenförmig, inkl. Innegefälle, vorgehängt nach DIN EN 612,
einschl. Rinnenhaken verzinkt, inkl. erforderlicher Dehnungselemente, sowie aller Befestigungsmittel

Material: Titanzink walzblank nach DIN EN 988
Zuschnitt: 400-500

angebotenes Fabrikat: '.........'
Menge: 44,900 m

**02.04.4 Laubschutzkorb**
Laubshcutzkorb über Rinnenablauf,  bestehend aus einem Gittereinkorb verzinkt, einschl. Befestigungsbügeln.
geeeignet für zuvor genannte Kastenrinne.
Menge: 6,000 St

**02.04.5 Rinnenboden 400 eckig**
Rinnenboden - eckig hergestellt aus Material wie Dachrinne der Pos. 02.04.3, passend zu vorgenannter Rinne, liefern und montieren inkl. aller Befestigungsmittel

Nenngröße: 400

angebotenes Fabrikat: '.........'
Menge: 9,000 St

**02.04.6 Rinnenablaufstutzen,zylindr.,Ti-Zinkbl.**
Rinnenablaufstutzen, zylindrisch, für
Dachrinnen der Pos. 02.04.3, als Zulage.

Abgang : gerade
Material : Titan-Zinkblech
Nenngröße : DN 100
Menge: 7,000 St

**02.04.7 Fallrohrbogen,einf.,rund,Ti-Zn**
Fallrohrbogen, einfach, rund, als Teil
der Verbindung zwischen der Dachrinne/Rinnenablaufstutzen
und dem runden Fallrohr, als Zulage.

Bogenwinkel :72°Grad
Material : Titan-Zinkblech
Nenngröße : bis DN 150
Menge: 7,000 St

**02.04.8 Rinneneinlaufblech**
Rinneneinlaufblech Material wie
- Dacheindeckung
Zuschnitt 333 mm, 3 Kantungen, einschließlich Befestigungsmaterial
Menge: 44,900 m

**02.04.9 Fallrohr, rund, Titan-Zinkblech,DN120**
*** Bezugsbeschreibung
Fallrohr, rund, für
Dachentwässerungsanlagen, Dachrinnen
etc., inkl. der Rohrschellen mit
doppeltem Scharnier, sowie aller
Zubehör- und Befestigungsteile, in
Mauerwerk, Beton o.dgl.
Material : Titan-Zinkblech
Blechdicke : 0,65 mm
Nenngröße : DN 80
Ausführung : Klasse Y
Menge: 33,100 m

**02.04.10 Fallrohr, rund, Titan-Zinkblech, D150**
*** wie Position 02.04.9
DN 150
Menge: 8,300 m

**02.04.11 Standrohr, Titan-Zink-Rohr,bis DN 120**
*** Bezugsbeschreibung
Standrohr mit Standdohrkappe und Reinigungsöffnung,  mit lösbaren Rohrschellen aus
verzinktem Bandstahl, in Beton oder
Mauerwerk mit Gewindestangen für wärmegedämmte Holzfassade Gesamtaufbau 25cm

Länge : 1000 mm
Material : Titan-Zink-Rohr
Nenngröße : 120
Menge: 5,000 St

**02.04.12 Standrohr, Titanzink, DN 150**
*** wie Position 02.04.11
DN 150
Menge: 1,000 St

*Hinweis: Kehlrinne Dach C*
Im Bereich der Dachfläche C und D, sowie bei der Dachfläche G sind innenliegenden Kastenrinnen als Kehlrinnen auszuführen.

**02.04.13 Kastenrinne innenliegend**
Kastenrinne innenliegend nach DIN EN 612 und den Fachregeln des Klempnerhandwerks bestehend aus:
- Bitumenschweißbahn V 60 S 4 + Al 01, nach DIN 52131
  Gesamtdicke 4,0 mm mit Metallbandeinlage,
  auf die bauseitig vorhandene Tragrinne entsprechend den Vorschriften des Herstellerwerkes und den Regeln des DDH aufzukleben sämtliche Stöße und Nähte mit der Flamme verschweißt
- Gefälle-Wärmedämmung aus trittfesten Mineralfaserplatten, nach DIN EN 13162, Anwendungstyp WD, in die Tragrinne eingepaßt,
  Materialdicke  160 mm, (entsprechend der Dicke der Wärmedämmung im Dachbereich)
- Wasserführende Rinne aus Aluminium walzblank, Materialdicke 1,5 mm,
  Zuschnitt 1000 mm 4 Kantungen, Stöße wasserdicht verschweißt, einschl. der erforderlichen Dehnungselemente,
Die Rinneneinlaufbleche werden mit gesonderter Position abgerechnet.
Hinweis
Die Ausführung und der elektrische Anschluß der Rinnenheizung erfolgt ist in gesonderter Position ausgeschrieben.

Kastenrinne für Kehlenausfürhung Dach F und C
Menge: 5,100 m

**02.04.14 Rinneneinlaufblech**
Rinneneinlaufblech Material wie
- Dacheindeckung
Zuschnitt 333 mm, 3 Kantungen, einschließlich Befestigungsmaterial

Ort: Kehlrinne Dach C und F
Menge: 10,100 m

**02.04.15 Endausbildung innenliegende Rinne**
Endausbildung für innenliegende Rinne als Zulage zur Vorpostion zum Übergang in senkrechtes Fallrohr DN 120 inkl. aller Unterkonstruktionen und Befestigungsmittel.
Menge: 1,000 St

**02.04.16 Endausbildung innenliegende Rinne**
Zulage Endausbildung Kehlrinne der Vorposition im Anschluss an eine aufgehende Wand inkl. aller erforderlichen Unterkosntruktionen und Befestigungsmittel.

Ort: Dach C
Menge: 1,000 St

### Los 03 3 FAG (Turnhallen A und B, Sanitärbereiche, Umkleiden)

#### Bereich 03.01 Abbruch

*Hinweis: Hinweis*
Die im folg. beschriebenen Arbeiten beschreiben die Abbrucharbeiten der gesamten Dachdeckung sämtlicher Dächer gem. Dachaufsichtsplan A 1.

Die unterste Lage Dachpappe auf den bestehenden Dachtragkonstruktionen bleiben bestehen.

Zu jedem Zeitpunkt der Arbeiten ist das Eindringen von Wasser in das Bauwerk zu verhindern. Die dafür erforderlichen geeigneten Schutz- bzw. täglichen Abdeckmaßnahmen sind in die Einheitspreise der Positionen miteinzukalkulieren.

**03.01.1 Abbruch Ziegeldacheindeckung**
Ziegeleindeckung auf den Sattel- und Pultdächer entfernen inkl. First- und Ortgangziegel, sowie aller Befestigungsmittel, Abbruch inkl. anfallender Entsorgungskosten.

Firsthöhen gem. beigefügter Planung.

Dacheindeckung gem. beigefügter Fotodokumentation A 4
Menge: 1113,100 m²

**03.01.2 Abbruch und Entsorgung Dachlattung**
bestehende Holz- Dachlattung inkl. Konterlattung, sowie Hilfskonstruktionen im First- , Organg- oder Kehlenbereich, inkl. aller Befestigungsmittel entfernen und fachgerecht entsorgen inkl. anfallender Entsorgungskosten

35mm Lattung, Achsabstand ca. 32cm
20mm Konterlattung, Achsabstand ca. 75cm

Die angegebene Fläche bezieht sich auf die gesamten Dachflächen.
Planung: A 4 und A 2
Menge: 1113,100 m²

**03.01.3 Abbruch und Entsorgung Bitumenbahn**
oberseitige Bitumenbahn geklebt auf Dämmung, einlagig, entfernen und fachgerecht entsorgen inkl. der anfallenden Entsorgungskosten.

Stärke ca. 2mm

Planung: A 4
Menge: 1113,100 m²

**03.01.4 Abbruch und Entsorgung Dämmung**
bestehende Styropordachdämmung entfernen und fachgerecht entsorgen inkl. anfallender Entsorgungskosten.

Dämmung Stärke: 60mm
Planung: A 4
Menge: 1113,100 m²

**03.01.5 Abbruch und Entsorgung Unterspannbahn, PE-Folie**
Unterspannbahn am Dachrand, PE-Folie, ausbauen und
entsorgen, inkl. anfallender Entsorgungskosten.
Menge: 19,900 m2

**03.01.6 Abbruch und Entsorgung Spenglerkonstruktionen**
betehenden aus Fallrohren, Dachrinnen, in unterschiedlichen Dimensionierungen, inkl.sämllicher Befestigungsmittel, sowie Rinnennendstücken, Rinnenwinkeln, Rinnenkessel, Befestigungsschellen, Dachrinnenhaken und Lüftungsgitter etc. inkl. der anfallenden Entsorgungskosten.

Material: Kupfer
Menge: 154,800 m

**03.01.7 Blitzableiter entfernen u. entsorgen**
Blitzableiter inkl. Befestigungen auf
Dächern und Wandflächen demontieren und
entsorgen.
Menge: 149,700 m

**03.01.8 Blechteile entfernen, bis Z 600**
*** Bezugsbeschreibung
Bleche wie Winkelkehle, Wandanschluss, Brustblech,
Traufblech, Verwahrung, Kamineinfassungen,  bis 600 mm
Zuschnitt entfernen und entsorgen, inkl. anfallender Entsorgungskosten.

Material: Kupfer
Menge: 219,000 m

**03.01.9 Blechteile entfernen, bis Z 600**
*** wie Position 03.01.8
Material: Titanzink
Menge: 19,600 m

**03.01.10 Abbruch und Entsorgung Ortgangausbildungen**
aus Holzwerkstoffen gem. beigefügter Plandarstellung in unterschiedlichen Abmessungen inkl. anfallender Entsorgungskosten.
Menge: 58,100 m

**03.01.11 Abbruch und Entsorgung Holzschneefangbohlen**
bestehende Holzbohlen als Schneefang abbrechen und entsorgen inkl. Schneefanghaken inkl. anfallender Abbruchkosten.

Durchmesser ca. 120mm
Planung: A4
Menge: 59,900 m

**03.01.12 Abbruch Lüftungshauben**
Abbruch vorhandenenr Lüftungshauben und fachgerechte Entsorgung, inkl. aller Befestigungsmittel und Entsorgungskosten.
Material: Titanzink

Abmessungen bis 50x50cm
Menge: 1,000 St

**03.01.13 Abbruch Sanitärdurchdringungen**
Abbruch und Entsorgung Sanitärentlüftungsstränge aus Kupfer
bis DN 100, inkl. Entsorgungskosten, sowie Befestigungsmittel.
Menge: 4,000 St

**03.01.14 Standrohr entfernen, entsorgen**
*** Bezugsbeschreibung
Standrohr inkl. Standrohrkappe der Dachentwässerung samt
Anschlüssen an Fallrohr bis Übergang ins Grundleistungsrohr und entfernen, Erdarebiten bauseits.
Entsorgung.
Nenngröße : bis DN 125
Material : Gusseisen
Länge: bis 150cm
Menge: 2,000 St

**03.01.15 Standohr entfernen, entsorgen**
*** wie Position 03.01.14
Material: PVC
Planung: A4
Menge: 4,000 St

**03.01.16 Kehlrinne abschneiden**
bestehende Kehlrinne bis OK Rohdachebene- Betonträger- abschneiden gem. beigefügter Planung A2, h= bis 20cm, Abfall fachgerecht entsorgen, inkl. aller Befestigungsmittel, sowie Abkantungen und anfallender Entsorgungskosten.

Menge. pro Kehlrinne 2 x Lauflänge der Kehlrinne
Menge: 53,800 m

**03.01.17 Kehlrinne abbrechen**
Gesamte Kehlrinne inkl. aller Kantungen und Hochzüge, sowie Unterkonstruktionen und Befestigungsmittel entfernen und fachgerecht entsorgen, inkl. Abbruchkosten.

Tiefe: ca. 32cm
Ort: Dach F
Menge: 7,800 m

**03.01.18 Fensterblech demontieren, entsorgen**
Fensterblech inkl. Befestigungsmittel
demontieren und entsorgen.
Breite : bis 40cm
Material :Kupfer
Menge: 31,400 m

**03.01.19 Fallrohr, behelfsmäßig**
Fallrohr, behelfsmäßig während der
Bauzeit, einbauen, inkl. Vorhaltung und
Abbau.
Menge: 40,000 m

#### Bereich 03.02 Metalldach

*Hinweis: Hinweis*
Die im folgenden beschrieben Arbeiten beschreiben die Ausführung eines Meatlldachsystems aus Profilbahnen.

Produkt der Ausschreibung: RIB-ROOF Speed 500, Farbe  7037,od. glw.

Alle Dächer bis auf das Dach E2 werden als Warmdach ausgeführt.

Die bestehden Tragkonstruktion aller Dächer -außer Dach B- ist einer Stahlbetonrippendecke aus TT Dachelementträgern, welche im Bestand mit eriner Abdichtung versehen ist.

Beim Dach B ist die Unterkonstruktion eine bestehende Holzdachschalung eines darunterliegenden Holzdachstuhls.

Sämtlich Befestigsmittel und -größen sind in die Einheitspreise miteinzukalkulieren.

Alle fertigen Dachöberflächen müssen die Anforderungen an eine harte Bedachung erfüllen. Entsprechende Nachweise sind vorzulegen.

##### Abschnitt 03.02.01 Vorarbeiten

**03.02.01.1 Dachfläche reinigen/Untergrund vorbereiten**
bestenden Dachfläche/Bitumenschweißbahn reinigen und für die nachfolgenden beschriebenen Arbeiten vorbereiten, inkl. aller Materialien und Abdeckungen.
Menge: 1113,100 m²

**03.02.01.2 Untergrundvorbereitung Putzfassade**
im Bereich der Wandanschlüsse Pultdächer E-G, bestehende Fassade prüfen und Untergrundvorbereitung für die erforderlichen Wandanschlüsse herstellen,Säubern, Fehlstellen ergänzenbis 0,3m²,  inkl. aller Materialien und Nebenleistungen.

Höhe ca.: 50cm
Menge: 19,300 m²

**03.02.01.3 Bitumenvoranstrich**
Bitumenvoranstrich Verbrauch ca. 0,3 kg/m2, einschließlich Abkehren und besenreines Säubern der Unterkonstruktion und der An- und Abschlußbereiche.

Untergrund: Mauerwerk/Stahlbeton
Ort:Auflagerbereiche TT Dachträger
Menge: 28,500 m²

**03.02.01.4 Bitumenschweißbahn V 60 S 4 + Al 01**
Dampfsperre bestehend aus einer Bitumenschweißbahn V 60 S 4 + Al 01, nach DIN 52131, geeignet für vollflächigen Untergrund praktisch dampfdicht, 4 mm Gesamtdicke mit Metallbandeinlage, auf die Unterkonstruktion entsprechend den Vorschriften des Herstellerwerkes und den Regeln des DDH aufkleben. Stöße und Nähte mit der Flamme verschweißt.
Das Anarbeiten an angrenzende und aufgehende Bauteile und Fixieren mit Aluminium-Klemmleiste ist einzurechnen.

angebotenes Fabrikat: '.........'
Menge: 1113,100 m²

**03.02.01.5 Bitumenschweißbahn, selbstklebend**
in allen Traufbereichenauf Stahlblech geklebt oberseitier Anschluss an zuvor genannte Bitumenschweißbahn unterseitiger Anschluss auf vorbereitetes Mauerwerk, inkl. aller Materialien und Nebenleistungen, sowie Endabschlüssen.

Zuschnitt/Abwicklungslänge: 65cm
Planung A 7

Das Stahlbelch in in einer gesonderten Postion zu kalkulieren.
Menge: 56,970 m

**03.02.01.6 Aluminiumverbundfolie**
Dampfsperre bestehend aus einer Aluminiumverbundfolie.
diffusionsäquivalente Luftschichtdicke Sd > 1500 m, Materialdicke ca. 1,2 mm,
an den Stoßstellen mindestens 100 mm überlappt und mit doppelseitigem Klebeband verklebt.
Das Anarbeiten an angrenzende und aufgehende Bauteile und Fixieren mit Aluminium-Klemmleiste oder geeignetem Klebeband ist einzurechnen.

Ort: Dach B und E2
Untergrund: Holzschalung mit Dachpappe Bestand bzw. Holzschalung

angebotenes Fabrikat: '.........'
Menge: 16,100 m²

**03.02.01.7 Wärmedämmung 240mm, liefern und verlegen**
*** Bezugsbeschreibung
Wärmedämmung druckbelastbar,einlagig oder zweilagig, Gesamtstärke 240mm, bestehend aus:
trittfesten Steinwolledämmplatten nach DIN EN 13162,
Anwendungsgebiet DAD-dm mittlere Druckbelastbarkeit nach DIN 4108-10,
mit folgenden Mindestanforderungen:
- Punktlast bei 5 mm Stauchung PL(5) >= 500 N und Druckspannung bei 10% Stauchung CS(10) >= 50 kPa,
- Materialdicke 260  mm,
- Wärmeleitfähigkeitsgruppe 037,
- nicht brennbar, Baustoffklasse A1 nach DIN 4102 / Euroklasse A1 nach DIN EN 13501-1,
einschließlich bauaufsichtlich zugelassenem Befestigungsmaterial aus nichtrostendem Werkstoff für die vorhandene Unterkonstruktion
Die erhöhte Windsogbelastung im Dachrand- und Eckbereich nach DIN EN 1991-1-4 ist zu beachten,vollflächig auf den Dachbereichen verlegen.

Untergrund: Bitumenschweißbahn Pos. 03.02.01.4

angebotenes Fabrikat: '.........'

inkl. Auffüllen der Dämmung im Firstbereich.
Menge: 1112,500 m²

**03.02.01.8 Wärmedämmung 180+60mm Traufausbildung**
*** wie Position 03.02.01.7
jedoch zweilagig entlang der Traufe zwischen den Z-Profilen, Materialdicke 180+60mm liefern und fachgerecht montieren.
Menge: 59,900 m²

**03.02.01.9 Wärmedämmung 180mm Kehlrinne**
*** wie Position 03.02.01.7
beidseitig der Kehlrinnenbereiche ausführen.

Planung: A8
Menge: 168,700 m²

**03.02.01.10 Zulage Schrägschnitte**
Zulage für Ausbildung Schrägschnitte 45° der Wärmedämmung der  03.02.01.9 im Bereich der Kehlrinenausbildung.

Planung: A8
Menge: 94,400 m

**03.02.01.11 Auffüllen Firstbereich Dachträger**
fachgerechter Verschluss der Fuge der bestehenden Dachträgerplatten aus Stahlbeton im Firstbereich mit nicht brennbarer Wärmedämmung zur Herstellung eines F30 Verschlusses, inkl. aller Zuschnittarbeiten.

Planung: A6
Menge: 54,400 m

**03.02.01.12 Kanthölzer Wandanschlüsse, 12/6**
*** Bezugsbeschreibung
liefern und montieren von Kanthölzern in unterschiedlichen Dimensionierung zur Herstellung  sämtlicher Wand und Fensterbankanschlüsse an aufgehenden Wänden, inkl. aller Befestigungsmaterialien und- winkel.

Untergrund: Mauerwerk/Stahlbeton
Abmessungen: 12/6
Planung A12-14
Menge: 15,500 m

**03.02.01.13 Kanthölzer Wandanschluss, 18/8**
*** wie Position 03.02.01.12
Abmessungen: 18/8
Menge: 36,400 m

**03.02.01.14 Kanthölzer Wandanschluss, 8/6**
*** wie Position 03.02.01.12
Abmessungen: 8/6
Menge: 4,000 m

**03.02.01.15 Rückstausicherung im Traufbereich**
Rückstausicherung mind. 3 m parallel zur Traufe durch hochdiffusionsoffene Schutzbahn, die sowohl dampfdurchlässig und auch wind- sowie wasserdicht ist, wasserdampfdiffusionsäquivalente Luftschichtdicke Sd ≤ 0,03 m, nach den Richtlinien des ZVSHK auf die Wärmedämmung oder die Unterkonstruktion mit verklebten Stößen verlegen und mit korrosionsgeschützten Befestigungsmitteln im nichtsichtbaren Bereich fixieren. Das Anarbeiten an angrenzende und aufgehende Bauteile ist einzurechnen.

angebotenes Fabrikat: '.........'
Menge: 434,900 m²

**03.02.01.16 Stahlblech, gekantet, 1mm**
liefern und montieren Stahlblech,verzinkt, Stärke 1mm, in allen Traufbereich/Auflagerberich Dachträger Bestand gem. Planung A 7 montieren, inl. aller Befestigungsmittel.

Zuschnitt: 45cm (Abwicklungslänge)
Menge: 57,000 m

##### Abschnitt 03.02.02 Metalldach

**03.02.02.1 Z Profile 240mm**
*** Bezugsbeschreibung
Z-Profil als Distanzkonstruktion, gelocht für reduzierte Wärmebrückenwirkung, aus Stahlblech, Höhe 240mm,
Zuschnitt 407 mm, 3 Kantungen Materialdicke 2,00 mm, mit einem Überzug aus Aluminium-Zink oder Zink-Magnesium, ohne thermische Trennstreifen, als Distanzkonstruktion in Höhe der Wärmedämmung, Abstand Profile 160cm

Die Installation erfolgt einlagig, Verlegung 90°/45° zur Gefällerichtung auf die Unterkonstruktion bestehend aus Stahlbeton im  Abstand ca. 1,8 m zur Aufnahme der (gedrehten) Richtclips bzw. Richtprofile.

Die Befestigung der Z Profile und Richtclips oder Richtprofile erfolgt mit bauaufsichtlich zugelassenen in für die Anwendung notwendiger Länge, selbstbohrenden Schrauben mit Vollgewinde aus nichtrostendem Werkstoff. Die erhöhte Windsogbelastung im Dachrand- und Eckbereich nach DIN EN 1991-1-4 ist zu beachten.

Untergrund: TT Trägerdecke
d=8cm im Trägerplattenbereich
d=38cm im Stegbereich

angebotenes Produkt: '.........'

Wählt der AG die Wärmedämmung der Pos. 03.02.01.7 zweilagig ist diese Postion entprechend anzupassen und alle zustzl. Befestigungsmittel sind in diese Pos. miteinzukalkulieren.
Menge: 712,300 m

**03.02.02.2 Z Profilie 180mm**
*** wie Position 03.02.02.1
H=180mm

Ort: Kehlrinne
Menge: 51,500 m

**03.02.02.3 Z Profile Traufe 180**
Z Distanzprofil,gelocht für reduzierte Wärmebrückenwirkung, als Distanzkonstruktion an der Traufe Höhe 180mm,
als auskragende Unterkonstruktion zur Befestigung der Traufbohle, aus Stahlblech, Zuschnitt 510 mm,
Länge ca. 1,25m
3 Kantungen Materialdicke 2,00 mm, mit einem Überzug aus Aluminium-Zink oder Zink-Magnesium, ohne thermische Trennstreifen, als Distanzkonstruktion in Höhe der Wärmedämmung.

Unterkonstruktion: Stahlbeton

Die Installation erfolgt einlagig, Verlegung 90°/45° zur Gefällerichtung auf die Unterkonstruktion bestehend aus Stahlbeton zur Aufnahme der Richtclips oder Richtprofile der Dacheindeckung.

Die Befestigung der Z Distanzprofile und Richtclips oder Richtprofile erfolgt mit bauaufsichtlich zugelassenen, selbstbohrenden Schrauben mit Vollgewinde aus nichtrostendem Werkstoff. Die erhöhte Windsogbelastung im Dachrand- und Eckbereich nach DIN EN 1991-1-4 ist zu beachten.
Menge: 86,600 m

**03.02.02.4 Zulage Dichtband unter Thermo-Z**
Zulage Nageldichtungsband für Unterdeckbahnen auf die Thermo-Z Profile,
um dauerhaft wasser-und wetterfest das Eindringen von Feuchtigkeit bei den Schraubstellen zu vermeiden.
Menge: 850,400 m

**03.02.02.5 Metalldachsystem liefern und montieren**
Metalldachsystem, als Gleit-Falzprofildach, mit Profilbahnen,
CE-Kennzeichen* gemäß Europäische Technische Bewertung ETA durch das Deutsche Institut für Bautechnik, Berlin,
selbsttragend, begehbar, gegen Flugfeuer und strahlende Wärme widerstandsfähige "harte" Bedachung nach DIN 4102-4,
Standardbaubreite 500 mm, Profilhöhe 65 mm,
Bahnenlänge bis 10 m ohne Querstoß,
mit werkseitig vorgefertigten trapezförmigen Gleit-Falzverbindungen.
Die Montage der Profilbahnen erfolgt ausschließlich durch Klemmwirkung, ohne zusätzliches maschinelles Verfalzen oder Verbördeln der einzelnen Elemente am Bau.

Dachneigung: 13,5°-15°
Gebäudehöhe bis 20 m

angebotenes Produkt: '.........'

Material bestehend aus

- Aluminium glatt und farbbeschichtet
  Oberseite 25 µm Polyesterlack in RAL-7034, Rückseite schutzlackiert,
  Materialdicke  1,0 mm
  CE-Kennzeichen gemäß Europäische Technische Bewertung ETA-18/0035

Befestigung durchdringungsfrei nach Herstellerrichtlinien mit
- Richtclips 200mm lang aus Stahlblech 1,00 mm mit einem Überzug aus Aluminium-Zink oder Zink-Magnesium
  Anzahl 1,25 St./m2 oder nach statischer Berechnung

Die erhöhte Windsogbelastung im Dachrand- und Eckbereich nach DIN EN 1991-1-4 ist zu beachten.

inkl. Aufkanten der Profilbahnen am First, Abkanten an der Traufe und Festpunktausbildung. inkl. aller  Befestigungsmittel in den erforderlichen Abmessungen aus nichtrostendem Werkstoff nach Zulassung bzw. statischer Erfordernis.
Menge: 1113,100 m²
Produkt:
  Artikel:
    Artikelnummer: 500410; 500310; 500263
    Artikelkurztext: Metalldachsystem liefern und montieren

**03.02.02.6 Festpunktausbildung Hutprofil Höhe 240mm**
*** Bezugsbeschreibung
Zulage Festpunktausbildung mit Richtprofil 750 mm -
bei langen Profilbahnlängen oder steilen Dächern oder bei hohen Schneelasten einschließlich Unterkonstruktion aus
- Stahl-Hutprofilen h=240mm verzinkt und beschichtet,
  Zuschnitt 1000 mm, Materialdicke 3,0 mm
  einschl. Ausfüllen des Hohlraumes mit Mineralwolle,
  und 2 Thermischer Trennstreifen mit hoher Stauchhärte am Auflager und unter dem Richtprofil aus geschlossenzelligem PE-oder PP-Schaumstoff 3 x 60 mm
Höhe entsprechend der Dicke der Wärmedämmung.

Die Festpunkte werden durch Vernieten oder Verschrauben (8 St./Profilbahn) ausgeführt.

Hinweis:
Die Anzahl der Hutprofile und deren Abstand sind abhängig von Bahnenlänge und Statik und mit dem Hersteller abzustimmen.
Menge: 106,200 m

**03.02.02.7 Festpunktausbildung mit Hutprofil Höhe 60mm**
*** wie Position 03.02.02.6
Stahl-Hutprofilen verzinkt und beschichtet,h=60mm im Bereich der Pultfirstausbildungen

Ort: Dach D + F
Menge: 8,300 m

**03.02.02.8 Traufwinkel liefern und montieren**
Traufwinkel für Profilbahnen aus Aluminium der Pos. 03.02.02.5, Abmessung 40 x 20 x 2 mm
mit Alu-Blindnieten mit Edelstahlstift bzw. Bohrschrauben aus nichtrostendem Werkstoff durchgehend an den Profilbahnuntergurten befestigt, einschl. der erforderlichen Dehnungselemente, sowie Befestigungselementen liefern und fachgerecht montieren.

Planung : A7
Menge: 60,000 m

**03.02.02.9 Satteldachfirst liefern und montieren**
Satteldach-Firstabdeckung für die Metall-Profilbahnen,
Material und Oberfläche wie die Dacheindeckung, bestehend aus:
- Satteldachfirstabdeckung Zuschnitt 416 mm 3 Kantungen
- Sturmsicherung Zuschitt .264/100mm 5 Kantungen
  aus Stahlblech Aluzink/ZM, Materialdicke 1,30 mm im Abstand von 1,0m
- 2 Zahnleisten, Zuschnitt 223 mm
- 2 Profilfüller für Profilbahnoberseite

einschl. der erforderlichen Dehnungselemente, sowie Befestigungselementen liefern und fachgerecht montieren.

Plan: A6
Menge: 54,400 m

**03.02.02.10 Pultdachfirstabdeckung**
Pultdachfirstabdeckung gem. beigefügtem Detail, für die Metall-Profilbahnen, Material und Oberfläche wie die Dacheindeckung, bestehend aus:
- Zahnleiste, Zuschnitt 223 mm
- Profilfüller für Profilbahnoberseite
- Vorstoßblech/Vorstoßwinkel, Zuschnitt 125 mm, 2 Kantungen
- Firstblech Material wie Dacheindeckung Zuschnitt - 416 mm, 5 Kantungen

einschl. der erforderlichen Dehnungselemente, sowie Befestigugnselementen liefern und fachgerecht montieren.

Plan: A 12
Menge: 7,800 m

**03.02.02.11 Ortgang, schmal**
Metalldach-Abschlussprofilbahn ohne Querstoßausbildung mit integrierter Ortgangblende, Höhe 100 mm, einschl. Wasserleitkante.
Material und Oberfläche wie die Dacheindeckung Hauptdach,
Befestigung mit Clip-Systeme und/oder Sondervorstoßblech aus Stahlblech 1,0mm verzinkt und farbbeschichtet.
Zur passgenauen, projektbezogenen Aufteilung und Verlegung der gesamten Metalldach-  Deckfläche in individueller Pass-Bahnbreite

Plan: A 10
Menge: 58,000 m

**03.02.02.12 Zulage Ausklinken Z Profile**
Ausklinken der Z Profile der Pos. 03.02.02.1 im Bereich der Ortgangaufkantungen aus dem Bestand gem. Planung A 10.

Abmessungen Ausschnitt
Länge 35cm
Höhe 12cm
Menge: 56,000 St

**03.02.02.13 Wandanschluss seitlich**
Wandanschluss seitlich (Ortgang-Wandanschluß) für die Metall-Profilbahnen, Material und Oberfläche wie die Dacheindeckung, bestehend aus:
- Einhangprofil, Zuschnitt 223 mm
- Anschlußblech, Zuschnitt 312 mm, 3 Kantungen

einschl. der erforderlichen Dehnungselemente, sowie Befestigungselementen liefern und fachgerecht montieren.
Menge: 17,900 m

**03.02.02.14 Wandanschluß firstseitig**
Wandanschluß firstseitig (Pultdach-Wandanschluß) für die Metall-Profilbahnen, Material und Oberfläche wie die Dacheindeckung, bestehend aus:
- Zahnleiste, Zuschnitt 223 mm
- Profilfüller für Profilbahnoberseite
- Anschlußblech Zuschnitt 312 mm, 3 Kantungen

einschl. der erforderlichen Dehnungselemente, sowie Befestigungselementen liefern und fachgerecht montieren.
Menge: 42,600 m

**03.02.02.15 Wärmedämmung Wandanschluss, d=120mm**
*** Bezugsbeschreibung
Wärmedämmung des Wandanschlusses bestehend aus
Mineralwollematten nach DIN EN 13162 Dicke 120 mm,
Wärmeleitfähtigkeitsgruppe 038,
nicht brennbar nach DIN 4102, wasserabweisend hydrophobiert,
Höhe Wandanshclüsse bis ca. 200 mm, inkl. aller Zuschnittarbeiten.

Stärke: 120mm
Planung: A12-14

angebotenes Fabrikat: '.........'
Menge: 16,700 m

**03.02.02.16 Wärmedämmung Wandschluss, d=180mm**
*** wie Position 03.02.02.15
d=18mm
Menge: 36,400 m

**03.02.02.17 Wärmedämmung Wandschluss, d=80mm**
*** wie Position 03.02.02.15
d=80mm
Menge: 4,000 m

**03.02.02.18 Einfassung Rundrohr**
Einfassung für - Rundrohr - Raumentlüftung - Antenne -Sanitärentlüftung -
Durchmesser bis 100 mm, bestehend aus:
- Ausschneiden der Metall-Profilbahnen
- Rohrummantelung als Kegelstumpf, Material und Oberfläche wie Dacheindeckung, Mindesthöhe 150 mm, mit Bördelrand
  in der Metalldachhaut fachgerecht eingeschweißt

Achtung:
Bei Schweißarbeiten sind vor deren Ausführung die Unterkonstruktion mit geeigneten Brandschutzmatten zu sichern und die gesetzlichen Vorschriften zu beachten.
Menge: 5,000 St

**03.02.02.19 Abdeckhaube für Rundrohr**
Abdeckhaube für Rundrohr DN 100 mm als Zulage,
aus Edelstahl V2A walzblank, Nippelmaß DN 100  mm,
einschl. passendem Regenkragen aus Edelstahl V2A walzblank
Menge: 5,000 St

**03.02.02.20 Wärmedämmung Rohreinfassung**
Wärmedämmung der Rohreinfassung als Zulage
bestehend aus Mineralwollefilz, die den Hohlraum von bauseitigem Rundrohr und Mantelblech ausfüllt.
Menge: 5,000 St

**03.02.02.21 Schwanenhals**
Zulage Schwanenhals zur Einfassung Rundrohr 100mm,
als tiefgezogener 120° Bogen DN 80
Material: Aluminium walzblank/mill finish
einschl. Reduzierung DN 100 auf DN 80, konzentrisch Regenkragen aus Edelstahl V2A walzblank 0,50 mm
Menge: 2,000 St

**03.02.02.22 Eindichten Rohrdurchführung**
Liefern und Montieren von geeeigenten Manschetten
aus dauerelastischen EPDM zur Einbindung von runden Dachdurchführungen durch die Dachträgerplatten auf der Bitumenschweißbahn.
Die Verlegerichtlinien des Herstellers sind einzuhalten.

Durchmesser: 100 - 130 mm Ø

angebotenes Fabrikat: ‘.........‘
Menge: 7,000 St

**03.02.02.23 Einfassung geschweißt Alu farb 80x140cm**
*** Bezugsbeschreibung
Einfassung für Dachausstieg
bestehend aus:
- Ausschneiden der Metall-Profilbahnen
- Einfaßblech an bauseitigen Aufsatzkranz, Material wie Dacheindeckung,
  Zuschnitt passend
(Lage der Dachdurchdringung gemäß Grundrißplan)
Abmessung:
Länge:  1400mm  Breite:  80mm
fachgerecht eingeschweißt

Achtung:
Bei Schweißarbeiten sind vor deren Ausführung die Unterkonstruktion mit geeigneten Brandschutzmatten zu sichern und die gesetzlichen Vorschriften zu beachten.
Menge: 1,000 St

**03.02.02.24 Einfassung geschweißt Alu farb. 180x110cm**
*** wie Position 03.02.02.23
für Kamineinfassung
Abmessungen ca. 1800mm x 1100mm
Menge: 1,000 St

**03.02.02.25 Schneefang 1-Rohr liefern und montieren**
Schneefangvorrichtung für die Profilbahnen,
bestehend aus:
- einem Schneefangrohr mit Nut gegen Verdrehen 32 x 2 mm mit Rohrverbinder
- Schneefanghalter mit Edelstahl-Maschinenschrauben M 8 x 40 und Edelstahl-Muttern Verbrauch: -  2,0 St./m
  mit allgemeiner bauaufsichtlichen Zulassung Nr. Z-14.4-774 durch das Deutsche Institut für Bautechnik, Berlin
Material: - Aluminium walzblank -
Die Befestigung erfolgt auf dem Obergurt ohne Durchdringung der Profilbahnen.
Menge: 240,100 m

**03.02.02.26 Schneefang 3-Rohr RR500/ walzblank**
Schneefang mit Aufstockelement für die Profilbahnen, Höhe ca. 215mm
z.B. bei Photovoltaikanlagen, bestehend aus
- Aufstockelement Verbrauch - 2,0St./m
- 3 Schneefangrohre 32 x 2 mm mit Rohrverbinder
  Verbrauch  3,00m/lfm
- 2 x Schneefanghalter mit Edelstahl-Maschinenschrauben M 8 x 40 und Edelstahl-Muttern
  Verbrauch 4,00 St./m
  mit allgemeiner bauaufsichtlichen Zulassung Nr. Z-14.4-774 durch das Deutsche Institut für Bautechnik, Berlin
Material: - Aluminium walzblank -
Die Befestigung erfolgt auf dem Obergurt ohne Durchdringung der Profilbahnen
Menge: 57,000 m

**03.02.02.27 Eishalter zum Einrasten**
Eishalter zum Einrasten gegen Verdrehen für die Metall-Profilbahnen als Zulage zur Schneefangvorrichtung bestehend aus
einem Metallbügel, Breite ca. 50 mm, der in die Untergurte der Profilbahnen eingreift.
- Verbrauch: 4.0 St./m

Die Befestigung erfolgt durch Einrasten in die Schneefangrohre mit Nut ohne Durchdringung der Profilbahnen.
Material: - Aluminium walzblank -
Menge: 596,000 St

**03.02.02.28 Blitzschutzklemme liefern undmontieren**
Blitzschutzklemme für die Metall-Profilbahnen,
geprüft für Blitzstromtragfähigkeit von Verbindungsbauteilen nach DIN EN 50164-1, Prüfklasse N / VDE 0185 Teil 201 zum Anschluß an das gemäß DIN EN 62305-3 / VDE 0185 Teil 305-3 als Auffangeinrichtung geltende RIB-ROOF Metalldach
bestehend aus
- Klemmlaschen mit Edelstahl-Maschinenschrauben M 8 x 40 und Edelstahl-Muttern
  Material: Aluminium walzblank
-
Die Befestigung erfolgt auf dem Obergurt ohne Durchdringung der Profilbahnen, inkl. aller Befestigungsmittel.
Menge: 18,000 St

**03.02.02.29 Dachausstiegsfenster**
Dachausstiegsfenster für Wartungsarbeiten am Dach,  inkl. Eindeckrahmen. äußer Abdeckung in gesonderter Postion,
Isolierverglasung, wärmegedämmt, inkl.
aller Befestigunsmitel, und innenliegender Blendrahmenverkelidung, weiß, eingebaut in zuvor benannter Matalldachkonstruktion.

Material : Kunststoff
Größe : ca 70/100
Farbe : grau

Angeb. Fabrikat : '.........'
Menge: 1,000 St

##### Abschnitt 03.02.03 Kehlrinne- Folienausführung

**03.02.03.1 Wasser absaugen**
Vorhandenes stehendes Wasser mit geeignetem Gerät
absaugen und abführen.

Abrechnung erfolgt gegen Nachweis für den tatsächlich entstandenen Aufwand, welche nur nach ausdrücklicher Beauftragung des Bauherrn und / oder der Bauleitung, mit täglich zu erbringendem Nachweis der erbrachten Leistungen ausgeführt werden dürfen.
Menge: 4,000 Std

**03.02.03.2 Wärmedämmung Bestandskehle**
Wärmedämmung aus Mineralwolle liefern und bestehende, trapezförmige Rinne ausdämmen, inkl. Zuschnittarbeiten.

Wärmedämmung:  MW
Brandverhalten:  nicht brennbar, Euroklasse A1
Wärmeleitfähigkeit: 037 W/(mK)
Abmessungen: 38 cm x 18 cm x 28 cm (l x b x h)

Planung: A 8

Angebotenes Fabrikat: '...............................'
Menge: 25,800 m

**03.02.03.3 Tragblech innenliegende Rinne**
Tragblech inkl. geeignetem Befestigungsmaterial und Stützkonstruktion liefern und entlang der Kehlline über der innenliegenden Rinne einseitig montieren.

Material: verz. Stahl 2 mm
Zuschnitt: 600 mm
Kantung: 1
Untergrund: Betonrippendecke
Menge: 25,800 m

*Hinweis: Hinweis*
Die im folgenden beschriebene Postionen beschreiben die Ausführung der Kehlrinnen auf dem Dach A.
Planung A 8

**03.02.03.4 Dämmung Rinnenlauf**
Ausbilden einer Entwässerungsrinne vom Gully bis zum Rinnenhochpunkt, gem. Planung A8  Rinnengefälle mit Schüttung herstellen, Gesamtaufbau Anfangsgefälle 120mm bis 65mm, oberseitig Dämmungsauflage inkl. aller Befestigungsmittel und benötigeter Unterkosntruktionen in fix und fertiger Arbeit.

Gefälle: ca. 4 mm/m nach Absprache Bauleitung
Breite Kehlrinne:  ca. 46cm

Wärmedämmung:  PU 024 DAA, beidseitig aluminiumkaschiert
Dicke:  40mm

Angebotenes Fabrikat: '...............................'
Menge: 36,700 m

**03.02.03.5 Stahlunterkonstruktion**
U- Profil im Übergang zu Dämmung h=240mm des Metalldachaufbaus gem. Planung A8 anfertigen liefern und montieren.

Material: verz. Stahl 2 mm
Zuschnitt: 450 mm

Untergrund: Stahlbetonrippendecke
Menge: 51,500 m

**03.02.03.6 Dachabdichtung**
Dachabdichtung, schrumpffrei, auf Basis flexibler Polyolefine (FPO) mit Glasvlies und Polyestergewebe liefern und lose zur nachfolgenden Befestigung verlegen. Die Naht- und Stoßüberdeckungen sind nach Herstellervorschrift vorzubehandeln und thermisch zu verschweißen.

Eigenschaften nach DIN EN 13956 / DIN TS 20000-201 /
DIN 18531-2CE EN 13956 06 1213-CPR-6909

Dicke:  2,0 mm
Oberflächenfarbe:  grau nach Wahl AG

Material: DE / E1 FPO - BV - V - PG - GV - 2,0

Kunststoffbahn nach DIN EN 13956 anerkannt von der Zertifizierungsstelle 1213-CPR-6909, DIN 18531-2,
DIN EN 13956 und CE-Kennzeichen.

Material: - frei von Bitumen, Chlor, PVC, Weichmachern,
  Halogenen, Schwermetallen

Widerstandsfähigkeit gegen Flugfeuer und strahlende Wärme, DIN V ENV 1187 / DIN 4102-7: erfüllt für Dachneigungen < 20 Grad.

- Widerstand gegen stoßartige Belastung, EN 12691:
  (Perforationsfestigkeit)
  starre Unterlage:  > 1.750 mm
  flexible Unterlage: > 2.750 mm

- Widerstand gegen Hagelschlag, EN 13583:
  starre Unterlage:  > 29 m/s
  flexible Unterlage: > 42m/s

- Widerstand gegen Durchwurzelung nach FLL

- Bitumenbeständigkeit nach DIN EN 1548: bestanden

angebotenes Fabrikat: '.........'
Menge: 71,400 m²

**03.02.03.7 Endabschluss Dachabdichtung**
Endabschluss der Dachabdichtung zum Dachrand inkl. aller Unterkonstruktionen und Befestigungsmittel fachgerecht ausbilden.

Pro Kehle an der Ortgangseite ist ein Endabschluss herzustellen.
Menge: 1,000 St

**03.02.03.8 Kehlfixierung**
Kehlfixierung mit Befestigungsprofilen und Systembefestigern in der Gefällekehle montieren, inkl. einem 20 cm breiten Überdeckungsband (Dicke analog Flächenbahn) beidseitig mit der Dachabdichtung thermisch verschweißen.

Bei Sanierungen sind vor Beginn der Arbeiten mit dem vorgesehenen Befestiger vom Befestigungshersteller Auszugsversuche durchzuführen, dies ist in in die EP dieser Postion miteinzukalkulieren.

Befestigerlänge:  nach Klemmlänge Rinnenlauf
Befestigerabstand:  200 mm

Bei Gefälledämmung ist der Mehraufwand für unterschiedliche Befestigerlängen mit einzukalkulieren.
Menge: 51,500 m

**03.02.03.9 Verbundblech**
Verbundblech liefern und mit zugelassenen Nieten nach Herstellervorschrift montieren, inkl. aller Stoßüberdeckungen. Zwischen Untergrund und Blech ist ein Abdichtungsband einzulegen. Flächenabdichtung auf dem Traufblech mit einer mind. 30 mm breiten Automatennaht unmittelbar über der ersten Befestigerreihe thermisch verschweißen.

Zuschnitt:  200 mm
Kantung:  2 Stück
Unterkonstruktion aus:  Metallblech
Abdichtungsband:  10 mm x 10 mm
Durchmesser Niete:  5,1 mm
Klemmlänge:  mind. 32 mm
Material:  Edelstahlniete
Anzahl Nieten je Meter:  10 Stück
Befestigeranordnung:  versetzt genietet
Menge: 51,500 m

**03.02.03.10 Endabschluss Verbundblech**
Endabschluss der Verbundbleche fachgerecht inkl. aller Befestigungsmittel ausbilden.

Pro Kehle an der Ortgangseite sind zwei Endabschlüsse herzustellen.
Menge: 2,000 St

**03.02.03.11 Ablauf mit Auslaufrohr**
geeigneten Ablauf für Kehlrinnenentwässerung liefern, komplett einbauen und rückstausicher anschließen, nach Herstellervorschrift mit der Dachabdichtung thermisch verschweißen, inkl. Berechnung Abflussmengen.

Durchmesser:  70 mm
Gully-Abgang:  waagerecht

Anschlussrohr für o. g. Grundkörper liefern und in der Wärmedämmung fachgerecht einbauen sowie durch die bauseits bestehende Attikaöffnung verlegen.

Länge:  max.: 1,50 m
Material:  HT Rohr
Durchmesser:  70 mm

angebotenes Fabrikat: '.........'
Menge: 1,000 St

**03.02.03.12 Fallrohrbogen**
Zulage zu vor beschriebenem Fallrohr für liefern und fachgerecht montieren von Rohrbogen.
Menge: 1,000 St

**03.02.03.13 Fallrohr mit Rohrschellen**
*** Bezugsbeschreibung
Fallrohre einschl. den erforderlichen Rohrschellen liefern und fachgerecht montieren. Der Abstand der Rohrschellen beträgt maximal 2,00 m.

Material:  Titanzink
Regenfallrohr rund

Durchmesser:  DN 70mm
Menge: 1,000 m

**03.02.03.14 Standrohr Stahl verzinkt**
*** wie Position 03.02.03.13
Standrohr Stahl verzinkt passend zum Fallrohr liefern und fachgerecht montieren. Mit Reinigungsöffnung, Dichtgummi, Abdeckring und passender korrosionsgeschützter Schelle.

Länge:  1,00m

Angebotenes Fabrikat: '.........'
Menge: 1,000 St

**03.02.03.15 Kontergefälleplatte Notentwässerung**
Kontergefälledachplatte aus Mineralwolle-Dachdämmplatten liefern und als Gegengefälle zu den Dachwasserabläufen entlang der Attika dicht gestoßen lose verlegen. Die Dämmplatten sind gemäß Herstellervorschrift mechanisch zu befestigen fachgerecht aufzukleben.

Gefälle 10 %, Gefällelänge 400mm, Dicke 5 / 51mm

Wärmedämmung:  MW DAA
Brandverhalten:  nicht brennbar, Euroklasse A1  nach DIN EN 13501-1
Wärmeleitfähigkeit: 035 W/(mK)
Anwendungstyp:  DAA
Druckfestigkeit:  mind. 60 kPa
Punktlast:  mind. 650 N

Angebotenes Fabrikat: '.........'
Menge: 0,500 m

**03.02.03.16 Speier**
Speier rechteckig, Tablett abgewinkelt, mit angeschweißter Anschlussfolie liefern mit geeigneter Unterkonstruktion fachgerecht am Dachrand montieren, Dachabdichtung bzw. Anschlussbahn mit der Anschlussfolie thermisch verschweißen, inkl. aller Befestigungsmittel.

Abmessung:  500 x 100 mm
Länge:  600 mm
Menge: 1,000 St

**03.02.03.17 Notüberlauf- / Speierverkleidung**
Blechverkleidung für den zuvor beschriebenen  Speier/Notüberlauf anfertigen, liefern und fachgerecht montieren. Zwischenräume in der Attikakonstruktion mit geeignetem Material ausdämmen., inkl. seitlicher Anschluss an die aufgehenden ortgangausbildungen des Hauptdaches.

Material wie Ortgangausbildung Hauptdach.
Menge: 1,000 St

##### Abschnitt 03.02.04 Absturzsicherung

*Hinweis: Hinweis*
Das im folgenden beschriebene Absturzsystem wird als dauerhaftes überfahrbares Seilsicherungssystem zur Befestigung der persönlichen Schutzausrüstung gegen Abstutz (PSAgA) vorgesehen. Das System ist kompatibel mit der zuvor im Titel der Metaldacheindeckung beschriebenen Dacheindeckung auszuführen.

Produkt der Wahl: LUX top Seilsicherungssystem od. glw.

Es kann vom Bieter ein alternatives zugeleassenes Absturzsischerungssystem in einer separaten Position und dem LOS 05 gewählt werden. In dieser Postion ist das gesamte System als Pauschale inkl. aller Befestigungsmittel anzubieten.
Die entsprechenden Zulassungen sind mit dem Angebot vorzulegen,

**03.02.04.1 Horizontalseilsicherung überfahrbar**
Edelstahl-Seilsystem - überfahrbar,
Dauerhaft auf der Dachfläche verbleibendes horizontales Seilsicherungssystem mit flexibler Führung. Komplett aus rostfreiem Edelstahl zur Befestigung der persönlichen Schutzausrüstung gegen Absturz.
Korrosionsbeständigkeitsklasse CRC II nach DIN EN 1993-1-4
Geprüft und zertifiziert nach DIN EN 795:2012 - Typ C und DIN CEN/TS 16415:2017,
mit allgemeiner bauaufsichtlicher Zulassung des DIBt Z-14.9-789, gekennzeichnet mit Ü-Zeichen
Erfüllt außerdem die Anforderungen der:
- DIN 4426:2017 (Einrichtungen zur Instandhaltung baulicher Anlagen)
- DGUV I 201-056 ( Planungsgrundlagen von Anschlageinrichtungen auf Dächern)
- ASR A2.1 (Technische Regel für Arbeitsstätten - Schutz vor Absturz)

Edelstahlseile zur Befestigung auf Anfangs-, End- und Eckpunkten, mit frei überfahrbarer Seilführungen an den Zwischenpunkten.
Das Edelstahlseil wird dauerhaft mit Spannelement und Endterminal verpresst und mit Seilkrafterhaltern zur Reduzierung der Krafteinleitung in den Untergrund ausgestattet.
Die unter Berücksichtigung der Absorption maximal auftretende Bemessungseinwirkung am Endpunkt im Seilsystem beträgt bei max. 3 Benutzern: max. 8,2 kN.
Als Komplettsystem liefern und nach Vorgabe des Herstellers fachgerecht montieren.

angebotenes Produkt: '.........'
Menge: 78,200 m

**03.02.04.2 Anfangangspunkt Seilsicherung**
Zulage Anfangspunkt in der Horizontalseilsicherung bestehend aus: Anschlagpunkt, Spannelement, Seilkrafterhalter, Hinweisschild

Material: Edelstahl

angebotenes Produkt: '.........'
Menge: 2,000 St

**03.02.04.3 Endpunkt Seilsicherung**
Zulage Endpunkt in der Horizontalseilsicherung bestehend aus:
Anschlagpunkt mit Endterminal
Material: Edelstahl

angebotenes Produkt: '.........'
Menge: 4,000 St

**03.02.04.4 Anfang- und Endverbindung über Eck**
Zulage für Anfang- und Endverbindung über Eck im Edelstahlseilsystem
bestehend aus:
Anschlagpunkt, Eckverbindung 90°, Endverbindung bzw. Endterminal, Spannelement, Seilkrafterhalter, Hinweisschild
Material: Edelstahl

angebotenes Produkt: '.........'
Menge: 1,000 St

**03.02.04.5 Eckumfahrung 90 Grad**
Zulage Eckumfahrung 90 Grad im Edelstahlseilsystem mit frei überfahrbarer Seilführung
bestehend aus
Anschlagpunkt, Seilführung 90 Grad, Seilkrafterhalter am Seilende, kann als Innenecke und Außenecke eingesetzt werden.

Material: Edelstahl

angebotenes Produkt: '.........'

Hinweis: max 1 Eckumfahrung je Seilstrecke
Menge: 1,000 St

**03.02.04.6 Zwischenpunkt traufseitig**
Zulage Zwischenpunkt im Edelstahlseilsystem mit frei überfahrbarer Seilführung entlang der Traufe
bestehend aus:
Zwischenanschlagpunkt und Seilführung gerade

Material: Edelstahl

angebotenes Produkt: '.........'
Menge: 6,000 St

**03.02.04.7 Zwischenpunkt ortgangseitig**
Zulage Zwischenpunkt im Edelstahlseilsystem mit frei überfahrbarer Seilführung ,entlang des Ortgangs
bestehend aus Anschlagpunkt und Seilführung gerade

Material: Edelstahl

angebotenes Produkt: '.........'
Menge: 7,000 St

**03.02.04.8 Überfahrung Grat Seilsicherung**
Zulage für die Überfahrung am Grat oder First im Edelstahlseilsystem mit frei überfahrbarer Seilführung
bestehend aus:
Distanzhalter mit Klemmbefestigung und Seilführung

Material: Edelstahl

angebotenes Produkt: '.........'
Menge: 7,000 St

**03.02.04.9 Zulage Stop-Punkt**
Zulage zum Edelstahlseilsystem für einen Stop-Punkt
bei Neigungen der Seillinie größer 10 %
für Not-Haltepunkte bei ungebremsten Seilgleitern
Menge: 1,000 St

**03.02.04.10 Zugangsseil Seilsicherung**
Zulage Zugansseil zur Horizontalseilsicherung
bestehend aus:
3m Edelstahlseil mit Endterminal und Klemmbefestigung

Material: Edelstahl

angebotenes Produkt: '.........'
Menge: 1,000 St

**03.02.04.11 Seilgleiter Alu**
*** Bedarfsposition ohne GB
Beweglicher Anschlagpunkt zum Befestigen der persönlichen Schutzausrüstung gegen Absturz, aus Aluminium

Der Seilgleiter ermöglicht das freie Überfahren von Eck- und Zwischenankern des gewählten Seilsystems

Das Laufelement hat eine Öffnungsfunktion, die es dem Benutzer erlaubt den Seilgleiter an jeder beliebigen Stelle des Systems aufzusetzen und abzunehmen; liefern und an die örtliche Bauleitung übergeben

angebotenes Produkt: '.........'
Menge: 1,000 St

**03.02.04.12 Sicherheitsset PSA gA 5m**
*** Bedarfsposition ohne GB
Sicherheitsset Persönliche Schutzausrüstung gegen Absturz bestehend aus
- 1 Stück Mitlaufendes Auffanggerät inkl. Seilkürzer und Falldämpfer Typ MAS SK 12 Länge 5 m
- 1 Stück Auffanggurt Typ MAS 30
- 1 Stück Matchsack

geeignete für gewähltes Seilsicheurngssystem liefern und dem Bauherrn übergegebn.

angebotenes Produkt: '.........'
Menge: 1,000 St

##### Abschnitt 03.02.05 Dachrinnenheizung

**03.02.05.1 Selbstregelndes Heizband Dach A**
*** Bezugsbeschreibung
Selbstregelndes Heizband für innenliegende Kastenrinne
bestehend aus:
-  Zwei parallelen, verzinkten Kupferlitzen, dem dazwischenliegenden molekularvernetzten, selbstregelnden Heizelement, einer Isolierhülle aus modifiziertem Polyolefin, einem Schutzgeflecht aus verzinkter Kupferlitze gemäß VDE-Bestimmungen und einem Schutzmantel aus modifiziertem, UV-beständigem Polyolefin.
-  selbstregelndem Heizband

Gesamtlänge 35m jeweilige Kasten- bzw. Kehlrinne gemäß den Herstellervorschriften verlegen  einschließlich jeweilige Verlegung des Heizbandes ca. 1,0 m in die Regenfallrohre

angebotenes Fabrikat: '.........'

Nennleistung: 18 W/m bei 0°C in Luft, 36 W/m in Eiswasser
-  Heizbandanschlüssen, Abschluß- und Abzweiggarnituren, aufgeteilt in 2 Heizkreise.
Verkabelung vom Thermostat bzw. Regelgerät zum Heizband
muß bauseits vorhanden sein.

1Stück= 1Stk Kehlrinne vom Dach A
Menge: 1,000 St

**03.02.05.2 Selbstregelndes Heizband Dach F**
*** wie Position 03.02.05.1
Für Kehlrinne Dach F
Länge: 10m
Menge: 1,000 Stk

**03.02.05.3 Elektronische Steuerung**
Elektronischer Feuchtigkeits- und Temperaturregler für das Heizband.
Elektronische Steuerung für 2 Steuerkreise mitTemperatur und Feuchtefühler.
FI-Schalter und Automaten Komplett montiert und verdrahtet
Schutzart IP-54 einschließlich Elektroverkabelung vom Regelgerät zum Heizband.
Die Steuerung muß in unmittelbarer Nähe des Heizbandes angebracht werden und die Zuleitung bauseits vorhanden sein.
Menge: 2,000 St

**03.02.05.4 Elektronische Sicherheits- und Funktionsprüfung**
*** Pauschalposition
Elektronische Sicherheits- und Funktionsprüfung einschl. Prüfprotokollerstellung Abnahme und Inbetriebnahme der Anlage
Einweisung des Wartungspersonals
Menge: 1,000 psch

#### Bereich 03.03 Spenglerarbeiten

**03.03.1 Traufbohle 6/30cm**
Traufbohle zur Aufnahme der Dachrinnenhaken und der Halteclips, Güteklasse II, Fichte/Tanne nach DIN 4074, allseitig imprägniert,
Höhe 60 mm (entsprechend der Dicke der Wärmedämmung), Breite 200 mm liefern und fachgerecht montieren.
Menge: 63,127 m

**03.03.2 Traufbohlenbekleidung**
Traufbohlenbekleidung,
bestehend aus einem Abdeckblech,
U-förmig gekantet, Material wie
- Dacheindeckung
Zuschnitt 223 mm, 3 Kantungen,
einschließlich Haftstreifen und Befestigungsmaterial,
Menge: 60,007 m

**03.03.3 Kastendachrinne, Z 400**
Dachrinne kastenförmig, inkl. Innegefälle, vorgehängt nach DIN EN 612,
einschl. Rinnenhaken verzinkt, inkl. erforderlicher Dehnungselemente, sowie aller Befestigungsmittel

Material: Titanzink walzblank nach DIN EN 988
Zuschnitt: 400-500

angebotenes Fabrikat: '.........'
Menge: 60,007 m

**03.03.4 Laubschutzkorb**
Laubshcutzkorb über Rinnenablauf,  bestehend aus einem Gittereinkorb verzinkt, einschl. Befestigungsbügeln.
geeeignet für zuvor genannte Kastenrinne.
Menge: 5,000 St

**03.03.5 Rinnen-Dillatation**
Rinnen-Dilatation, passend zu
vorgenannter Dachrinne,
aus gleichem Werkstoff wie vor,

- Nenngröße: 400 mm,
- Metalldicke: 0,80 mm,
- Länge: 260 mm,

liefern und fachgerecht montieren.
Menge: 3,000 St

**03.03.6 Rinnenboden 400 eckig**
Rinnenboden - eckig hergestellt aus Material wie Dachrinne der Pos. 03.03.3, passend zu vorgenannter Rinne, liefern und montieren inkl. aller Befestigungsmittel

Nenngröße: 400

angebotenes Fabrikat: '.........'
Menge: 6,000 St

**03.03.7 Rinnenablaufstutzen,zylindr.,Ti-Zinkbl.**
Rinnenablaufstutzen, zylindrisch, für
Dachrinnen der Pos. 03.03.3, als Zulage.

Abgang : gerade
Material : Titan-Zinkblech
Nenngröße : DN 100
Menge: 6,000 St

**03.03.8 Fallrohrbogen,einf.,rund,Ti-Zn**
*** Bezugsbeschreibung
Fallrohrbogen, einfach, rund, als Teil
der Verbindung zwischen der Dachrinne/Rinnenablaufstutzen
und dem runden Fallrohr, als Zulage.

Bogenwinkel :72°Grad
Material : Titan-Zinkblech
Nenngröße : bis DN 150
Menge: 6,000 St

**03.03.9 Fallrohrbogen, einf, rund, Ti-ZN**
*** wie Position 03.03.8
Fallrohrbögen angepasst auf Dachneigung der Pultdächer
Dachneigung- 13-15° für den weiteren Verlauf des Fallrohrs auf der Dachfläche, siehe Pos. 03.03.15
Menge: 1,000 St

**03.03.10 Rinneneinlaufblech**
Rinneneinlaufblech Material wie
- Dacheindeckung
Zuschnitt 333 mm, 3 Kantungen, einschließlich Befestigungsmaterial
Menge: 60,007 m

**03.03.11 Fallrohr, rund, Titan-Zinkblech,DN120**
*** Bezugsbeschreibung
Fallrohr, rund, für
Dachentwässerungsanlagen, Dachrinnen
etc., inkl. der Rohrschellen mit
doppeltem Scharnier, sowie aller
Zubehör- und Befestigungsteile, in
Mauerwerk, Beton o.dgl.
Material : Titan-Zinkblech
Blechdicke : 0,65 mm
Nenngröße : DN 80
Ausführung : Klasse Y
Menge: 49,702 m

**03.03.12 Fallrohr, rund, Titan-Zinkblech, D150**
*** wie Position 03.03.11
DN 150
Menge: 11,960 m

**03.03.13 Standrohr, Titan-Zink-Rohr,bis DN 120**
*** Bezugsbeschreibung
Standrohr mit Standdohrkappe und Reinigungsöffnung,  mit lösbaren Rohrschellen aus
verzinktem Bandstahl, in Beton oder
Mauerwerk mit Gewindestangen für wärmegedämmte Holzfassade Gesamtaufbau 25cm

Länge : 1000 mm
Material : Titan-Zink-Rohr
Nenngröße : 120
Menge: 4,000 St

**03.03.14 Standrohr, Titanzink, DN 150**
*** wie Position 03.03.13
DN 150
Menge: 2,000 St

**03.03.15 Zulage Fallrohr auf Dachfläche**
Zulage für durchdringungsfreie Befestigung der Fallrohre auf der Dachfläche inkl. Rohrschellen auf  60 cm langen Auflager-Traversen aus Aluminium und 2 Solarhaltern im Abstand von ca 1,50m montiert, inkl. aller Befestigungsmittel.
Menge: 9,800 m

**03.03.16 Kaminabdeckung**
liefern und montieren einer geeignete Kaminabdeckung inkl. aller Befestigungsmittel
Kaminhöhe über Dach: ca.

Abmessungen: 100x180cm
Menge: 1,000 St

**03.03.17 Wasserfangkasten**
Wasserfangkasten als Zulage zur Dachrinne, Ausführung quadratisch; im Auslaufbereich der Kehle vom Dach A Abmessungen in erforderlicher Größe inkl. aller Abkantungen und Anschlussformteile, untere Übergang in rundes Fallrohr bzw. Fallrohrbogen bis DN 120, inkl. aller Befestigungsmittel.

Material: Titanzink

angebotenes Fabrikat: '.........'
Menge: 1,000 St

*Hinweis: Fensterbänke*

**03.03.18 Abdichtung Fensterbankbereiche**
fachgerechte waagerechte Abdichtung der Fensterbankbereiche nach Einbau der bauseitigen Fensteranlagen, inkl. seitlich Hochzüge bis ca. 8cm und vorderseitige Überlappung der Außenwand inkl. aller Materialien

Einzellängen: 705cm
Tiefe: bis 30cm
Untergrund: Mauerwerk
Menge: 31,200 m

**03.03.19 Fensterbankdämmkeil**
Lieferung und Montage Fensterbankdämmkeil im Bereich der Fenster, Neigung ca. 4% für Fensterbank Pos. 03.03.21 geeignet.

Untergrund: Mauerwerk abgedichtet
Fensterbanktiefe: 45cm

Planung A9
Menge: 31,200 m

**03.03.20 Ausführung 2. Dichtebene unter Fensterbank**
Ausführung einer fachgerechten 2. Dichtebene unterhalb der baus. Natursteinfensterbank auf dem fensterbankdämmkeil inkl. der seitlichen Hochzüge  als Wannenausführung inkl. aller Materialien und Einarbeitung des Tropfkantenprofils.
Menge: 31,200 m

**03.03.21 Fensterbankabdeckung,Ti-Zinkblech**
Fensterbankabdeckung inkl. aller
Anschlüsse, Falze, Ausschnitte und
Abkantungen sowie der elastischen
Verfugung an Fenster und WDVS,
Befestigungsart : verdeckte Befestigung

Material : Titan-Zinkblech
Blechdicke : 0,7 mm
Fensterbank Tiefe bis 45cm
Planung A9
Menge: 31,200 m

*Hinweis: Kehlrinne Dach C und F*
Im Bereich der Dachfläche C und D, sowie bei der Dachfläche G sind innenliegenden Kastenrinnen als Kehlrinnen auszuführen.

**03.03.22 Kastenrinne innenliegend**
Kastenrinne innenliegend nach DIN EN 612 und den Fachregeln des Klempnerhandwerks bestehend aus:
- Bitumenschweißbahn V 60 S 4 + Al 01, nach DIN 52131
  Gesamtdicke 4,0 mm mit Metallbandeinlage,
  auf die bauseitig vorhandene Tragrinne entsprechend den Vorschriften des Herstellerwerkes und den Regeln des DDH aufzukleben sämtliche Stöße und Nähte mit der Flamme verschweißt
- Gefälle-Wärmedämmung aus trittfesten Mineralfaserplatten, nach DIN EN 13162, Anwendungstyp WD, in die Tragrinne eingepaßt,
  Materialdicke  160 mm, (entsprechend der Dicke der Wärmedämmung im Dachbereich)
- Wasserführende Rinne aus Aluminium walzblank, Materialdicke 1,5 mm,
  Zuschnitt 1000 mm 4 Kantungen, Stöße wasserdicht verschweißt, einschl. der erforderlichen Dehnungselemente,
Die Rinneneinlaufbleche werden mit gesonderter Position abgerechnet.
Hinweis
Die Ausführung und der elektrische Anschluß der Rinnenheizung erfolgt ist in gesonderter Position ausgeschrieben.

Kastenrinne für Kehlenausfürhung Dach F und C
Menge: 7,769 m

**03.03.23 Rinneneinlaufblech**
Rinneneinlaufblech Material wie
- Dacheindeckung
Zuschnitt 333 mm, 3 Kantungen, einschließlich Befestigungsmaterial

Ort: Kehlrinne Dach C und F
Menge: 15,538 m

**03.03.24 Endausbildung innenliegende Rinne**
Endausbildung für innenliegende Rinne als Zulage zur Vorpostion zum Übergang in senkrechtes Fallrohr DN 120 inkl. aller Unterkonstruktionen und Befestigungsmittel.
Menge: 1,000 St

**03.03.25 Endausbildung ineneliegende Rinne**
Endabschluss der Kastenrinnen mit geschlossen Rinnendenboden inkl. aller Befstigungsmittel.
Ort: Dach F
Menge: 1,000 St

**03.03.26 Wasserfangkasten**
Wasserfangkasten als Zulage zur Dachrinne, Ausführung quadratisch; im Auslaufbereich der Kehle vom Dach F Abmessungen in erforderlicher Größe inkl. aller Abkantungen und Anschlussformteile, untere Übergang in rundes Fallrohr bzw. Fallrohrbogen bis DN 120, inkl. aller Befestigungsmittel.

Material: Titanzink

angebotenes Fabrikat: '.........'
Menge: 1,000 St

### Los 04 4 FAG + 15% (Nachmittagsbetreuung)

#### Bereich 04.01 Abbruch

*Hinweis: Hinweis*
Die im folg. beschriebenen Arbeiten beschreiben die Abbrucharbeiten der gesamten Dachdeckung sämtlicher Dächer gem. Dachaufsichtsplan A 1.

Die unterste Lage Dachpappe auf den bestehenden Dachtragkonstruktionen bleiben bestehen.

Zu jedem Zeitpunkt der Arbeiten ist das Eindringen von Wasser in das Bauwerk zu verhindern. Die dafür erforderlichen geeigneten Schutz- bzw. täglichen Abdeckmaßnahmen sind in die Einheitspreise der Positionen miteinzukalkulieren.

**04.01.1 Abbruch Ziegeldacheindeckung**
Ziegeleindeckung auf den Sattel- und Pultdächer entfernen inkl. First- und Ortgangziegel, sowie aller Befestigungsmittel, Abbruch inkl. anfallender Entsorgungskosten.

Firsthöhen gem. beigefügter Planung.

Dacheindeckung gem. beigefügter Fotodokumentation A 4
Menge: 116,000 m²

**04.01.2 Abbruch und Entsorgung Dachlattung**
bestehende Holz- Dachlattung inkl. Konterlattung, sowie Hilfskonstruktionen im First- , Organg- oder Kehlenbereich, inkl. aller Befestigungsmittel entfernen und fachgerecht entsorgen inkl. anfallender Entsorgungskosten

35mm Lattung, Achsabstand ca. 32cm
20mm Konterlattung, Achsabstand ca. 75cm

Die angegebene Fläche bezieht sich auf die gesamten Dachflächen.
Planung: A 4 und A 2
Menge: 116,000 m²

**04.01.3 Abbruch und Entsorgung Bitumenbahn**
oberseitige Bitumenbahn geklebt auf Dämmung, einlagig, entfernen und fachgerecht entsorgen inkl. der anfallenden Entsorgungskosten.

Stärke ca. 2mm

Planung: A 4
Menge: 116,000 m²

**04.01.4 Abbruch und Entsorgung Dämmung**
bestehende Styropordachdämmung entfernen und fachgerecht entsorgen inkl. anfallender Entsorgungskosten.

Dämmung Stärke: 60mm
Planung: A 4
Menge: 116,000 m²

**04.01.5 Abbruch und Entsorgung Unterspannbahn, PE-Folie**
Unterspannbahn am Dachrand, PE-Folie, ausbauen und
entsorgen, inkl. anfallender Entsorgungskosten.
Menge: 4,600 m2

**04.01.6 Abbruch und Entsorgung Spenglerkonstruktionen**
betehenden aus Fallrohren, Dachrinnen, in unterschiedlichen Dimensionierungen, inkl.sämllicher Befestigungsmittel, sowie Rinnennendstücken, Rinnenwinkeln, Rinnenkessel, Befestigungsschellen, Dachrinnenhaken und Lüftungsgitter etc. inkl. der anfallenden Entsorgungskosten.

Material: Kupfer
Menge: 8,700 m

**04.01.7 Blitzableiter entfernen u. entsorgen**
Blitzableiter inkl. Befestigungen auf
Dächern und Wandflächen demontieren und
entsorgen.
Menge: 12,200 m

**04.01.8 Blechteile entfernen, bis Z 600**
Bleche wie Winkelkehle, Wandanschluss, Brustblech,
Traufblech, Verwahrung, Kamineinfassungen,  bis 600 mm
Zuschnitt entfernen und entsorgen, inkl. anfallender Entsorgungskosten.

Material: Kupfer
Menge: 25,400 m

**04.01.9 Abbruch und Entsorgung Holzschneefangbohlen**
bestehende Holzbohlen als Schneefang abbrechen und entsorgen inkl. Schneefanghaken inkl. anfallender Abbruchkosten.

Durchmesser ca. 120mm
Planung: A4
Menge: 8,700 m

**04.01.10 Standrohr entfernen, entsorgen**
Standrohr inkl. Standrohrkappe der Dachentwässerung samt
Anschlüssen an Fallrohr bis Übergang ins Grundleitungsrohr und entfernen, Erdarebiten bauseits.
Entsorgung.
Nenngröße : bis DN 125
Material : PVC
Länge: bis 150cm
Menge: 1,000 St

**04.01.11 Fallrohr, behelfsmäßig**
Fallrohr, behelfsmäßig während der
Bauzeit, einbauen, inkl. Vorhaltung und
Abbau.
Menge: 2,700 m

#### Bereich 04.02 Metalldach

*Hinweis: Hinweis*
Die im folgenden beschrieben Arbeiten beschreiben die Ausführung eines Meatlldachsystems aus Profilbahnen.

Produkt der Ausschreibung: RIB-ROOF Speed 500 od. glw.

Alle Dächer bis auf das Dach E2 werden als Warmdach ausgeführt.

Die bestehden Tragkonstruktion aller Dächer -außer Dach B- ist einer Stahlbetonrippendecke aus TT Dachelementträgern, welche im Bestand mit eriner Abdichtung versehen ist.

Beim Dach B ist die Unterkonstruktion eine bestehende Holzdachschalung eines darunterliegenden Holzdachstuhls.

Sämtlich Befestigsmittel und -größen sind in die Einheitspreise miteinzukalkulieren.

Alle fertigen Dachöberflächen müssen die Anforderungen an eine harte Bedachung erfüllen. Entsprechende Nachweise sind vorzulegen.

##### Abschnitt 04.02.01 Vorarbeiten

**04.02.01.1 Dachfläche reinigen/Untergrund vorbereiten**
bestenden Dachfläche/Bitumenschweißbahn reinigen und für die nachfolgenden beschriebenen Arbeiten vorbereiten, inkl. aller Materialien und Abdeckungen.
Menge: 116,000 m²

**04.02.01.2 Untergrundvorbereitung Putzfassade**
im Bereich der Wandanschlüsse Pultdächer E-G, bestehende Fassade prüfen und Untergrundvorbereitung für die erforderlichen Wandanschlüsse herstellen,Säubern, Fehlstellen ergänzenbis 0,3m²,  inkl. aller Materialien und Nebenleistungen.

Höhe ca.: 50cm
Menge: 6,300 m²

**04.02.01.3 Bitumenschweißbahn V 60 S 4 + Al 01**
Dampfsperre bestehend aus einer Bitumenschweißbahn V 60 S 4 + Al 01, nach DIN 52131, geeignet für vollflächigen Untergrund praktisch dampfdicht, 4 mm Gesamtdicke mit Metallbandeinlage, auf die Unterkonstruktion entsprechend den Vorschriften des Herstellerwerkes und den Regeln des DDH aufkleben. Stöße und Nähte mit der Flamme verschweißt.
Das Anarbeiten an angrenzende und aufgehende Bauteile und Fixieren mit Aluminium-Klemmleiste ist einzurechnen.

angebotenes Fabrikat: '.........'
Menge: 116,000 m²

**04.02.01.4 Wärmedämmung 240mm, liefern und verlegen**
*** Bezugsbeschreibung
Wärmedämmung druckbelastbar,einlagig oder zweilagig, Gesamtstärke 240mm, bestehend aus:
trittfesten Steinwolledämmplatten nach DIN EN 13162,
Anwendungsgebiet DAD-dm mittlere Druckbelastbarkeit nach DIN 4108-10,
mit folgenden Mindestanforderungen:
- Punktlast bei 5 mm Stauchung PL(5) >= 500 N und Druckspannung bei 10% Stauchung CS(10) >= 50 kPa,
- Materialdicke 260  mm,
- Wärmeleitfähigkeitsgruppe 037,
- nicht brennbar, Baustoffklasse A1 nach DIN 4102 / Euroklasse A1 nach DIN EN 13501-1,
einschließlich bauaufsichtlich zugelassenem Befestigungsmaterial aus nichtrostendem Werkstoff für die vorhandene Unterkonstruktion
Die erhöhte Windsogbelastung im Dachrand- und Eckbereich nach DIN EN 1991-1-4 ist zu beachten,vollflächig auf den Dachbereichen verlegen.

Untergrund: Bitumenschweißbahn Pos. 04.02.01.3

angebotenes Fabrikat: '.........'

inkl. Auffüllen der Dämmung im Firstbereich.
Menge: 116,000 m²

**04.02.01.5 Wärmedämmung 180+60mm Traufausbildung**
*** wie Position 04.02.01.4
jedoch zweilagig entlang der Traufe zwischen den Z-Profilen, Materialdicke 180+60mm liefern und fachgerecht montieren.
Menge: 21,400 m²

**04.02.01.6 Zulage Schrägschnitte**
Zulage für Ausbildung Schrägschnitte 45° der Wärmedämmung im Bereich der Kehlrinenausbildung.
Menge: 3,100 m

**04.02.01.7 Kanthölzer Wandanschlüsse, 12/6**
liefern und montieren von Kanthölzern in unterschiedlichen Dimensionierung zur Herstellung  sämtlicher Wand und Fensterbankanschlüsse an aufgehenden Wänden, inkl. aller Befestigungsmaterialien und- winkel.

Untergrund: Mauerwerk/Stahlbeton
Abmessungen: 12/6
Planung A12-14
Menge: 12,700 m

##### Abschnitt 04.02.02 Metalldach

**04.02.02.1 Z Profile 240mm**
Z-Profil als Distanzkonstruktion, gelocht für reduzierte Wärmebrückenwirkung, aus Stahlblech, Höhe 240mm,
Zuschnitt 407 mm, 3 Kantungen Materialdicke 2,00 mm, mit einem Überzug aus Aluminium-Zink oder Zink-Magnesium, ohne thermische Trennstreifen, als Distanzkonstruktion in Höhe der Wärmedämmung, Abstand Profile 160cm

Die Installation erfolgt einlagig, Verlegung 90°/45° zur Gefällerichtung auf die Unterkonstruktion bestehend aus Stahlbeton im  Abstand ca. 1,8 m zur Aufnahme der (gedrehten) Richtclips bzw. Richtprofile.

Die Befestigung der Z Profile und Richtclips oder Richtprofile erfolgt mit bauaufsichtlich zugelassenen in für die Anwendung notwendiger Länge, selbstbohrenden Schrauben mit Vollgewinde aus nichtrostendem Werkstoff. Die erhöhte Windsogbelastung im Dachrand- und Eckbereich nach DIN EN 1991-1-4 ist zu beachten.

Untergrund: TT Trägerdecke
d=8cm im Trägerplattenbereich
d=38cm im Stegbereich

angebotenes Produkt: '.........'

Wählt der AG die Wärmedämmung der Pos. 04.02.01.4 zweilagig ist diese Postion entprechend anzupassen und alle zustzl. Befestigungsmittel sind in diese Pos. miteinzukalkulieren.
Menge: 101,900 m

**04.02.02.2 Z Profile Traufe 180**
Z Distanzprofil,gelocht für reduzierte Wärmebrückenwirkung, als Distanzkonstruktion an der Traufe Höhe 180mm,
als auskragende Unterkonstruktion zur Befestigung der Traufbohle, aus Stahlblech, Zuschnitt 510 mm,
Länge ca. 1,25m
3 Kantungen Materialdicke 2,00 mm, mit einem Überzug aus Aluminium-Zink oder Zink-Magnesium, ohne thermische Trennstreifen, als Distanzkonstruktion in Höhe der Wärmedämmung.

Unterkonstruktion: Stahlbeton

Die Installation erfolgt einlagig, Verlegung 90°/45° zur Gefällerichtung auf die Unterkonstruktion bestehend aus Stahlbeton zur Aufnahme der Richtclips oder Richtprofile der Dacheindeckung.

Die Befestigung der Z Distanzprofile und Richtclips oder Richtprofile erfolgt mit bauaufsichtlich zugelassenen, selbstbohrenden Schrauben mit Vollgewinde aus nichtrostendem Werkstoff. Die erhöhte Windsogbelastung im Dachrand- und Eckbereich nach DIN EN 1991-1-4 ist zu beachten.
Menge: 35,700 m

**04.02.02.3 Zulage Dichtband unter Thermo-Z**
Zulage Nageldichtungsband für Unterdeckbahnen auf die Thermo-Z Profile,
um dauerhaft wasser-und wetterfest das Eindringen von Feuchtigkeit bei den Schraubstellen zu vermeiden.
Menge: 137,700 m

**04.02.02.4 Metalldachsystem liefern und montieren**
Metalldachsystem, als Gleit-Falzprofildach, mit Profilbahnen,
CE-Kennzeichen* gemäß Europäische Technische Bewertung ETA durch das Deutsche Institut für Bautechnik, Berlin,
selbsttragend, begehbar, gegen Flugfeuer und strahlende Wärme widerstandsfähige "harte" Bedachung nach DIN 4102-4,
Standardbaubreite 500 mm, Profilhöhe 65 mm,
Bahnenlänge bis 10 m ohne Querstoß,
mit werkseitig vorgefertigten trapezförmigen Gleit-Falzverbindungen.
Die Montage der Profilbahnen erfolgt ausschließlich durch Klemmwirkung, ohne zusätzliches maschinelles Verfalzen oder Verbördeln der einzelnen Elemente am Bau.

Dachneigung: 13,5°-15°
Gebäudehöhe bis 20 m

angebotenes Produkt: '.........'

Material bestehend aus

- Aluminium glatt und farbbeschichtet
  Oberseite 25 µm Polyesterlack in RAL-7034, Rückseite schutzlackiert,
  Materialdicke  1,0 mm
  CE-Kennzeichen gemäß Europäische Technische Bewertung ETA-18/0035

Befestigung durchdringungsfrei nach Herstellerrichtlinien mit
- Richtclips 200mm lang aus Stahlblech 1,00 mm mit einem Überzug aus Aluminium-Zink oder Zink-Magnesium
  Anzahl 1,25 St./m2 oder nach statischer Berechnung

Die erhöhte Windsogbelastung im Dachrand- und Eckbereich nach DIN EN 1991-1-4 ist zu beachten.

inkl. Aufkanten der Profilbahnen am First, Abkanten an der Traufe und Festpunktausbildung. inkl. aller  Befestigungsmittel in den erforderlichen Abmessungen aus nichtrostendem Werkstoff nach Zulassung bzw. statischer Erfordernis.
Menge: 116,000 m²
Produkt:
  Artikel:
    Artikelnummer: 500410; 500310; 500263
    Artikelkurztext: Metalldachsystem liefern und montieren

**04.02.02.5 Festpunktausbildung Hutprofil Höhe 60mm**
Zulage Festpunktausbildung mit Richtprofil 750 mm -
bei langen Profilbahnlängen oder steilen Dächern oder bei hohen Schneelasten einschließlich Unterkonstruktion aus
- Stahl-Hutprofilen h=60mm verzinkt und beschichtet,
  Zuschnitt 1000 mm, Materialdicke 3,0 mm
  einschl. Ausfüllen des Hohlraumes mit Mineralwolle,
  und 2 Thermischer Trennstreifen mit hoher Stauchhärte am Auflager und unter dem Richtprofil aus geschlossenzelligem PE-oder PP-Schaumstoff 3 x 60 mm
Höhe entsprechend der Dicke der Wärmedämmung.

Die Festpunkte werden durch Vernieten oder Verschrauben (8 St./Profilbahn) ausgeführt.

Hinweis:
Die Anzahl der Hutprofile und deren Abstand sind abhängig von Bahnenlänge und Statik und mit dem Hersteller abzustimmen.

Ort: Dach E1
Menge: 12,700 m

**04.02.02.6 Traufwinkel liefern und montieren**
Traufwinkel für Profilbahnen aus Aluminium der Pos. 04.02.02.4, Abmessung 40 x 20 x 2 mm
mit Alu-Blindnieten mit Edelstahlstift bzw. Bohrschrauben aus nichtrostendem Werkstoff durchgehend an den Profilbahnuntergurten befestigt, einschl. der erforderlichen Dehnungselemente, sowie Befestigungselementen liefern und fachgerecht montieren.

Planung : A7
Menge: 25,400 m

**04.02.02.7 Pultdachfirstabdeckung**
Pultdachfirstabdeckung gem. beigefügtem Detail, für die Metall-Profilbahnen, Material und Oberfläche wie die Dacheindeckung, bestehend aus:
- Zahnleiste, Zuschnitt 223 mm
- Profilfüller für Profilbahnoberseite
- Vorstoßblech/Vorstoßwinkel, Zuschnitt 125 mm, 2 Kantungen
- Firstblech Material wie Dacheindeckung Zuschnitt - 416 mm, 5 Kantungen

einschl. der erforderlichen Dehnungselemente, sowie Befestigugnselementen liefern und fachgerecht montieren.

Plan: A 12
Menge: 12,700 m

**04.02.02.8 Wandanschluß firstseitig**
Wandanschluß firstseitig (Pultdach-Wandanschluß) für die Metall-Profilbahnen, Material und Oberfläche wie die Dacheindeckung, bestehend aus:
- Zahnleiste, Zuschnitt 223 mm
- Profilfüller für Profilbahnoberseite
- Anschlußblech Zuschnitt 312 mm, 3 Kantungen

einschl. der erforderlichen Dehnungselemente, sowie Befestigungselementen liefern und fachgerecht montieren.
Menge: 12,700 m

**04.02.02.9 Wärmedämmung Wandanschluss, d=120mm**
Wärmedämmung des Wandanschlusses bestehend aus
Mineralwollematten nach DIN EN 13162 Dicke 120 mm,
Wärmeleitfähtigkeitsgruppe 038,
nicht brennbar nach DIN 4102, wasserabweisend hydrophobiert,
Höhe Wandanschlüsse bis ca. 200 mm, inkl. aller Zuschnittarbeiten.

Stärke: 120mm
Planung: A12-14

angebotenes Fabrikat: '.........'
Menge: 12,700 m

**04.02.02.10 Einfassung Rundrohr**
Einfassung für - Rundrohr - Raumentlüftung - Antenne -Sanitärentlüftung -
Durchmesser bis 100 mm, bestehend aus:
- Ausschneiden der Metall-Profilbahnen
- Rohrummantelung als Kegelstumpf, Material und Oberfläche wie Dacheindeckung, Mindesthöhe 150 mm, mit Bördelrand
  in der Metalldachhaut fachgerecht eingeschweißt

Achtung:
Bei Schweißarbeiten sind vor deren Ausführung die Unterkonstruktion mit geeigneten Brandschutzmatten zu sichern und die gesetzlichen Vorschriften zu beachten.
Menge: 1,000 St

**04.02.02.11 Abdeckhaube für Rundrohr**
Abdeckhaube für Rundrohr DN 100 mm als Zulage,
aus Edelstahl V2A walzblank, Nippelmaß DN 100  mm,
einschl. passendem Regenkragen aus Edelstahl V2A walzblank
Menge: 1,000 St

**04.02.02.12 Wärmedämmung Rohreinfassung**
Wärmedämmung der Rohreinfassung als Zulage
bestehend aus Mineralwollefilz, die den Hohlraum von bauseitigem Rundrohr und Mantelblech ausfüllt.
Menge: 1,000 St

**04.02.02.13 Schwanenhals**
Zulage Schwanenhals zur Einfassung Rundrohr 100mm,
als tiefgezogener 120° Bogen DN 80
Material: Aluminium walzblank/mill finish
einschl. Reduzierung DN 100 auf DN 80, konzentrisch Regenkragen aus Edelstahl V2A walzblank 0,50 mm
Menge: 1,000 St

**04.02.02.14 Eindichten Rohrdurchführung**
Liefern und Montieren von geeeigenten Manschetten
aus dauerelastischen EPDM zur Einbindung von runden Dachdurchführungen durch die Dachträgerplatten auf der Bitumenschweißbahn.
Die Verlegerichtlinien des Herstellers sind einzuhalten.

Durchmesser: 100 - 130 mm Ø

angebotenes Fabrikat: ‘.........‘
Menge: 2,000 St

**04.02.02.15 Schneefang 1-Rohr liefern und montieren**
Schneefangvorrichtung für die Profilbahnen,
bestehend aus:
- einem Schneefangrohr mit Nut gegen Verdrehen 32 x 2 mm mit Rohrverbinder
- Schneefanghalter mit Edelstahl-Maschinenschrauben M 8 x 40 und Edelstahl-Muttern Verbrauch: -  2,0 St./m
  mit allgemeiner bauaufsichtlichen Zulassung Nr. Z-14.4-774 durch das Deutsche Institut für Bautechnik, Berlin
Material: - Aluminium walzblank -
Die Befestigung erfolgt auf dem Obergurt ohne Durchdringung der Profilbahnen.
Menge: 12,700 m

**04.02.02.16 Schneefang 3-Rohr RR500/ walzblank**
Schneefang mit Aufstockelement für die Profilbahnen, Höhe ca. 215mm
z.B. bei Photovoltaikanlagen, bestehend aus
- Aufstockelement Verbrauch - 2,0St./m
- 3 Schneefangrohre 32 x 2 mm mit Rohrverbinder
  Verbrauch  3,00m/lfm
- 2 x Schneefanghalter mit Edelstahl-Maschinenschrauben M 8 x 40 und Edelstahl-Muttern
  Verbrauch 4,00 St./m
  mit allgemeiner bauaufsichtlichen Zulassung Nr. Z-14.4-774 durch das Deutsche Institut für Bautechnik, Berlin
Material: - Aluminium walzblank -
Die Befestigung erfolgt auf dem Obergurt ohne Durchdringung der Profilbahnen
Menge: 25,400 m

**04.02.02.17 Eishalter zum Einrasten**
Eishalter zum Einrasten gegen Verdrehen für die Metall-Profilbahnen als Zulage zur Schneefangvorrichtung bestehend aus
einem Metallbügel, Breite ca. 50 mm, der in die Untergurte der Profilbahnen eingreift.
- Verbrauch: 4.0 St./m

Die Befestigung erfolgt durch Einrasten in die Schneefangrohre mit Nut ohne Durchdringung der Profilbahnen.
Material: - Aluminium walzblank -
Menge: 85,300 St

**04.02.02.18 Blitzschutzklemme liefern undmontieren**
Blitzschutzklemme für die Metall-Profilbahnen,
geprüft für Blitzstromtragfähigkeit von Verbindungsbauteilen nach DIN EN 50164-1, Prüfklasse N / VDE 0185 Teil 201 zum Anschluß an das gemäß DIN EN 62305-3 / VDE 0185 Teil 305-3 als Auffangeinrichtung geltende RIB-ROOF Metalldach
bestehend aus
- Klemmlaschen mit Edelstahl-Maschinenschrauben M 8 x 40 und Edelstahl-Muttern
  Material: Aluminium walzblank
-
Die Befestigung erfolgt auf dem Obergurt ohne Durchdringung der Profilbahnen, inkl. aller Befestigungsmittel.
Menge: 2,000 St

##### Abschnitt 04.02.03 Absturzsicherung

*Hinweis: Hinweis*
Das im folgenden beschriebene Absturzsystem wird als dauerhaftes überfahrbares Seilsicherungssystem zur Befestigung der persönlichen Schutzausrüstung gegen Abstutz (PSAgA) vorgesehen. Das System ist kompatibel mit der zuvor im Titel der Metaldacheindeckung beschriebenen Dacheindeckung auszuführen.

Produkt der Wahl: LUX top Seilsicherungssystem od. glw.

Es kann vom Bieter ein alternatives zugeleassenes Absturzsischerungssystem in einer separaten Position und dem LOS 05 gewählt werden. In dieser Postion ist das gesamte System als Pauschale inkl. aller Befestigungsmittel anzubieten.
Die entsprechenden Zulassungen sind mit dem Angebot vorzulegen,

**04.02.03.1 Horizontalseilsicherung überfahrbar**
Edelstahl-Seilsystem - überfahrbar,
Dauerhaft auf der Dachfläche verbleibendes horizontales Seilsicherungssystem mit flexibler Führung. Komplett aus rostfreiem Edelstahl zur Befestigung der persönlichen Schutzausrüstung gegen Absturz.
Korrosionsbeständigkeitsklasse CRC II nach DIN EN 1993-1-4
Geprüft und zertifiziert nach DIN EN 795:2012 - Typ C und DIN CEN/TS 16415:2017,
mit allgemeiner bauaufsichtlicher Zulassung des DIBt Z-14.9-789, gekennzeichnet mit Ü-Zeichen
Erfüllt außerdem die Anforderungen der:
- DIN 4426:2017 (Einrichtungen zur Instandhaltung baulicher Anlagen)
- DGUV I 201-056 ( Planungsgrundlagen von Anschlageinrichtungen auf Dächern)
- ASR A2.1 (Technische Regel für Arbeitsstätten - Schutz vor Absturz)

Edelstahlseile zur Befestigung auf Anfangs-, End- und Eckpunkten, mit frei überfahrbarer Seilführungen an den Zwischenpunkten.
Das Edelstahlseil wird dauerhaft mit Spannelement und Endterminal verpresst und mit Seilkrafterhaltern zur Reduzierung der Krafteinleitung in den Untergrund ausgestattet.
Die unter Berücksichtigung der Absorption maximal auftretende Bemessungseinwirkung am Endpunkt im Seilsystem beträgt bei max. 3 Benutzern: max. 8,2 kN.
Als Komplettsystem liefern und nach Vorgabe des Herstellers fachgerecht montieren.

angebotenes Produkt: '.........'
Menge: 25,400 m

**04.02.03.2 Zwischenpunkt traufseitig**
Zulage Zwischenpunkt im Edelstahlseilsystem mit frei überfahrbarer Seilführung entlang der Traufe
bestehend aus:
Zwischenanschlagpunkt und Seilführung gerade

Material: Edelstahl

angebotenes Produkt: '.........'
Menge: 3,000 St

**04.02.03.3 Überfahrung Grat Seilsicherung**
Zulage für die Überfahrung am Grat oder First im Edelstahlseilsystem mit frei überfahrbarer Seilführung
bestehend aus:
Distanzhalter mit Klemmbefestigung und Seilführung

Material: Edelstahl

angebotenes Produkt: '.........'
Menge: 1,000 St

#### Bereich 04.03 Spenglerarbeiten

**04.03.1 Traufbohle 6/30cm**
Traufbohle zur Aufnahme der Dachrinnenhaken und der Halteclips, Güteklasse II, Fichte/Tanne nach DIN 4074, allseitig imprägniert,
Höhe 60 mm (entsprechend der Dicke der Wärmedämmung), Breite 200 mm liefern und fachgerecht montieren.
Menge: 12,700 m

**04.03.2 Traufbohlenbekleidung**
Traufbohlenbekleidung,
bestehend aus einem Abdeckblech,
U-förmig gekantet, Material wie
- Dacheindeckung
Zuschnitt 223 mm, 3 Kantungen,
einschließlich Haftstreifen und Befestigungsmaterial,
Menge: 12,700 m

**04.03.3 Kastendachrinne, Z 400**
Dachrinne kastenförmig, inkl. Innegefälle, vorgehängt nach DIN EN 612,
einschl. Rinnenhaken verzinkt, inkl. erforderlicher Dehnungselemente, sowie aller Befestigungsmittel

Material: Titanzink walzblank nach DIN EN 988
Zuschnitt: 400-500

angebotenes Fabrikat: '.........'
Menge: 12,700 m

**04.03.4 Laubschutzkorb**
Laubshcutzkorb über Rinnenablauf,  bestehend aus einem Gittereinkorb verzinkt, einschl. Befestigungsbügeln.
geeeignet für zuvor genannte Kastenrinne.
Menge: 1,000 St

**04.03.5 Rinnenboden 400 eckig**
Rinnenboden - eckig hergestellt aus Material wie Dachrinne der Pos. 04.03.3, passend zu vorgenannter Rinne, liefern und montieren inkl. aller Befestigungsmittel

Nenngröße: 400

angebotenes Fabrikat: '.........'
Menge: 1,000 St

**04.03.6 Rinnenablaufstutzen,zylindr.,Ti-Zinkbl.**
Rinnenablaufstutzen, zylindrisch, für
Dachrinnen der Pos. 04.03.3, als Zulage.

Abgang : gerade
Material : Titan-Zinkblech
Nenngröße : DN 100
Menge: 1,000 St

**04.03.7 Fallrohrbogen,einf.,rund,Ti-Zn**
Fallrohrbogen, einfach, rund, als Teil
der Verbindung zwischen der Dachrinne/Rinnenablaufstutzen
und dem runden Fallrohr, als Zulage.

Bogenwinkel :72°Grad
Material : Titan-Zinkblech
Nenngröße : bis DN 150
Menge: 1,000 St

**04.03.8 Rinneneinlaufblech**
Rinneneinlaufblech Material wie
- Dacheindeckung
Zuschnitt 333 mm, 3 Kantungen, einschließlich Befestigungsmaterial
Menge: 12,700 m

**04.03.9 Fallrohr, rund, Titan-Zinkblech,DN120**
Fallrohr, rund, für
Dachentwässerungsanlagen, Dachrinnen
etc., inkl. der Rohrschellen mit
doppeltem Scharnier, sowie aller
Zubehör- und Befestigungsteile, in
Mauerwerk, Beton o.dgl.
Material : Titan-Zinkblech
Blechdicke : 0,65 mm
Nenngröße : DN 80
Ausführung : Klasse Y
Menge: 2,700 m

**04.03.10 Standrohr, Titan-Zink-Rohr,bis DN 120**
Standrohr mit Standdohrkappe und Reinigungsöffnung,  mit lösbaren Rohrschellen aus
verzinktem Bandstahl, in Beton oder
Mauerwerk mit Gewindestangen für wärmegedämmte Holzfassade Gesamtaufbau 25cm

Länge : 1000 mm
Material : Titan-Zink-Rohr
Nenngröße : 120
Menge: 1,000 St

**04.03.11 Zulage Fallrohr auf Dachfläche**
Zulage für durchdringungsfreie Befestigung der Fallrohre auf der Dachfläche inkl. Rohrschellen auf  60 cm langen Auflager-Traversen aus Aluminium und 2 Solarhaltern im Abstand von ca 1,50m montiert, inkl. aller Befestigungsmittel.
Menge: 5,900 m

### Los 05 5 Übergeordneter Bereich

*Hinweis: Hinweis*
Die nachfolgenden Positionen beschreiben Leiistungspauschalen, die Zusammenhängend für zuvor genannten Losbereiche gelten.

#### Bereich 05.01 Baustelleneinrichtung

**05.01.1 Baustelleneinrichtung**
*** Pauschalposition
Dem Auftragnehmer wird folgendes gestellt:
- Bauwasseranschluss
- Baustromanschluss
- Baustellentoilette mit Handwascheinrichtung
- Einzäunung der Baustelle und kleiner Lagerplatz
- Krannutzung (geschultes Personal über AN)

Die für die Arbeiten notwendige verbleibende Baustelleneinrichtung
wie z.B. Hebezeug, Schutzeinrichtungen, Aufenthaltsräume, Genehmigungen, Zulassungen usw. sind wenn nicht ausgeschrieben mit der Pauschale abgegolten.
Strom und Wasser wird nach Verbrauch abgerechnet.

Bestandteile der Pauschale:
- allen erforderlichen Maschinen und Werkzeugen
  zur Materialverarbeitung,
- Hebewerkzeuge und/oder Maschinen zum
  Materialtransport vom und auf das Dach
  (z. B. Schrägaufzug, Autokran etc.) nach Wahl
  des Bieters, sofern der Baustellkran nicht genutzt wird.
Menge: 1,000 psch

**05.01.2 Abdeckarbeiten**
*** Pauschalposition
Abdeckarbeiten an zu schützende Bauteile wie Fenster der Turnhalle etc. mit geeignetem Abdeckmaterial inkl. Enstsorgung Abdeckmaterial nach beendigung der Arbeiten.
Menge: 1,000 psch

#### Bereich 05.02 Metalldach

**05.02.1 Verlegeplan**
*** Pauschalposition
Verlegeplan für die Ausführung der Profilbahnen,
in digitaler Ausfertigung, vor Montagebeginn zur Genehmigung dem Auftraggeber vorzulegen.
Menge: 1,000 psch

**05.02.2 Mustervorlage**
*** Pauschalposition
Vorlage von bis zu 3 Musterflächen zur gewählten Dachsystem zur Freigabe Farb- und Oberflächenqualität.
Größe Musterfläche mind: 30x20cm
Menge: 1,000 psch

**05.02.3 Berechnung Befestigungssystem**
*** Pauschalposition
Prüffähiger Nachweis zur Berechnung der Clipabstände für die Sogbefestigung der Dacheindeckung mit gewähltem Profilbahnsystem in digitaler Ausfertigung.
Menge: 1,000 psch

**05.02.4 Dimensionierung / Berechnung der Dachentwässerung**
*** Pauschalposition
Dimensionierung / Berechnung der Dachentwässerung
gem. DIN EN 12056-3 sowie den gültigen Fachregeln
Menge: 1,000 psch

#### Bereich 05.03 Absturzsicherung

**05.03.1 Montagedokumentation**
Montagedokumentation der Anschlageinrichtungen nach den Anforderungen der DGUVI 201-056.
Umfasst die numerisch fortlaufende Foto-Dokumentation der Anschlagpunkte und deren Befestigung am Untergrund, in Anlehnung an eine entsprechende Systemplanung bzw. Lageskizze.
Eine fachgerechte Montage muss auf dem entsprechenden Fotomaterial erkennbar sein.
Nach Fertigstellung sind die jeweiligen Unterlagen in einfacher Ausführung in Papierformat und/oder digitaler Form zu übergeben.
Menge: 1,000 St

**05.03.2 Jährliche Überprüfung**
*** Pauschalposition
Jährliche, wiederkehrende Überprüfung durch eine geeignete fachkundige Person inkl. Dokumentation im Prüfbuch. Daraus erforderliche Reperaturen werden nach Rücksprache gesondert verrechnet, inkl. allen Fahr- und Nebenkosten, Abrechnung je Anlage.
Menge: 1,000 psch

**05.03.3 alternatives Absturzsicherungssystem**
*** Pauschalposition
alternative zugelassenes Absturzsicherungssystem  für Anwendungsfall inkl. aller Systemkompomponeten und Befestigungsmittel als fix fertiges System.

angebotenes Produkt: '.........'
Menge: 1,000 psch

#### Bereich 05.04 Stundenlohnarbeiten

*Hinweis: Hinweis*
Für unvorhergesehene Arbeiten, welche gegen Nachweis und nur mit schriftlicher Auftragserteilung des Architekten ausgeführt werden dürfen, sind tägliche Berichte über Leistung usw. der Bauleitung zur Anerkennung vorzulegen. Nicht unterzeichnete Zettel gelten als nicht ausgeführt und werden nicht anerkannt.
Stundenlöhne (Verrechnungslöhne) einschl. Handwerkzeug,
Kleingeräte und Gerüst, samt deren Instandsetzung,
sowie Lohn-Nebenkosten, Geschäftsunkosten und Gewinn,
Vergütung der Meister und Vorarbeiter nur dann, wenn deren Gestellung vom Auftraggeber verlangt wird.

**05.04.1 Stundensatz Meister**
Stundensatz für unvorhergesehene Arbeiten, welche nur nach ausdrücklicher Beauftragung des Bauherrn und / oder der Bauleitung, mit täglich zu erbringendem Nachweis der erbrachten Leistungen ausgeführt werden dürfen. Alle Nebenkosten wie Fahrzeit, Auslösung usw. sind einzurechnen.
Menge: 41,600 Std

**05.04.2 Stundensatz Vorarbeiter**
Stundensatz für unvorhergesehene Arbeiten, welche nur nach ausdrücklicher Beauftragung des Bauherrn und / oder der Bauleitung, mit täglich zu erbringendem Nachweis der erbrachten Leistungen ausgeführt werden dürfen. Alle Nebenkosten wie Fahrzeit, Auslösung usw. sind einzurechnen.
Menge: 41,600 Std

**05.04.3 Stundensatz Helfer**
Stundensatz für unvorhergesehene Arbeiten, welche nur nach ausdrücklicher Beauftragung des Bauherrn und / oder der Bauleitung, mit täglich zu erbringendem Nachweis der erbrachten Leistungen ausgeführt werden dürfen. Alle Nebenkosten wie Fahrzeit, Auslösung usw. sind einzurechnen.
Menge: 41,600 Std
